# Modificat núm. 1 de les millores puntuals de seguretat i drenatge a diverses ctrs. de la xarxa local de les T.E. Any 2019

- Propietat de l'arxiu: RIB Spain
- Format: FIEBDC-3/2016
- Programa: Presto 18.04
- Tipus: pressupost
- Data dels preus: 23/07/1998
- Divisa: EUR
Import: 808849.57

## 01 Ctra. T-301 De Tortosa a Benifallet (14/07/1995)
Import: 93256.81

### 0101 Moviment de terres i demolicions
Import: 53881.29

**E0304** m3 Excavació de desmunt en roca, abocador i condicionament
3287.82 m3 × 15.64 = 51421.50
Excavació en desmunt en roca, amb càrrega i transport a l'interior d'obra o abocador controlat inclòs canon d'abocador i condicionament del mateix.

| Codi | Ut | Descripció | Rendiment | Preu | Import |
|---|---|---|---|---|---|
| O0101 | h | Cap de colla (mà d'obra; 29/03/2019) | 0.01 | 20.6 | 0.21 |
| O0110 | h | Peó (mà d'obra; 29/03/2019) | 0.005 | 16.75 | 0.08 |
| M0207C | h | Retroexcavadora giratoria sobre pneumàtics de 15 a 20 t, amb martell trencador (maquinària; 29/03/2019) | 0.1 | 97.95 | 9.80 |
| M0204 | h | Pala carregadora neumàtics (maquinària; 12/01/2009) | 0.042 | 58.268112 | 2.45 |
| M0212B | h | Camió de trabuc de 20 t (maquinària) | 0.02 | 37.33 | 0.75 |
| P1613 | u | Cànon d'abocador | 1.2 | 0.8 | 0.96 |
| P1615 | u | Condicionament de l'abocador (05/07/2010) | 1 | 0.5 | 0.50 |
| %1613 | % | Despeses indirectes (29/03/2019) | 6 % | 14.75 | 0.89 |
|  |  | Total |  |  | 15.64 |

| Amidament | Uts. | Llarg | Parcial |
|---|---|---|---|
| Excavació eix 1 (segons perfils) | 1 | 1232.97 | 1232.97 |
| Excavació eix 2 (segons perfils) | 1 | 2054.85 | 2054.85 |
| Total |  |  | 3287.82 |

**E0334** m Tall serra disc paviment mescles bituminoses, formigó o panot, fins 25 cm (10/07/2006)
117.36 m × 1.75 = 205.38
Tall amb serra de disc de paviment de mescles bituminoses, formigó o panot, fins a una fondària de 25 cm.

| Codi | Ut | Descripció | Rendiment | Preu | Import |
|---|---|---|---|---|---|
| O0101 | h | Cap de colla | 0.01 | 20.6 | 0.21 |
| O0110 | h | Peó | 0.05 | 16.75 | 0.84 |
| M0334 | h | Serra de disc (maquinària; 10/07/2006) | 0.05 | 12 | 0.60 |
| %1613 | % | Despeses indirectes | 6 % | 1.65 | 0.10 |
|  |  | Total |  |  | 1.75 |

| Amidament | Uts. | Llarg | Parcial |
|---|---|---|---|
| Traspàs 1 | 2 | 8 | 16.00 |
| Traspàs 2 | 2 | 8 | 16.00 |
| Drenatge entre arquetes | 2 | 42.68 | 85.36 |
| Subtotal |  |  | 117.36 |
| Total |  |  | 117.36 |

**E0307** m3 Excavació rases i pous en roca, mitjans mecànics, cànon abocador
60.44 m3 × 37.3 = 2254.41
Excavació en rases, pous o fonaments, amb mitjans mecànics en qualsevol tipus de terreny, inclòs càrrega i transport a l'interior d'obra o abocador controlat, inclòs el seu cànon

| Codi | Ut | Descripció | Rendiment | Preu | Import |
|---|---|---|---|---|---|
| O0101 | h | Cap de colla | 0.06 | 20.6 | 1.24 |
| O0102 | h | Oficial 1ª (mà d'obra; 29/03/2019) | 0.16 | 20.46 | 3.27 |
| O0110 | h | Peó | 0.32 | 16.75 | 5.36 |
| M0207B | h | Retroexcavadora amb martell trencador (maquinària) | 0.32 | 68.89 | 22.04 |
| M0228 | h | Electrobomba sumergible 20 kW (maquinària; 12/01/2009) | 0.02 | 3.801438 | 0.08 |
| M0212B | h | Camió de trabuc de 20 t | 0.06 | 37.33 | 2.24 |
| P1613 | u | Cànon d'abocador | 1.2 | 0.8 | 0.96 |
| %1613 | % | Despeses indirectes | 6 % | 35.19 | 2.11 |
|  |  | Total |  |  | 37.3 |

| Amidament | Uts. | Llarg | Ample | Alt | Parcial |
|---|---|---|---|---|---|
| Traspàs 1 | 1 | 8 | 1.1 | 1.3 | 11.44 |
| Traspàs 2 | 1 | 8 | 1.1 | 1.3 | 11.44 |
| Drenatge entre arquetes | 1 | 42.68 | 0.8 | 1.1 | 37.56 |
| Total |  |  |  |  | 60.44 |

**E0313B** m2 Esbrossada del terreny zones boscoses, inclòs càrrega i transport.
0 m2 × 2.96 = 0.00
Esbrossada del terreny en zones boscoses, càrrega i transport a l'interior d'obra o abocador controlat inclòs canon d'abocador i condicionament del mateix

| Codi | Ut | Descripció | Rendiment | Preu | Import |
|---|---|---|---|---|---|
| O0101 | h | Cap de colla | 0.003 | 20.6 | 0.06 |
| O0110 | h | Peó | 0.06 | 16.75 | 1.01 |
| M0350 | h | Motoserra (maquinària) | 0.06 | 2.55 | 0.15 |
| M0207 | h | Retroexcavadora (maquinària) | 0.02 | 59.41 | 1.19 |
| M0205 | h | Pala carregadora sobre orugues (maquinària) | 0.002 | 73.35 | 0.15 |
| M0212B | h | Camió de trabuc de 20 t | 0.002 | 37.33 | 0.07 |
| P1613 | u | Cànon d'abocador | 0.2 | 0.8 | 0.16 |
| %1613 | % | Despeses indirectes | 6 % | 2.79 | 0.17 |
|  |  | Total |  |  | 2.96 |

**E0217** u Tall d'arbre de diàmetre inferior a 25 cm i extracció de la soca
0 u × 29.15 = 0.00
Tall d'arbre de diàmetre inferior a 25 cm. i extracció de la soca i retirada de branques, inclòs càrrega i transport de restes a planta de compostatge, i tapat del forat.

| Codi | Ut | Descripció | Rendiment | Preu | Import |
|---|---|---|---|---|---|
| O0101 | h | Cap de colla | 0.1 | 20.6 | 2.06 |
| O0102 | h | Oficial 1ª | 0.25 | 20.46 | 5.12 |
| O0110 | h | Peó | 0.6 | 16.75 | 10.05 |
| M0212B | h | Camió de trabuc de 20 t | 0.1 | 37.33 | 3.73 |
| M0214 | h | Camió grua (maquinària; 12/01/2009) | 0.1 | 42.073368 | 4.21 |
| M0350 | h | Motoserra | 0.6 | 2.55 | 1.53 |
| P1613 | u | Cànon d'abocador | 1 | 0.8 | 0.80 |
| %1613 | % | Despeses indirectes | 6 % | 27.50 | 1.65 |
|  |  | Total |  |  | 29.15 |

**E0221C** u Tall d'arbre de diàmetre superior a 25 cm. i extracció de la soca
0 u × 204.94 = 0.00
Tall d'arbre de diàmetre superior a 25 cm.i extracció de la soca i retirada de branques, inclòs càrrega i transport a planta de compostatge, i tapat del forat.

| Codi | Ut | Descripció | Rendiment | Preu | Import |
|---|---|---|---|---|---|
| O0101 | h | Cap de colla | 0.1 | 20.6 | 2.06 |
| O0102 | h | Oficial 1ª | 0.8 | 20.46 | 16.37 |
| O0110 | h | Peó | 1.6 | 16.75 | 26.80 |
| M0214 | h | Camió grua | 1.6 | 42.073368 | 67.32 |
| M0335 | h | Equip de tala i poda (maquinària; 17/05/2012) | 1.6 | 50 | 80.00 |
| P1613 | u | Cànon d'abocador | 1 | 0.8 | 0.80 |
| %1613 | % | Despeses indirectes | 6 % | 193.35 | 11.60 |
|  |  | Total |  |  | 204.94 |

**E0602** m3 Base granular de tot-u artificial, amb motoanivelladora
0 m3 × 19.48 = 0.00
Base granular de tot-u artificial, col·locada amb motonivelladora i piconatge del material al 100% del PM,amb necessitat d'humectació.

| Codi | Ut | Descripció | Rendiment | Preu | Import |
|---|---|---|---|---|---|
| O0101 | h | Cap de colla | 0.002 | 20.6 | 0.04 |
| O0102 | h | Oficial 1ª | 0.003 | 20.46 | 0.06 |
| O0110 | h | Peó | 0.013 | 16.75 | 0.22 |
| P1601 | m3 | Aigua (material) | 0.05 | 0.65 | 0.03 |
| P0306 | m3 | Tot-u artificial (material) | 1.15 | 15 | 17.25 |
| M0208 | h | Motonivelladora (maquinària; 12/01/2009) | 0.005 | 73.35024 | 0.37 |
| M0213 | h | Camió cisterna de 8 m3 (maquinària; 12/01/2009) | 0.001 | 47.997018 | 0.05 |
| M0210 | h | Corró vibratori autop. 10 a 12 t (maquinària; 12/01/2009) | 0.007 | 51.540906 | 0.36 |
| %1613 | % | Despeses indirectes | 6 % | 18.38 | 1.10 |
|  |  | Total |  |  | 19.48 |

**E0213** m2 Demolició paviment de mescla bituminosa, mitjans mecànics, fondària 25 cm
0 m2 × 6.45 = 0.00
Demolició de paviment de mescla bituminosa,amb mitjans mecànics, fins a una profunditat de 25 cm., inclòs transport dels materials de runa a l'abocador, cànon i condicionament del mateix.

| Codi | Ut | Descripció | Rendiment | Preu | Import |
|---|---|---|---|---|---|
| O0110 | h | Peó | 0.04 | 16.75 | 0.670 |
| M0201 | h | Compressor amb dos martells (maquinària; 12/01/2009) | 0.03 | 21.088194 | 0.633 |
| M0204 | h | Pala carregadora neumàtics | 0.04 | 58.268112 | 2.331 |
| M0212B | h | Camió de trabuc de 20 t | 0.04 | 37.33 | 1.493 |
| P1613 | u | Cànon d'abocador | 1.2 | 0.8 | 0.960 |
| %1613 | % | Despeses indirectes | 6 % | 6.087 | 0.365 |
|  |  | Total |  |  | 6.45 |

**E0343** m2 Reperfilat i compactació de la base del terraplè, amb mitjans mecànics i compactació del 95% PM (12/01/2009)
0 m2 × 1.16 = 0.00

| Codi | Ut | Descripció | Rendiment | Preu | Import |
|---|---|---|---|---|---|
| O0101 | h | Cap de colla | 0.005 | 20.6 | 0.10 |
| O0102 | h | Oficial 1ª | 0.015 | 20.46 | 0.31 |
| O0110 | h | Peó | 0.015 | 16.75 | 0.25 |
| M0208 | h | Motonivelladora | 0.002 | 73.35024 | 0.15 |
| M0209 | h | Corró vibratori autop. 8 a 10 t (maquinària; 12/01/2009) | 0.003 | 46.25598 | 0.14 |
| M0213 | h | Camió cisterna de 8 m3 | 0.003 | 47.997018 | 0.14 |
| %1613 | % | Despeses indirectes | 6 % | 1.09 | 0.07 |
|  |  | Total |  |  | 1.16 |

**E03251** m Formació i reperfilat de cunetes en qualsevol tipus de terreny
0 m × 2.31 = 0.00

| Codi | Ut | Descripció | Rendiment | Preu | Import |
|---|---|---|---|---|---|
| O0101 | h | Cap de colla | 0.01 | 20.6 | 0.21 |
| O0110 | h | Peó | 0.02 | 16.75 | 0.34 |
| M0204 | h | Pala carregadora neumàtics | 0.004 | 58.268112 | 0.23 |
| M0208 | h | Motonivelladora | 0.017 | 73.35024 | 1.25 |
| M0212B | h | Camió de trabuc de 20 t | 0.004 | 37.33 | 0.15 |
| %1613 | % | Despeses indirectes | 6 % | 2.18 | 0.13 |
|  |  | Total |  |  | 2.31 |

**E0209** m3 Enderroc estructures formigó armat, inclòs transport a abocador
0 m3 × 43.66 = 0.00
Enderroc d'estructures de formigó armat, inclòs transport a l'abocador, cànon i condicionament del mateix.

| Codi | Ut | Descripció | Rendiment | Preu | Import |
|---|---|---|---|---|---|
| O0102 | h | Oficial 1ª | 0.14 | 20.46 | 2.86 |
| O0110 | h | Peó | 0.7 | 16.75 | 11.73 |
| M0207B | h | Retroexcavadora amb martell trencador | 0.25 | 68.89 | 17.22 |
| M0229 | h | Electrobomba sumergible 20 kW (maquinària; 12/01/2009) | 0.4 | 7.05687 | 2.82 |
| M0212B | h | Camió de trabuc de 20 t | 0.15 | 37.33 | 5.60 |
| P1613 | u | Cànon d'abocador | 1.2 | 0.8 | 0.96 |
| %1613 | % | Despeses indirectes | 6 % | 41.19 | 2.47 |
|  |  | Total |  |  | 43.66 |

**E0221B** u Tall d'arbre de diàmetre entre 10 i 25 cm. i extracció de la soca
0 u × 103.99 = 0.00
Tall d'arbre de diàmetre entre 10 i 25 cm. i extracció de la soca i retirada de branques, inclòs càrrega i transport de restes a planta de compostatge, i tapat del forat.

| Codi | Ut | Descripció | Rendiment | Preu | Import |
|---|---|---|---|---|---|
| O0101 | h | Cap de colla | 0.1 | 20.6 | 2.06 |
| O0102 | h | Oficial 1ª | 0.4 | 20.46 | 8.18 |
| O0110 | h | Peó | 0.8 | 16.75 | 13.40 |
| M0214 | h | Camió grua | 0.8 | 42.073368 | 33.66 |
| M0335 | h | Equip de tala i poda | 0.8 | 50 | 40.00 |
| P1613 | u | Cànon d'abocador | 1 | 0.8 | 0.80 |
| %1613 | % | Despeses indirectes | 6 % | 98.10 | 5.89 |
|  |  | Total |  |  | 103.99 |

### 0102 Drenatges
Import: 18980.42

**E0884** m Formacio i reperfilat de cunetes en terres amb excavació fins a 50 cm de sobreample
165.3 m × 12.56 = 2076.17
Execució de cuneta de drenatge, fins a 130 cm d'amplada, inclòs el tall del ferm amb serra de disc, retirada de terra vegetal, enderroc del paviment de mescla bituminosa en calent, excavació i compactació de la base de la cuneta, excavació d'un sobreample fins a 50 cm respecte la cuneta existent, estesa i compactació d'una capa de 20 cm de tot-u artificial, inclosa la càrrega i tansport del material sobrant a l'interior de l'obra o abocador controlat inclòs cànon d'abocador i condicionament del mateix, condicionament del terreny amb estesa de terra vegetal.

| Codi | Ut | Descripció | Rendiment | Preu | Import |
|---|---|---|---|---|---|
| O0101 | h | Cap de colla | 0.027 | 20.6 | 0.56 |
| O0102 | h | Oficial 1ª | 0.003 | 20.46 | 0.06 |
| O0110 | h | Peó | 0.093 | 16.75 | 1.56 |
| P0306 | m3 | Tot-u artificial | 0.299 | 15 | 4.49 |
| P0307 | m3 | Terra de préstec (material) | 0.06 | 3.4 | 0.20 |
| P1601 | m3 | Aigua | 0.02 | 0.65 | 0.01 |
| P1613 | u | Cànon d'abocador | 0.705 | 0.8 | 0.56 |
| P1615 | u | Condicionament de l'abocador | 0.61 | 0.5 | 0.31 |
| M0201 | h | Compressor amb dos martells | 0.003 | 21.088194 | 0.06 |
| M0204 | h | Pala carregadora neumàtics | 0.007 | 58.268112 | 0.41 |
| M0207 | h | Retroexcavadora | 0.008 | 59.41 | 0.48 |
| M0207B | h | Retroexcavadora amb martell trencador | 0.002 | 68.89 | 0.14 |
| M0208 | h | Motonivelladora | 0.018 | 73.35024 | 1.32 |
| M0210 | h | Corró vibratori autop. 10 a 12 t | 0.002 | 51.540906 | 0.10 |
| M0211 | h | Picó vibrant amb placa 60 cm. (maquinària; 12/01/2009) | 0.005 | 9.611766 | 0.05 |
| M0212B | h | Camió de trabuc de 20 t | 0.018 | 37.33 | 0.67 |
| M0213 | h | Camió cisterna de 8 m3 | 0.001 | 47.997018 | 0.05 |
| M0251 | h | Bulldozer (maquinària; 12/01/2009) | 0.003 | 62.358006 | 0.19 |
| M0275 | h | Maquinària perforació (maquinària; 12/01/2009) | 0.002 | 14.154948 | 0.03 |
| M0334 | h | Serra de disc | 0.05 | 12 | 0.60 |
| %1613 | % | Despeses indirectes | 6 % | 11.85 | 0.71 |
|  |  | Total |  |  | 12.56 |

| Amidament | Uts. | Llarg | Parcial |
|---|---|---|---|
| Cuneta desmont | 1 | 115.16 | 115.16 |
| Cuneta carretera | 1 | 50.14 | 50.14 |
| Subtotal |  |  | 165.30 |
| Total |  |  | 165.3 |

**E0880** m3 Formigó en revestiment de cunetes (12/01/2009)
28.1 m3 × 117.29 = 3295.85
Formigó HM-20 en revestiment de cunetes, amb àrid 12 mm i airejant, inclòs part proporcional d'encofrat, totalment col·locat.

| Codi | Ut | Descripció | Rendiment | Preu | Import |
|---|---|---|---|---|---|
| O0101 | h | Cap de colla | 0.025 | 20.6 | 0.515 |
| O0102 | h | Oficial 1ª | 0.06 | 20.46 | 1.228 |
| O0110 | h | Peó | 0.1 | 16.75 | 1.675 |
| P0509 | m3 | Formigó HM-20 posat a l'obra en revest. cunetes (material; 12/01/2009) | 1.02 | 85.71264 | 87.427 |
| M0225 | h | Vibrador (maquinària; 12/01/2009) | 0.1 | 2.091306 | 0.209 |
| E0515 | m2 | Encofrat de fusta per a fonaments i/o formigó ocult (12/01/2009) | 0.8 | 24.49 | 19.592 |
| %1613 | % | Despeses indirectes | 6 % | 110.646 | 6.639 |
|  |  | Total |  |  | 117.29 |

| Amidament | Uts. | Llarg | Ample | Parcial |
|---|---|---|---|---|
| Cuneta desmont | 1 | 115.16 | 0.17 | 19.58 |
| Cuneta carretera | 1 | 50.14 | 0.17 | 8.52 |
| Total |  |  |  | 28.1 |

**E0870** u Arqueta drenatge per recollida de cunetes, Hmax=1,60m - 3 reixes (amb tapa reixa petita)
2 u × 1333.38 = 2666.76
Arqueta drenatge per recollida de cunetes, fins 1,60 m d'alçada, amb tapa tipus tràmex forat de 3 cm, 3 reixes i bastiment segons plànols, de formigó en massa, inclòs excavació, base de formigó de neteja i encofrat, totalment acabada.

| Codi | Ut | Descripció | Rendiment | Preu | Import |
|---|---|---|---|---|---|
| O0101 | h | Cap de colla | 0.2 | 20.6 | 4.12 |
| O0102 | h | Oficial 1ª | 2 | 20.46 | 40.92 |
| O0110 | h | Peó | 4 | 16.75 | 67.00 |
| P1609 | m3 | Excavació de terres (29/03/2019) | 7.3 | 11.118 | 81.16 |
| P0500 | m3 | Formigó HL-150 posat a l'obra (material) | 0.21 | 50.5 | 10.61 |
| P0504 | m3 | Formigó HM-20 posat a l'obra (material; 29/03/2019) | 3.3 | 52 | 171.60 |
| E0515 | m2 | Encofrat de fusta per a fonaments i/o formigó ocult | 14.55 | 24.49 | 356.33 |
| E0516 | m2 | Encofrat de fusta per a formigó vist (12/01/2009) | 4.7 | 30.52 | 143.44 |
| P0632 | m2 | Tapa tràmex de 0.03x0.03m (material; 12/01/2009) | 0.704 | 71.104404 | 50.06 |
| P0616B | u | Reixa i bastiment 750x490x70 mm. (material; 29/03/2019) | 3 | 110 | 330.00 |
| P1242 | m | Tub de pp DN400 mm., SN 8 kN/m2 (material) | 0.21 | 12.65 | 2.66 |
| %1613 | % | Despeses indirectes | 6 % | 1257.90 | 75.47 |
|  |  | Total |  |  | 1333.38 |

| Amidament | Uts. | Parcial |
|---|---|---|
| Recollida pluvials | 2 | 2.00 |
| Total |  | 2 |

**E0502** m3 Formigó HM-20 fonaments (12/01/2009)
51.69 m3 × 62.85 = 3248.72
Formigó en massa tipus HM-20 en fonaments i soleres, elaborat en planta, col·locat.

| Codi | Ut | Descripció | Rendiment | Preu | Import |
|---|---|---|---|---|---|
| O0101 | h | Cap de colla | 0.025 | 20.6 | 0.52 |
| O0102 | h | Oficial 1ª | 0.1 | 20.46 | 2.05 |
| O0110 | h | Peó | 0.2 | 16.75 | 3.35 |
| P0504 | m3 | Formigó HM-20 posat a l'obra | 1.02 | 52 | 53.04 |
| M0225 | h | Vibrador | 0.16 | 2.091306 | 0.33 |
| %1613 | % | Despeses indirectes | 6 % | 59.29 | 3.56 |
|  |  | Total |  |  | 62.85 |

| Amidament | Uts. | Llarg | Ample | Alt | Parcial |
|---|---|---|---|---|---|
| Traspàs 1 | 1 | 8 | 1.1 | 1.3 | 11.44 |
| Traspàs 2 | 1 | 8 | 1.1 | 1.3 | 11.44 |
| A deduïr del tub 500Ø | -1 | 16 | 0.2 |  | -3.20 |
| Drenatge entre arquetes | 1 | 42.68 | 0.8 | 1.1 | 37.56 |
| A deduïr del tub 400Ø | -1 | 42.68 | 0.13 |  | -5.55 |
| Total |  |  |  |  | 51.69 |

**E0876** m Tub de PP corrugat doble capa Ø500 mm (09/10/2009)
16 m × 32.03 = 512.48
Tub de PP corrugat doble capa de 500 mm. de diàmetre nominal i SN 8 kN/m2, inclòs pp de peces especials i accessoris, col·locat.

| Codi | Ut | Descripció | Rendiment | Preu | Import |
|---|---|---|---|---|---|
| O0101 | h | Cap de colla | 0.02 | 20.6 | 0.41 |
| O0102 | h | Oficial 1ª | 0.05 | 20.46 | 1.02 |
| O0110 | h | Peó | 0.05 | 16.75 | 0.84 |
| P1243 | m | Tub de pp DN500 mm., SN 8 kN/m2 (material; 09/10/2009) | 1 | 21.5 | 21.50 |
| P%1615 | % | Part proporcional accessoris (13/02/2017) | 30 % | 21.50 | 6.45 |
| %1613 | % | Despeses indirectes | 6 % | 30.22 | 1.81 |
|  |  | Total |  |  | 32.03 |

| Amidament | Uts. | Llarg | Parcial |
|---|---|---|---|
| Traspàs 1 | 1 | 8 | 8.00 |
| Traspàs 2 | 1 | 8 | 8.00 |
| Total |  |  | 16 |

**E0827C** u Embocadura prefabricada D 500 mm
2 u × 208.78 = 417.56
Embocadura armada prefabricada diàmetre 500, inclou tots els treballs d'adequació, nivelació, excavació i rebliment. totalment col·locada i en servei.

| Codi | Ut | Descripció | Rendiment | Preu | Import |
|---|---|---|---|---|---|
| O0101 | h | Cap de colla | 0.02 | 20.6 | 0.41 |
| O0102 | h | Oficial 1ª | 1.5 | 20.46 | 30.69 |
| O0110 | h | Peó | 2 | 16.75 | 33.50 |
| P1609 | m3 | Excavació de terres | 1.5 | 11.118 | 16.68 |
| P0504 | m3 | Formigó HM-20 posat a l'obra | 0.2 | 52 | 10.40 |
| P0307 | m3 | Terra de préstec | 1 | 3.4 | 3.40 |
| M0263C |  | embocadura armada D 500 (material; 26/09/2017) | 1 | 90 | 90.00 |
| M0207 | h | Retroexcavadora | 0.2 | 59.41 | 11.88 |
| %1613 | % | Despeses indirectes | 6 % | 196.96 | 11.82 |
|  |  | Total |  |  | 208.78 |

| Amidament | Uts. | Parcial |
|---|---|---|
| Embocadures tubs 500Ø | 2 | 2.00 |
| Total |  | 2 |

**E0875** m Tub de PP corrugat doble capa Ø400 mm
42.68 m × 24.41 = 1041.82
Tub de PP corrugat doble capa de 400 mm. de diàmetre nominal i SN 8 kN/m2, inclòs pp de peces especials i accessoris, col·locat.

| Codi | Ut | Descripció | Rendiment | Preu | Import |
|---|---|---|---|---|---|
| O0101 | h | Cap de colla | 0.03 | 20.6 | 0.62 |
| O0102 | h | Oficial 1ª | 0.16 | 20.46 | 3.27 |
| O0110 | h | Peó | 0.16 | 16.75 | 2.68 |
| P1242 | m | Tub de pp DN400 mm., SN 8 kN/m2 | 1 | 12.65 | 12.65 |
| P%1615 | % | Part proporcional accessoris | 30 % | 12.65 | 3.80 |
| %1613 | % | Despeses indirectes | 6 % | 23.02 | 1.38 |
|  |  | Total |  |  | 24.41 |

| Amidament | Uts. | Llarg | Parcial |
|---|---|---|---|
| Drenatge entre arquetes | 1 | 42.68 | 42.68 |
| Total |  |  | 42.68 |

**E0414** m2 Emmacat de pedra, rejuntat de formigó HM-20
36 m2 × 49.96 = 1798.56
Emmacat de pedra amb base i rejuntat de formigó tipus HM-20, totalment col.locat.

| Codi | Ut | Descripció | Rendiment | Preu | Import |
|---|---|---|---|---|---|
| O0101 | h | Cap de colla | 0.1 | 20.6 | 2.06 |
| O0102 | h | Oficial 1ª | 0.6 | 20.46 | 12.28 |
| O0110 | h | Peó | 1.2 | 16.75 | 20.10 |
| P0327 | m3 | Matacà de pedra gran. fonaments (material; 12/01/2009) | 0.242 | 13.979814 | 3.38 |
| E0108 | m3 | Morter de ciment elaborat a l'obra | 0.05 | 50.96 | 2.55 |
| P0504 | m3 | Formigó HM-20 posat a l'obra | 0.13 | 52 | 6.76 |
| %1613 | % | Despeses indirectes | 6 % | 47.13 | 2.83 |
|  |  | Total |  |  | 49.96 |

| Amidament | Uts. | Llarg | Ample | Parcial |
|---|---|---|---|---|
| Baixant 1 | 1 | 4 | 2 | 8.00 |
| Baixant 2 | 1 | 14 | 2 | 28.00 |
| Subtotal |  |  |  | 36.00 |
| Total |  |  |  | 36 |

**E0822** m Baixant aigües pluvials talús peça U 60x35 cm interiors
68 m × 50.3 = 3420.40
Baixant per a talussos de peces prefabricades de formigó de secció en forma d'U, de 60x35 cm interiors mínim.

| Codi | Ut | Descripció | Rendiment | Preu | Import |
|---|---|---|---|---|---|
| O0101 | h | Cap de colla | 0.05 | 20.6 | 1.03 |
| O0102 | h | Oficial 1ª | 0.15 | 20.46 | 3.07 |
| O0110 | h | Peó | 0.2 | 16.75 | 3.35 |
| P0504 | m3 | Formigó HM-20 posat a l'obra | 0.1 | 52 | 5.20 |
| P1019 | m | Baixant prefabricat en forma d'U, 60x35 cm. (material) | 1.05 | 33.14 | 34.80 |
| %1613 | % | Despeses indirectes | 6 % | 47.45 | 2.85 |
|  |  | Total |  |  | 50.3 |

| Amidament | Uts. | Llarg | Parcial |
|---|---|---|---|
| Baixant 1 | 1 | 38 | 38.00 |
| Baixant 2 | 1 | 30 | 30.00 |
| Subtotal |  |  | 68.00 |
| Total |  |  | 68 |

**E0836B** u Connexió de baixant a cuneta, inclosa arqueta (12/01/2009)
2 u × 174.7 = 349.40
Connexió de baixant a cuneta, inclosa l'arqueta arqueta, totalment acabada.

| Codi | Ut | Descripció | Rendiment | Preu | Import |
|---|---|---|---|---|---|
| O0102 | h | Oficial 1ª | 2 | 20.46 | 40.92 |
| O0110 | h | Peó | 2 | 16.75 | 33.50 |
| P0504 | m3 | Formigó HM-20 posat a l'obra | 0.4 | 52 | 20.80 |
| E0516 | m2 | Encofrat de fusta per a formigó vist | 2.28 | 30.52 | 69.59 |
| %1613 | % | Despeses indirectes | 6 % | 164.81 | 9.89 |
|  |  | Total |  |  | 174.7 |

| Amidament | Uts. | Parcial |
|---|---|---|
| Baixant 1 | 1 | 1.00 |
| Baixant 2 | 1 | 1.00 |
| Subtotal |  | 2.00 |
| Total |  | 2 |

**E0835B** u Connexió de cuneta de cap de talús a baixant (12/01/2009)
2 u × 76.35 = 152.70
Connexió de cuneta de cap de talús a baixant, totalment acabada.

| Codi | Ut | Descripció | Rendiment | Preu | Import |
|---|---|---|---|---|---|
| O0102 | h | Oficial 1ª | 1 | 20.46 | 20.46 |
| O0110 | h | Peó | 1 | 16.75 | 16.75 |
| P0504 | m3 | Formigó HM-20 posat a l'obra | 0.2 | 52 | 10.40 |
| E0516 | m2 | Encofrat de fusta per a formigó vist | 0.8 | 30.52 | 24.42 |
| %1613 | % | Despeses indirectes | 6 % | 72.03 | 4.32 |
|  |  | Total |  |  | 76.35 |

| Amidament | Uts. | Parcial |
|---|---|---|
| Baixant 1 | 1 | 1.00 |
| Baixant 2 | 1 | 1.00 |
| Subtotal |  | 2.00 |
| Total |  | 2 |

**E1108** m Vorada de peces de formigó de 8x20 cm tipus jardí
0 m × 15.73 = 0.00
Vorada de peces de formigó de 8x20 cm. tipus jardí, col·locat, inclosa l'excavació i la seva base de formigó HM-20, i rejuntat amb morter de ciment.

| Codi | Ut | Descripció | Rendiment | Preu | Import |
|---|---|---|---|---|---|
| O0101 | h | Cap de colla | 0.03 | 20.6 | 0.62 |
| O0102 | h | Oficial 1ª | 0.06 | 20.46 | 1.23 |
| O0110 | h | Peó | 0.18 | 16.75 | 3.02 |
| P1609 | m3 | Excavació de terres | 0.06 | 11.118 | 0.67 |
| P1007 | m | Vorada pref. form. 8x20 cm. tipus jardí (material) | 1 | 3.14 | 3.14 |
| P0504 | m3 | Formigó HM-20 posat a l'obra | 0.04 | 52 | 2.08 |
| E0108 | m3 | Morter de ciment elaborat a l'obra | 0.08 | 50.96 | 4.08 |
| %1613 | % | Despeses indirectes | 6 % | 14.84 | 0.89 |
|  |  | Total |  |  | 15.73 |

**E0891** u Connexió de canonada amb col·lector ó OD existent (12/01/2009)
0 u × 158.13 = 0.00
Connexió de canonada amb obra de drenatge existent, inclòs tots els treballs de connexió de l'OD existent amb el perllongament, (treballs de repicat , enderroc de la sortida de l'OD, ...), totalment acabat.

| Codi | Ut | Descripció | Rendiment | Preu | Import |
|---|---|---|---|---|---|
| O0102 | h | Oficial 1ª | 2 | 20.46 | 40.92 |
| O0110 | h | Peó | 2 | 16.75 | 33.50 |
| P0504 | m3 | Formigó HM-20 posat a l'obra | 0.4 | 52 | 20.80 |
| M0225 | h | Vibrador | 0.04 | 2.091306 | 0.08 |
| E0515 | m2 | Encofrat de fusta per a fonaments i/o formigó ocult | 2.2 | 24.49 | 53.88 |
| %1613 | % | Despeses indirectes | 6 % | 149.18 | 8.95 |
|  |  | Total |  |  | 158.13 |

**E0319** m3 Rebliment i piconatge localitzat amb material filtrant
0 m3 × 24.62 = 0.00
Rebliment i piconatge localitzat amb material filtrant, inclòs reperfilat, càrrega i transport.

| Codi | Ut | Descripció | Rendiment | Preu | Import |
|---|---|---|---|---|---|
| O0101 | h | Cap de colla | 0.05 | 20.6 | 1.03 |
| O0102 | h | Oficial 1ª | 0.09 | 20.46 | 1.84 |
| O0110 | h | Peó | 0.15 | 16.75 | 2.51 |
| P0308 | m3 | Material filtrant (material; 09/10/2009) | 1 | 16.362 | 16.36 |
| M0207 | h | Retroexcavadora | 0.025 | 59.41 | 1.49 |
| %1613 | % | Despeses indirectes | 6 % | 23.23 | 1.39 |
|  |  | Total |  |  | 24.62 |

### 0103 Senyalització, abalissament i sistemes de contenció
Import: 1446.6

**E0214** m Desmuntatge barrera de seguretat flexible i demolició ancoratges
20 m × 6.72 = 134.40
Desmuntatge de barrera de seguretat flexible i demolició d'ancoratges amb base de formigó,inclòs p.p. de suports i transport a abocador o magatzem, i cànon.

| Codi | Ut | Descripció | Rendiment | Preu | Import |
|---|---|---|---|---|---|
| O0102 | h | Oficial 1ª | 0.05 | 20.46 | 1.02 |
| O0110 | h | Peó | 0.1 | 16.75 | 1.68 |
| M0201 | h | Compressor amb dos martells | 0.02 | 21.088194 | 0.42 |
| M0207 | h | Retroexcavadora | 0.01 | 59.41 | 0.59 |
| M0229 | h | Electrobomba sumergible 20 kW | 0.1 | 7.05687 | 0.71 |
| M0212B | h | Camió de trabuc de 20 t | 0.03 | 37.33 | 1.12 |
| P1613 | u | Cànon d'abocador | 1 | 0.8 | 0.80 |
| %1613 | % | Despeses indirectes | 6 % | 6.34 | 0.38 |
|  |  | Total |  |  | 6.72 |

**E0736** m Barrera de seguretat enclavada BMSNA4/T
20 m × 32.44 = 648.80
Barrera de seguretat metàl·lica simple amb separador, tipus BMSNA4/T o similar, inclòs enclavament, soldadures i material auxiliar, pal de perfil tubular de 120x55 mm cada 4 m, peça reflectora a dues cares cada 8m, topall final si s'escau, totalment col·locada en recta o corba de qualsevol radi.

| Codi | Ut | Descripció | Rendiment | Preu | Import |
|---|---|---|---|---|---|
| O0101 | h | Cap de colla | 0.02 | 20.6 | 0.41 |
| O0102 | h | Oficial 1ª | 0.04 | 20.46 | 0.82 |
| O0110 | h | Peó | 0.04 | 16.75 | 0.67 |
| P1414 | m | Barrera seguretat doble ona (material) | 1 | 20.66 | 20.66 |
| P1424 | u | Part proporc. mater. barreres (material; 29/03/2019) | 1 | 6.28 | 6.28 |
| M0253 | h | Màquina per a clavar muntants metàl·lics (maquinària; 12/01/2009) | 0.04 | 43.968936 | 1.76 |
| %1613 | % | Despeses indirectes | 6 % | 30.60 | 1.84 |
|  |  | Total |  |  | 32.44 |

**E0736B** u Extrem de 8 m de barrera de seguretat metàl·lica
2 u × 331.7 = 663.40
Extrem de 8 m mínim de barrera de seguretat metàl·lica de qualsevol tipus, amb abatiment o encastament en talús del desmunt, galvanitzada en calent, incloent tanca de secció doble ona, pals cada 2 m, xapes de reforç, peça en angle, topall final, elements de fixació, peça reflectora a dues cares, inclòs enclavament i soldadures, totalment col·locat.

| Codi | Ut | Descripció | Rendiment | Preu | Import |
|---|---|---|---|---|---|
| O0101 | h | Cap de colla | 0.2 | 20.6 | 4.120 |
| O0102 | h | Oficial 1ª | 0.8 | 20.46 | 16.368 |
| O0110 | h | Peó | 0.8 | 16.75 | 13.400 |
| P1445 | u | Extrem de 8 metres (material) | 1 | 271 | 271.000 |
| P1424 | u | Part proporc. mater. barreres | 1 | 6.28 | 6.280 |
| M0253 | h | Màquina per a clavar muntants metàl·lics | 0.04 | 43.968936 | 1.759 |
| %1613 | % | Despeses indirectes | 6 % | 312.927 | 18.776 |
|  |  | Total |  |  | 331.7 |

**E0215** u Desmuntatge de senyal de trànsit i demolició ancoratges
0 u × 13.95 = 0.00
Desmuntatge de senyal de trànsit i demolició d'ancoratges amb base de formigó, inclòs càrrega i transport al magatzem de Diputació, inclòs cànon d'abocador.

| Codi | Ut | Descripció | Rendiment | Preu | Import |
|---|---|---|---|---|---|
| O0102 | h | Oficial 1ª | 0.05 | 20.46 | 1.02 |
| O0110 | h | Peó | 0.3 | 16.75 | 5.03 |
| M0201 | h | Compressor amb dos martells | 0.025 | 21.088194 | 0.53 |
| M0207 | h | Retroexcavadora | 0.01 | 59.41 | 0.59 |
| M0229 | h | Electrobomba sumergible 20 kW | 0.1 | 7.05687 | 0.71 |
| M0212B | h | Camió de trabuc de 20 t | 0.12 | 37.33 | 4.48 |
| P1613 | u | Cànon d'abocador | 1 | 0.8 | 0.80 |
| %1613 | % | Despeses indirectes | 6 % | 13.16 | 0.79 |
|  |  | Total |  |  | 13.95 |

**E0703B** m Muntatge de barrera aprofitada amb nou poste tubular (12/01/2009)
0 m × 14.09 = 0.00
Muntatge de barrera de seguretat existent aprofitada, amb nou poste tubular de 120x55 mm , inclòs part proporcional de fonamentació.

| Codi | Ut | Descripció | Rendiment | Preu | Import |
|---|---|---|---|---|---|
| O0101 | h | Cap de colla | 0.04 | 20.6 | 0.82 |
| O0102 | h | Oficial 1ª | 0.12 | 20.46 | 2.46 |
| O0110 | h | Peó | 0.12 | 16.75 | 2.01 |
| M0214 | h | Camió grua | 0.02 | 42.073368 | 0.84 |
| P1424 | u | Part proporc. mater. barreres | 1 | 6.28 | 6.28 |
| M0253 | h | Màquina per a clavar muntants metàl·lics | 0.02 | 43.968936 | 0.88 |
| %1613 | % | Despeses indirectes | 6 % | 13.29 | 0.80 |
|  |  | Total |  |  | 14.09 |

**E0735** ut Increment dificultat per fonamentació (diferent a enclavament tipus)
0 ut × 16.51 = 0.00
Increment per dificultat en terreny que no reuneix les característiques per enclavament tipus (terreny amb roca, excessivament tou o per estructura de qualsevol tipus), per la fonamentació de qualsevol barrera de seguretat metàl·lica, incloses peces especials per aquests casos, totalment col·locada.

| Codi | Ut | Descripció | Rendiment | Preu | Import |
|---|---|---|---|---|---|
| O0101 | h | Cap de colla | 0.02 | 20.6 | 0.41 |
| O0102 | h | Oficial 1ª | 0.1 | 20.46 | 2.05 |
| O0110 | h | Peó | 0.1 | 16.75 | 1.68 |
| M0207 | h | Retroexcavadora | 0.005 | 59.41 | 0.30 |
| M0212B | h | Camió de trabuc de 20 t | 0.005 | 37.33 | 0.19 |
| P1424 | u | Part proporc. mater. barreres | 0.5 | 6.28 | 3.14 |
| P0504 | m3 | Formigó HM-20 posat a l'obra | 0.15 | 52 | 7.80 |
| %1613 | % | Despeses indirectes | 6 % | 15.57 | 0.93 |
|  |  | Total |  |  | 16.51 |

**E0735B** u Suplement per col·locació de poste soldat a placa lateral i separador collat amb tacos d'ancoratge
0 u × 38.03 = 0.00
Increment per dificultat per enclavament amb placa lateral soldada i separador IPN collat amb tacos d'ancoratge a la OD o estructures de formigó, per la fonamentació de qualsevol barrera de seguretat metàl·lica, incloses peces especials per aquests casos, totalment col·locada.

| Codi | Ut | Descripció | Rendiment | Preu | Import |
|---|---|---|---|---|---|
| O0101 | h | Cap de colla | 0.1 | 20.6 | 2.06 |
| O0102 | h | Oficial 1ª | 0.4 | 20.46 | 8.18 |
| O0110 | h | Peó | 0.2 | 16.75 | 3.35 |
| M0226 | h | Grup electrògen de 20/30 kVA (maquinària; 12/01/2009) | 0.1 | 4.73892 | 0.47 |
| M0235 | h | Equip de soldadura elèctrica (maquinària; 12/01/2009) | 0.1 | 14.546424 | 1.45 |
| M0275 | h | Maquinària perforació | 0.25 | 14.154948 | 3.54 |
| M0214 | h | Camió grua | 0.2 | 42.073368 | 8.41 |
| P1424 | u | Part proporc. mater. barreres | 0.5 | 6.28 | 3.14 |
| P190539 | kg | Resines (material) | 0.02 | 55 | 1.10 |
| P1433 | m | Suport metàl·lic galv. IPN-120 (material; 12/01/2009) | 0.1 | 41.7231 | 4.17 |
| %1613 | % | Despeses indirectes | 6 % | 35.87 | 2.15 |
|  |  | Total |  |  | 38.03 |

**E0710** u Placa reflectora triangular L=135 cm, nivell 2 HIP (12/01/2009)
0 u × 242.77 = 0.00
Placa reflectora triangular de 135 cm. de costat, per a senyals de trànsit, nivell 2 HIP, inclòs ancoratges i cargoleria.

| Codi | Ut | Descripció | Rendiment | Preu | Import |
|---|---|---|---|---|---|
| O0102 | h | Oficial 1ª | 0.175 | 20.46 | 3.58 |
| O0110 | h | Peó | 0.2 | 16.75 | 3.35 |
| P1402 | u | Placa triang. reflect. 135 cm (material; 12/01/2009) | 1 | 222.100818 | 222.10 |
| %1613 | % | Despeses indirectes | 6 % | 229.03 | 13.74 |
|  |  | Total |  |  | 242.77 |

**E0712** u Placa reflectora circular Ø90 cm, nivell 2 HIP (12/01/2009)
0 u × 169.96 = 0.00
Placa reflectora circular de 90 cm. de diàmetre, per a senyals de trànsit, nivell 2 HIP, inclòs ancoratges i cargoleria.

| Codi | Ut | Descripció | Rendiment | Preu | Import |
|---|---|---|---|---|---|
| O0102 | h | Oficial 1ª | 0.175 | 20.46 | 3.58 |
| O0110 | h | Peó | 0.2 | 16.75 | 3.35 |
| P1404 | u | Placa circular reflect. 90 cm. (material; 12/01/2009) | 1 | 153.407082 | 153.41 |
| %1613 | % | Despeses indirectes | 6 % | 160.34 | 9.62 |
|  |  | Total |  |  | 169.96 |

**E0714** u Placa reflectora octogonal 90 cm. doble apotema, nivell 2 HIP (12/01/2009)
0 u × 195.35 = 0.00
Placa reflectora octogonal de 90 cm. de doble apotema, per a senyals de trànsit, nivell 2 HIP, inclòs ancoratges i cargoleria.

| Codi | Ut | Descripció | Rendiment | Preu | Import |
|---|---|---|---|---|---|
| O0102 | h | Oficial 1ª | 0.175 | 20.46 | 3.58 |
| O0110 | h | Peó | 0.2 | 16.75 | 3.35 |
| P1405 | u | Placa octog. reflect. 90 cm. (material; 12/01/2009) | 1 | 177.359232 | 177.36 |
| %1613 | % | Despeses indirectes | 6 % | 184.29 | 11.06 |
|  |  | Total |  |  | 195.35 |

**E0739b** m Suport rectangular d'acer galvanitzat de 100x50x4 mm.
0 m × 25.89 = 0.00

| Codi | Ut | Descripció | Rendiment | Preu | Import |
|---|---|---|---|---|---|
| O0102 | h | Oficial 1ª | 0.05 | 20.46 | 1.02 |
| O0110 | h | Peó | 0.09 | 16.75 | 1.51 |
| P1440B | m | Suport acer galv. 100x50x4 mm (material) | 1 | 21.9 | 21.90 |
| %1613 | % | Despeses indirectes | 6 % | 24.43 | 1.47 |
|  |  | Total |  |  | 25.89 |

**E0757** m2 Placa d'alumini >0,50 m² i <1,00 m², nivell 2 HIP, amb abraçadores (11/03/2009)
0 m2 × 220.3 = 0.00
Placa d'alumini superior a 0,50 m² i fins a 1,00 m², per a senyals de trànsit d'orientació, amb revestiment reflectant HIP nivell 2, inclosos abraçadores d'unió al suport i cargoleria corresponent, totalment col·locada.

| Codi | Ut | Descripció | Rendiment | Preu | Import |
|---|---|---|---|---|---|
| O0101 | h | Cap de colla | 0.15 | 20.6 | 3.09 |
| O0102 | h | Oficial 1ª | 0.3 | 20.46 | 6.14 |
| O0110 | h | Peó | 0.4 | 16.75 | 6.70 |
| P1497 | m2 | Placa d'alumini de 0,50 m2 a 1,00 m2 (material; 11/03/2009) | 1 | 191.9 | 191.90 |
| %1613 | % | Despeses indirectes | 6 % | 207.83 | 12.47 |
|  |  | Total |  |  | 220.3 |

**E0758B** m2 Placa d'alumini >1,50 m² , nivell 2 HIP, amb abraçadores (11/03/2009)
0 m2 × 166.77 = 0.00
Placa d'alumini superior a 1,50 m² , per a senyals de trànsit d'orientació, amb revestiment reflectant HIP nivell 2, inclosos abraçadores d'unió al suport i cargoleria corresponent, totalment col·locada.

| Codi | Ut | Descripció | Rendiment | Preu | Import |
|---|---|---|---|---|---|
| O0101 | h | Cap de colla | 0.15 | 20.6 | 3.09 |
| O0102 | h | Oficial 1ª | 0.3 | 20.46 | 6.14 |
| O0110 | h | Peó | 0.4 | 16.75 | 6.70 |
| P1498B | m2 | Placa d'alumini superior a 1,50 m2 (material; 11/03/2009) | 1 | 141.4 | 141.40 |
| %1613 | % | Despeses indirectes | 6 % | 157.33 | 9.44 |
|  |  | Total |  |  | 166.77 |

**E0744B** u Base d'acer galvanitzat per a suport de 114 mm. (12/01/2009)
0 u × 133.86 = 0.00
Base d'acer galvanitzat per a suport de 114 mm. col·locada.

| Codi | Ut | Descripció | Rendiment | Preu | Import |
|---|---|---|---|---|---|
| O0102 | h | Oficial 1ª | 0.05 | 20.46 | 1.02 |
| O0110 | h | Peó | 0.09 | 16.75 | 1.51 |
| P1471B | u | Base d'acer galvanit. suport 114 mm. (material; 12/01/2009) | 1 | 123.747624 | 123.75 |
| %1613 | % | Despeses indirectes | 6 % | 126.28 | 7.58 |
|  |  | Total |  |  | 133.86 |

**E0746C** m Pal d'alumini anoditzat color plata, Ø140 mm. MG
0 m × 140.61 = 0.00
Pal d'alumini anoditzat color plata, estriat, de 140 mm. de diàmetre MG, col·locat.

| Codi | Ut | Descripció | Rendiment | Preu | Import |
|---|---|---|---|---|---|
| O0102 | h | Oficial 1ª | 0.05 | 20.46 | 1.02 |
| O0110 | h | Peó | 0.09 | 16.75 | 1.51 |
| P1473C | m | Pal alumini diàmetre 140 mm. MG (material) | 1 | 130.12 | 130.12 |
| %1613 | % | Despeses indirectes | 6 % | 132.65 | 7.96 |
|  |  | Total |  |  | 140.61 |

**E0756** m2 Placa d'alumini >0,25 m² i <0,50 m², nivell 2 HIP, amb abraçadores (11/03/2009)
0 m2 × 264.19 = 0.00
Placa d'alumini superior a 0,25 m² i fins a 0,50 m², per a d'orientació, amb revestiment reflectant HIP nivell 2, inclosos abraçadores d'unió al suport i cargoleria corresponent, totalment col·locada.

| Codi | Ut | Descripció | Rendiment | Preu | Import |
|---|---|---|---|---|---|
| O0101 | h | Cap de colla | 0.15 | 20.6 | 3.09 |
| O0102 | h | Oficial 1ª | 0.3 | 20.46 | 6.14 |
| O0110 | h | Peó | 0.4 | 16.75 | 6.70 |
| P1496 | m2 | Placa d'alumini de 0,25 a 0,50 m2 (material; 11/03/2009) | 1 | 233.31 | 233.31 |
| %1613 | % | Despeses indirectes | 6 % | 249.24 | 14.95 |
|  |  | Total |  |  | 264.19 |

**E0745** m Pal d'alumini anoditzat color plata, Ø90 mm. MC
0 m × 34.86 = 0.00
Pal d'alumini anoditzat color plata, estriat, de 90 mm. de diàmetre MC, col·locat.

| Codi | Ut | Descripció | Rendiment | Preu | Import |
|---|---|---|---|---|---|
| O0102 | h | Oficial 1ª | 0.05 | 20.46 | 1.02 |
| O0110 | h | Peó | 0.09 | 16.75 | 1.51 |
| P1472 | m | Pal alumini diàmetre 90 mm. MC (material) | 1 | 30.36 | 30.36 |
| %1613 | % | Despeses indirectes | 6 % | 32.89 | 1.97 |
|  |  | Total |  |  | 34.86 |

**E0744A** u Base d'acer galvanitzat per a suport de 90 mm. (12/01/2009)
0 u × 111.89 = 0.00
Base d'acer galvanitzat per a suport de 90 mm. col·locada.

| Codi | Ut | Descripció | Rendiment | Preu | Import |
|---|---|---|---|---|---|
| O0102 | h | Oficial 1ª | 0.05 | 20.46 | 1.02 |
| O0110 | h | Peó | 0.09 | 16.75 | 1.51 |
| P1471A | u | Base d'acer galvanit. suport 90 mm. (material; 12/01/2009) | 1 | 103.02 | 103.02 |
| %1613 | % | Despeses indirectes | 6 % | 105.55 | 6.33 |
|  |  | Total |  |  | 111.89 |

**E0729** u Fonamentació de senyals (12/01/2009)
0 u × 25.25 = 0.00
Fonamentació de senyals, totalment acabada.

| Codi | Ut | Descripció | Rendiment | Preu | Import |
|---|---|---|---|---|---|
| O0101 | h | Cap de colla | 0.12 | 20.6 | 2.47 |
| O0110 | h | Peó | 0.48 | 16.75 | 8.04 |
| P1609 | m3 | Excavació de terres | 0.18 | 11.118 | 2.00 |
| E0502 | m3 | Formigó HM-20 fonaments | 0.18 | 62.85 | 11.31 |
| %1613 | % | Despeses indirectes | 6 % | 23.82 | 1.43 |
|  |  | Total |  |  | 25.25 |

**E0730** u Fonamentació de cartell de pre-senyalització (12/01/2009)
0 u × 112.21 = 0.00
Fonamentació de cartell de pre-senyalització, totalment acabada.

| Codi | Ut | Descripció | Rendiment | Preu | Import |
|---|---|---|---|---|---|
| O0101 | h | Cap de colla | 0.12 | 20.6 | 2.47 |
| O0102 | h | Oficial 1ª | 0.36 | 20.46 | 7.37 |
| O0110 | h | Peó | 1.2 | 16.75 | 20.10 |
| P1609 | m3 | Excavació de terres | 1.175 | 11.118 | 13.06 |
| E0502 | m3 | Formigó HM-20 fonaments | 1 | 62.85 | 62.85 |
| %1613 | % | Despeses indirectes | 6 % | 105.85 | 6.35 |
|  |  | Total |  |  | 112.21 |

### 0405 Xarxa telecomunicacions (14/07/1995)
Import: 18948.5

**E10101C** m Canalització d'infraestructura de comunicacions soterrada (14/07/1995)
500 m × 31.75 = 15875.00
Canalització d'infraestructura de comunicacions soterrada formada per 12 microtubs de HPDE de 20 mm de diàmetre exterior i de 2 mm de gruix, amb colors distintius agrupats en subgrups de 3 i plegats amb vaina plàstica, col·locats en base de 2 i alçada de 6 o viceversa, inclòs cinta de senyalització i morter M-300 ó HM20, allotjats a fons de rasa, inclòs excavació de rasa de 0,20x0,30 m en terres amb mitjans mecànics.

| Codi | Ut | Descripció | Rendiment | Preu | Import |
|---|---|---|---|---|---|
| O0102 | h | Oficial 1ª | 0.15 | 20.46 | 3.07 |
| O0110 | h | Peó | 0.15 | 16.75 | 2.51 |
| M0202 | h | Retroexcavadora (maquinària; 01/09/2013) | 0.1 | 59.41 | 5.94 |
| M0212B | h | Camió de trabuc de 20 t | 0.06 | 37.33 | 2.24 |
| P1613 | u | Cànon d'abocador | 1.2 | 0.8 | 0.96 |
| P091291 | m | Canalització 12 microtubs de HPDE Ø 20 mm (material; 01/01/2018) | 1.05 | 14.5 | 15.23 |
| % | % | Despeses generals (14/07/1995) | 6 % | 29.95 | 1.80 |
|  |  | Total |  |  | 31.75 |

| Amidament | Uts. | Llarg | Parcial |
|---|---|---|---|
| Canalització enterrada | 1 | 500 | 500.00 |
| Total |  |  | 500 |

**E10102C** u Pericó de registre de formigó pref. 70x70x80 cm (12/01/2009)
1 u × 802.5 = 802.50
Pericó de registre de formigó pref. de 70x70x80 cm interiors amb parets de 12,5 cm de gruix mínim per a serveis de telecomunicacions, col·locat sobre solera de formigó HM-20 de 15 cm de gruix i reblert lateral amb sòl seleccionat compactat, inclòs perforació de parets, connexions, formigonat dels entrocaments, fixació dels conductes, taps dels extrems, marc i tapa de fosa classe D-400 fixada a l'arqueta amb un mínim de 10 ancoratges de 60 mm de longitud i 14 mm de diàmetre, amb tancament de seguretat, totalment acabada.

| Codi | Ut | Descripció | Rendiment | Preu | Import |
|---|---|---|---|---|---|
| O0101 | h | Cap de colla | 0.2 | 20.6 | 4.12 |
| O0102 | h | Oficial 1ª | 2 | 20.46 | 40.92 |
| O0110 | h | Peó | 2 | 16.75 | 33.50 |
| M0214 | h | Camió grua | 0.4 | 42.073368 | 16.83 |
| P0504 | m3 | Formigó HM-20 posat a l'obra | 0.5 | 52 | 26.00 |
| P101231 | u | Pericó 70x70x80 mm pref. tipus B amb marc i tapa D-400 (material; 01/01/2018) | 1 | 635.7 | 635.70 |
| %1613 | % | Despeses indirectes | 6 % | 757.07 | 45.42 |
|  |  | Total |  |  | 802.5 |

| Amidament | Uts. | Parcial |
|---|---|---|
| Escomeses | 1 | 1.00 |
| Total |  | 1 |

**E10103C** u Pericó de registre de formigó pref. 140x70x80 cm (12/01/2009)
2 u × 1135.5 = 2271.00
Pericó de registre de formigó pref. de 140x70x80 cm interiors amb parets de 12,5 cm de gruix mínim per a serveis de telecomunicacions, col·locat sobre solera de formigó HM-20 de 15 cm de gruix i reblert lateral amb sòl seleccionat compactat, inclòs perforació de parets, connexions, formigonat dels entrocaments, fixació dels conductes, taps dels extrems, marc i tapa de fosa classe D-400 fixada a l'arqueta amb un mínim de 10 ancoratges de 60 mm de longitud i 14 mm de diàmetre, amb tancament de seguretat, totalment acabada.

| Codi | Ut | Descripció | Rendiment | Preu | Import |
|---|---|---|---|---|---|
| O0101 | h | Cap de colla | 0.2 | 20.6 | 4.12 |
| O0102 | h | Oficial 1ª | 3 | 20.46 | 61.38 |
| O0110 | h | Peó | 3 | 16.75 | 50.25 |
| M0214 | h | Camió grua | 0.6 | 42.073368 | 25.24 |
| P0504 | m3 | Formigó HM-20 posat a l'obra | 1 | 52 | 52.00 |
| P101232 | u | Pericó 140x70x80 mm pref. tipus C amb marc i tapa D-400 (material; 01/01/2018) | 1 | 878.24 | 878.24 |
| %1613 | % | Despeses indirectes | 6 % | 1071.23 | 64.27 |
|  |  | Total |  |  | 1135.5 |

| Amidament | Uts. | Parcial |
|---|---|---|
| Inic i fi línia | 2 | 2.00 |
| Total |  | 2 |

## 02 Ctra. T-2237 De Vinebre a la Palma d'Ebre
Import: 46125.47

### 0201 Moviment de Terres i Demolicions
Import: 4191.11

**E0208** m3 Enderroc estructures formigó en massa, inclòs transport a abocador
36.9 m3 × 32.33 = 1192.98
Enderroc d'estructures de formigó en massa, inclòs transport a l'abocador, cànon i condicionament del mateix.

| Codi | Ut | Descripció | Rendiment | Preu | Import |
|---|---|---|---|---|---|
| O0102 | h | Oficial 1ª | 0.08 | 20.46 | 1.64 |
| O0110 | h | Peó | 0.4 | 16.75 | 6.70 |
| M0207B | h | Retroexcavadora amb martell trencador | 0.24 | 68.89 | 16.53 |
| M0212B | h | Camió de trabuc de 20 t | 0.125 | 37.33 | 4.67 |
| P1613 | u | Cànon d'abocador | 1.2 | 0.8 | 0.96 |
| %1613 | % | Despeses indirectes | 6 % | 30.50 | 1.83 |
|  |  | Total |  |  | 32.33 |

| Amidament | Uts. | Llarg | Ample | Alt | Parcial |
|---|---|---|---|---|---|
| T3 Cuneta existent Tram 1 | 1 | 75 | 1.6 | 0.15 | 18.00 |
| T3 Cuneta existent Tram 2 | 1 | 70 | 1.8 | 0.15 | 18.90 |
| Total |  |  |  |  | 36.9 |

**E0306B** m3 Excavació rases i pous en qualsevol tipus de terreny, abocador i condicionament
159.9 m3 × 18.75 = 2998.13
Excavació en rases, pous o fonaments, amb mitjans mecànics en qualsevol tipus de terreny, inclòs càrrega i transport a l'interior d'obra o abocador controlat, inclòs el seu cànon

| Codi | Ut | Descripció | Rendiment | Preu | Import |
|---|---|---|---|---|---|
| O0101 | h | Cap de colla | 0.025 | 20.6 | 0.52 |
| O0102 | h | Oficial 1ª | 0.07 | 20.46 | 1.43 |
| O0110 | h | Peó | 0.25 | 16.75 | 4.19 |
| M0207B | h | Retroexcavadora amb martell trencador | 0.12 | 68.89 | 8.27 |
| M0228 | h | Electrobomba sumergible 20 kW | 0.02 | 3.801438 | 0.08 |
| M0212B | h | Camió de trabuc de 20 t | 0.06 | 37.33 | 2.24 |
| P1613 | u | Cànon d'abocador | 1.2 | 0.8 | 0.96 |
| %1613 | % | Despeses indirectes | 6 % | 17.69 | 1.06 |
|  |  | Total |  |  | 18.75 |

| Amidament | Uts. | Llarg | Ample | Alt | Parcial |
|---|---|---|---|---|---|
| T3 Cuneta existent Tram 1 | 1 | 75 | 0.8 | 1.3 | 78.00 |
| T3 Cuneta existent Tram 2 | 1 | 70 | 0.9 | 1.3 | 81.90 |
| Total |  |  |  |  | 159.9 |

| Codi | Ut | Descripció | Quantitat | Preu | Import |
|---|---|---|---|---|---|
| E0334 | m | Tall serra disc paviment mescles bituminoses, formigó o panot, fins 25 cm | 0 | 1.75 | 0.00 |
| E0213 | m2 | Demolició paviment de mescla bituminosa, mitjans mecànics, fondària 25 cm | 0 | 6.45 | 0.00 |

### 0202 Drenatges
Import: 18690.03

**E0875** m Tub de PP corrugat doble capa Ø400 mm
75 m × 24.41 = 1830.75

| Amidament | Uts. | Llarg | Parcial |
|---|---|---|---|
| Tram 1 | 1 | 75 | 75.00 |
| Total |  |  | 75 |

**E0876** m Tub de PP corrugat doble capa Ø500 mm
70 m × 32.03 = 2242.10

| Amidament | Uts. | Llarg | Parcial |
|---|---|---|---|
| Tram 2 | 1 | 70 | 70.00 |
| Total |  |  | 70 |

**E0502** m3 Formigó HM-20 fonaments
136.15 m3 × 62.85 = 8557.03

| Amidament | Uts. | Llarg | Ample | Alt | Parcial |
|---|---|---|---|---|---|
| T3 Tram 1 | 1 | 75 | 1.3 | 0.8 | 78.00 |
| A deduïr del tub Ø400 | -1 | 75 | 0.13 |  | -9.75 |
| T3 Tram 2 | 1 | 70 | 1.3 | 0.9 | 81.90 |
| A deduïr del tub Ø500 | -1 | 70 | 0.2 |  | -14.00 |
| Subtotal |  |  |  |  | 136.15 |
| Total |  |  |  |  | 136.15 |

**E0880** m3 Formigó en revestiment de cunetes
13.26 m3 × 117.29 = 1555.27

| Amidament | Uts. | Llarg | Ample | Parcial |
|---|---|---|---|---|
| T3 Tram 2 | 1 | 50 | 0.17 | 8.50 |
| T1 Tram 1 | 1 | 28 | 0.17 | 4.76 |
| Total |  |  |  | 13.26 |

**E0884** m Formacio i reperfilat de cunetes en terres amb excavació fins a 50 cm de sobreample
28 m × 12.56 = 351.68

| Amidament | Uts. | Llarg | Parcial |
|---|---|---|---|
| T1 Tram 1 | 1 | 28 | 28.00 |
| Total |  |  | 28 |

**E0870C** u Arqueta drenatge per recollida de cunetes, Hmax=1,60 m - 2 reixes (amb tapa reixa gran)
4 u × 1038.3 = 4153.20
Arqueta drenatge per recollida de cunetes, fins 1,60 m d'alçada, amb tapa tipus tràmex forat de 3 cm, 2 reixes i bastiment segons plànols, de formigó en massa, inclòs excavació, base de formigó de neteja i encofrat, totalment acabada.

| Codi | Ut | Descripció | Rendiment | Preu | Import |
|---|---|---|---|---|---|
| O0101 | h | Cap de colla | 0.18 | 20.6 | 3.71 |
| O0102 | h | Oficial 1ª | 1.8 | 20.46 | 36.83 |
| O0110 | h | Peó | 3.6 | 16.75 | 60.30 |
| P1609 | m3 | Excavació de terres | 5.5 | 11.118 | 61.15 |
| P0500 | m3 | Formigó HL-150 posat a l'obra | 0.16 | 50.5 | 8.08 |
| P0504 | m3 | Formigó HM-20 posat a l'obra | 2.5 | 52 | 130.00 |
| E0515 | m2 | Encofrat de fusta per a fonaments i/o formigó ocult | 11 | 24.49 | 269.39 |
| E0516 | m2 | Encofrat de fusta per a formigó vist | 3.55 | 30.52 | 108.35 |
| P0632 | m2 | Tapa tràmex de 0.03x0.03m | 0.493 | 71.104404 | 35.05 |
| P0616B0 | u | Reixa i bastiment 973x490x70 mm (material) | 2 | 132 | 264.00 |
| P1242 | m | Tub de pp DN400 mm., SN 8 kN/m2 | 0.21 | 12.65 | 2.66 |
| %1613 | % | Despeses indirectes | 6 % | 979.52 | 58.77 |
|  |  | Total |  |  | 1038.3 |

| Amidament | Uts. | Parcial |
|---|---|---|
| Arquetes recollida | 4 | 4.00 |
| Total |  | 4 |

| Codi | Ut | Descripció | Quantitat | Preu | Import |
|---|---|---|---|---|---|
| E0891 | u | Connexió de canonada amb col·lector ó OD existent | 0 | 158.13 | 0.00 |
| E0209 | m3 | Enderroc estructures formigó armat, inclòs transport a abocador | 0 | 43.66 | 0.00 |

**E0516** m2 Encofrat de fusta per a formigó vist (12/01/2009)
0 m2 × 30.52 = 0.00
Encofrat de fusta per a formigó vist, col·locat.

| Codi | Ut | Descripció | Rendiment | Preu | Import |
|---|---|---|---|---|---|
| O0101 | h | Cap de colla | 0.02 | 20.6 | 0.41 |
| O0102 | h | Oficial 1ª | 0.2 | 20.46 | 4.09 |
| O0110 | h | Peó | 0.2 | 16.75 | 3.35 |
| P0602 | kg | Filferro recuit (material; 12/01/2009) | 0.3 | 1.565904 | 0.47 |
| P0604 | kg | Claus d'acer (material; 12/01/2009) | 0.15 | 1.710132 | 0.26 |
| P0701 | m | Tauló de fusta de pi (material; 12/01/2009) | 2 | 0.422382 | 0.84 |
| P0702 | m3 | Llata de fusta de pi (material; 12/01/2009) | 0.001 | 288.456 | 0.29 |
| P0704 | m2 | Tauler de fusta de pi 22 mm. (material; 01/04/2009) | 1 | 15.049 | 15.05 |
| P0706 | u | Puntal telescòpic. (material; 12/01/2009) | 0.05 | 11.290992 | 0.56 |
| P0707 | l | Desencofrant (material; 12/01/2009) | 0.06 | 1.59681 | 0.10 |
| M0214 | h | Camió grua | 0.08 | 42.073368 | 3.37 |
| %1613 | % | Despeses indirectes | 6 % | 28.79 | 1.73 |
|  |  | Total |  |  | 30.52 |

**E0421** m2 Muret de 20 cm. de gruix de blocs prefabricats de 40x20x20 cm
0 m2 × 47.99 = 0.00
Muret de 20 cm. de gruix de blocs prefabricats de 40x20x20cm. a dues cares vistes amb relleu, totalment acabat.

| Codi | Ut | Descripció | Rendiment | Preu |
|---|---|---|---|---|
| O0101 | h | Cap de colla | 0.2 | 20.6 |
| O0102 | h | Oficial 1ª | 0.6 | 20.46 |
| O0110 | h | Peó | 0.6 | 16.75 |
| P0818 | u | Bloc relleu 40x20x20 cm.c.v.c (material; 12/01/2009) | 12.5 | 1.44228 |
| E0108 | m3 | Morter de ciment elaborat a l'obra | 0.016 | 50.96 |
| %1613 | % | Despeses indirectes | 6 % |  |

**E0517B** m2 Malla electrosoldada en acer corrugat B 500 T, de 15x15 cm i 6 mm
0 m2 × 2.93 = 0.00
Malla electrosoldada en acer corrugat B 500 T, de 15x15 cm i 6 mm de diàmetre, col·locada.

| Codi | Ut | Descripció | Rendiment | Preu | Import |
|---|---|---|---|---|---|
| O0101 | h | Cap de colla | 0.001 | 20.6 | 0.02 |
| O0102 | h | Oficial 1ª | 0.003 | 20.46 | 0.06 |
| O0110 | h | Peó | 0.003 | 16.75 | 0.05 |
| P0602 | kg | Filferro recuit | 0.008 | 1.565904 | 0.01 |
| P0610 | m2 | Malla electrosoldada en acer corrugat B 500 T, de 15x15 cm i 6 mm de diàmetre (material) | 1 | 2.6 | 2.60 |
| M0245 | h | Cisalla elèctrica (maquinària; 12/01/2009) | 0.002 | 3.729324 | 0.01 |
| M0246 | h | Màquina de doblegar rodó d'acer (maquinària; 12/01/2009) | 0.002 | 2.997882 | 0.01 |
| %1613 | % | Despeses indirectes | 6 % | 2.76 | 0.17 |
|  |  | Total |  |  | 2.93 |

**E0620** m3 Paviment de formigó tipus HM-20, amb junts (12/01/2009)
0 m3 × 82.57 = 0.00
Paviment de formigó tipus HM-20, inclòs junts, encofrat i col·locació.

| Codi | Ut | Descripció | Rendiment | Preu | Import |
|---|---|---|---|---|---|
| O0101 | h | Cap de colla | 0.025 | 20.6 | 0.515 |
| O0102 | h | Oficial 1ª | 0.05 | 20.46 | 1.023 |
| O0110 | h | Peó | 0.15 | 16.75 | 2.513 |
| P0504 | m3 | Formigó HM-20 posat a l'obra | 1 | 52 | 52.000 |
| E0515 | m2 | Encofrat de fusta per a fonaments i/o formigó ocult | 0.5 | 24.49 | 12.245 |
| P1607 | m2 | Junta material inorg. 2 cm. (material; 12/01/2009) | 0.5 | 2.93607 | 1.468 |
| P1608 | m | Fibra bitum. pre-emmotllada (material; 12/01/2009) | 2.5 | 3.162714 | 7.907 |
| M0240 | h | Regle vibratori (maquinària; 12/01/2009) | 0.05 | 4.58439 | 0.229 |
| %1613 | % | Despeses indirectes | 6 % | 77.900 | 4.674 |
|  |  | Total |  |  | 82.57 |

**E08255** u Reixa de fosa, 980x495x70 mm, inclòs bastiment (model corta aguas B-30D, necessitem 3 uts/arqueta) (29/03/2019)
0 u × 120.35 = 0.00
Subministrament i col·locació de reixa de fosa, de 750x495x70 mm, inclòs bastiment, per embornal.

| Codi | Ut | Descripció | Rendiment | Preu | Import |
|---|---|---|---|---|---|
| O0101 | h | Cap de colla | 0.01 | 20.6 | 0.21 |
| O0102 | h | Oficial 1ª | 0.04 | 20.46 | 0.82 |
| O0110 | h | Peó | 0.15 | 16.75 | 2.51 |
| P0616B | u | Reixa i bastiment 750x490x70 mm. | 1 | 110 | 110.00 |
| %1613 | % | Despeses indirectes | 6 % | 113.54 | 6.81 |
|  |  | Total |  |  | 120.35 |

### 0203 Senyalització, abalissament i sistemes de contenció
Import: 23244.33

**E0214** m Desmuntatge barrera de seguretat flexible i demolició ancoratges
509.15 m × 6.72 = 3421.49

| Amidament | Uts. | Llarg | Parcial |
|---|---|---|---|
| ME 1 | 1 | 85.7 | 85.70 |
| ME 2 | 1 | 57.5 | 57.50 |
| ME 3 | 1 | 60 | 60.00 |
| ME 4 | 1 | 44.2 | 44.20 |
| MD 1 | 1 | 46.5 | 46.50 |
| MD 2 | 1 | 26.6 | 26.60 |
| MD 3 | 1 | 80.18 | 80.18 |
| MD 4 | 1 | 108.47 | 108.47 |
| Total |  |  | 509.15 |

**E0736** m Barrera de seguretat enclavada BMSNA4/T
509.15 m × 32.44 = 16516.83

| Amidament | Uts. | Llarg | Parcial |
|---|---|---|---|
| ME 1 | 1 | 85.7 | 85.70 |
| ME 2 | 1 | 57.5 | 57.50 |
| ME 3 | 1 | 60 | 60.00 |
| ME 4 | 1 | 44.2 | 44.20 |
| MD 1 | 1 | 46.5 | 46.50 |
| MD 2 | 1 | 26.6 | 26.60 |
| MD 3 | 1 | 80.18 | 80.18 |
| MD 4 | 1 | 108.47 | 108.47 |
| Total |  |  | 509.15 |

**E0701C** m Pantalla de protecció de motociclistes SPM-ES4TUB
169.8 m × 19.47 = 3306.01
Sistema de protecció de motociclistes tipus BMSNA4/120 g (SPM-ES4TUB) en barreres de seguretat flexibles, incloen part proporcinal de braç de subjecció cada 2 m, suports i material auxiliar.

| Codi | Ut | Descripció | Rendiment | Preu | Import |
|---|---|---|---|---|---|
| O0101 | h | Cap de colla | 0.005 | 20.6 | 0.10 |
| O0102 | h | Oficial 1ª | 0.01 | 20.46 | 0.20 |
| O0110 | h | Peó | 0.02 | 16.75 | 0.34 |
| P1424 | u | Part proporc. mater. barreres | 0.25 | 6.28 | 1.57 |
| P1444 | m | Sistema prot. motociclistes SPM-ES4TUB inclòs suports (material) | 1 | 16.16 | 16.16 |
| %1613 | % | Despeses indirectes | 6 % | 18.37 | 1.10 |
|  |  | Total |  |  | 19.47 |

| Amidament | Uts. | Llarg | Parcial |
|---|---|---|---|
| ME 1 | 1 | 85.7 | 85.70 |
| ME 2 | 1 | 57.5 | 57.50 |
| MD 2 | 1 | 26.6 | 26.60 |
| Total |  |  | 169.8 |

**E0736D** u Extrem de barrera en accessos i altres, col·locat en corba a 90º o 180º
0 u × 150.28 = 0.00
Extrem de barrera de seguretat en accessos i altres, col·locat en corba a 90º o radi similar, incloent 4 m de tanca de secció doble ona, pals, separadors, topall final, elements de fixació, peça reflectora, inclòs enclavament i soldadures, totalment col·locat.

| Codi | Ut | Descripció | Rendiment | Preu | Import |
|---|---|---|---|---|---|
| O0101 | h | Cap de colla | 0.1 | 20.6 | 2.06 |
| O0102 | h | Oficial 1ª | 0.3 | 20.46 | 6.14 |
| O0110 | h | Peó | 0.3 | 16.75 | 5.03 |
| P1447 | u | Extrem de barrera, forma de corba, de 4 m de llargada (material) | 1 | 120.5 | 120.50 |
| P1424 | u | Part proporc. mater. barreres | 1 | 6.28 | 6.28 |
| M0253 | h | Màquina per a clavar muntants metàl·lics | 0.04 | 43.968936 | 1.76 |
| %1613 | % | Despeses indirectes | 6 % | 141.77 | 8.51 |
|  |  | Total |  |  | 150.28 |

**E0736E** u Terminal en forma de cua de peix o de ganxo
0 u × 28.27 = 0.00
Terminal en forma de cua de peix o ganxo, per a barrera de seguretat secció doble ona, inclòs elements de fixació, peça reflectora, totalment col·locat.

| Codi | Ut | Descripció | Rendiment | Preu | Import |
|---|---|---|---|---|---|
| O0101 | h | Cap de colla | 0.02 | 20.6 | 0.41 |
| O0102 | h | Oficial 1ª | 0.05 | 20.46 | 1.02 |
| O0110 | h | Peó | 0.05 | 16.75 | 0.84 |
| P1448 | u | Terminal en forma de cua de peix (material) | 1 | 18.12 | 18.12 |
| P1424 | u | Part proporc. mater. barreres | 1 | 6.28 | 6.28 |
| %1613 | % | Despeses indirectes | 6 % | 26.67 | 1.60 |
|  |  | Total |  |  | 28.27 |

| Codi | Ut | Descripció | Quantitat | Preu | Import |
|---|---|---|---|---|---|
| E0736B | u | Extrem de 8 m de barrera de seguretat metàl·lica | 0 | 331.7 | 0.00 |

## 03 Ctra. TV-3422 D’Alfara de Carles als Reguers
Import: 164354.1

### 0301 Moviment de terres i demolicions
Import: 20507.25

**E0208** m3 Enderroc estructures formigó en massa, inclòs transport a abocador
15.6 m3 × 32.33 = 504.35

| Amidament | Uts. | Llarg | Ample | Alt | Parcial |
|---|---|---|---|---|---|
| T3 Del PK 0+425 al P 0+450 | 1 | 40 | 0.6 | 0.15 | 3.60 |
| Del PK 7+075 al PK 7+025 | 1 | 30 | 0.8 | 0.5 | 12.00 |
| Total |  |  |  |  | 15.6 |

**E0306B** m3 Excavació rases i pous en qualsevol tipus de terreny, abocador i condicionament
829.73 m3 × 18.75 = 15557.44

| Amidament | Uts. | Llarg | Ample | Alt | Parcial |
|---|---|---|---|---|---|
| T3 Del PK 0+425 al P 0+450 | 1 | 40 | 0.6 | 1.3 | 31.20 |
| T3 Del PK 7+075 al PK 7+025 | 1 | 30 | 0.8 | 1.3 | 31.20 |
| T4 Del PK 7+100 al PK 8+150 (segons perfils) | 1 | 685.43 |  |  | 685.43 |
| Pasos salvacunetes: |  |  |  |  |  |
| PK 0+575 | 6.3 |  |  |  | 6.30 |
| PK 1+150 | 6.3 |  |  |  | 6.30 |
| PK 1+275 | 6.3 |  |  |  | 6.30 |
| PK 1+650 | 6.3 |  |  |  | 6.30 |
| PK 1+850 | 6.3 |  |  |  | 6.30 |
| PK 1+950 | 6.3 |  |  |  | 6.30 |
| PK 2+125 | 6.3 |  |  |  | 6.30 |
| PK 2+150 | 6.3 |  |  |  | 6.30 |
| PK 5+800 | 6.3 |  |  |  | 6.30 |
| PK 6+500 | 6.3 |  |  |  | 6.30 |
| PK 6+650 | 6.3 |  |  |  | 6.30 |
| PK 7+100 | 6.3 |  |  |  | 6.30 |
| PK 4+875 | 6.3 |  |  |  | 6.30 |
| Total |  |  |  |  | 829.73 |

**E0313** m2 Esbrossada del terreny, inclòs càrrega i transport.
1892 m2 × 0.53 = 1002.76
Esbrossada del terreny de qualsevol tipus, excepte zones boscoses, càrrega i transport.a l'interior d'obra o abocador controlat inclòs canon d'abocador i condicionament del mateix

| Codi | Ut | Descripció | Rendiment | Preu | Import |
|---|---|---|---|---|---|
| O0101 | h | Cap de colla | 0.001 | 20.6 | 0.02 |
| O0110 | h | Peó | 0.004 | 16.75 | 0.07 |
| M0207 | h | Retroexcavadora | 0.001 | 59.41 | 0.06 |
| M0205 | h | Pala carregadora sobre orugues | 0.002 | 73.35 | 0.15 |
| M0212B | h | Camió de trabuc de 20 t | 0.001 | 37.33 | 0.04 |
| P1613 | u | Cànon d'abocador | 0.2 | 0.8 | 0.16 |
| %1613 | % | Despeses indirectes | 6 % | 0.50 | 0.03 |
|  |  | Total |  |  | 0.53 |

| Amidament | Uts. | Llarg | Ample | Parcial |
|---|---|---|---|---|
| T4 Del PK 7+200 al PK 8+150 | 1 | 946 | 2 | 1892.00 |
| Total |  |  |  | 1892 |

**E0314** m3 Excavació de terra vegetal, càrrega i transport.
340.56 m3 × 3.33 = 1134.06
Excavació de terra vegetal, inclosa càrrega, transport a l'abocador, aplec o lloc d'ús i manteniment fins la seva utilització, inclòs cànon d'abocament i manteniment de l'abocador

| Codi | Ut | Descripció | Rendiment | Preu | Import |
|---|---|---|---|---|---|
| O0101 | h | Cap de colla | 0.008 | 20.6 | 0.16 |
| O0110 | h | Peó | 0.02 | 16.75 | 0.34 |
| M0207 | h | Retroexcavadora | 0.01 | 59.41 | 0.59 |
| M0212B | h | Camió de trabuc de 20 t | 0.02 | 37.33 | 0.75 |
| P1613 | u | Cànon d'abocador | 1 | 0.8 | 0.80 |
| P1615 | u | Condicionament de l'abocador | 1 | 0.5 | 0.50 |
| %1613 | % | Despeses indirectes | 6 % | 3.14 | 0.19 |
|  |  | Total |  |  | 3.33 |

| Amidament | Uts. | Llarg | Ample | Alt | Parcial |
|---|---|---|---|---|---|
| T4 Del PK 7+200 al PK 8+150 | 1 | 946 | 1.8 | 0.2 | 340.56 |
| Total |  |  |  |  | 340.56 |

**E0222** m3 Demolició pas salvacunetes
78 m3 × 17.91 = 1396.98
Demolició de pas salvacunetes o tub de drenatge o sanejament existent de qualsevol diàmetre o material, en volum aparent, inclòs càrrega i transport de la runa a l'abocador (inclòs cànon).

| Codi | Ut | Descripció | Rendiment | Preu | Import |
|---|---|---|---|---|---|
| O0102 | h | Oficial 1ª | 0.1 | 20.46 | 2.05 |
| O0110 | h | Peó | 0.3 | 16.75 | 5.03 |
| M0201 | h | Compressor amb dos martells | 0.1 | 21.088194 | 2.11 |
| M0204 | h | Pala carregadora neumàtics | 0.06 | 58.268112 | 3.50 |
| M0229 | h | Electrobomba sumergible 20 kW | 0.06 | 7.05687 | 0.42 |
| M0212B | h | Camió de trabuc de 20 t | 0.08 | 37.33 | 2.99 |
| P1613 | u | Cànon d'abocador | 1 | 0.8 | 0.80 |
| %1613 | % | Despeses indirectes | 6 % | 16.90 | 1.01 |
|  |  | Total |  |  | 17.91 |

| Amidament | Uts. | Llarg | Ample | Alt | Parcial |
|---|---|---|---|---|---|
| PK 0+575 | 1 | 13 | 1 | 1 | 13.00 |
| PK 1+150 | 1 | 12 | 1 | 1 | 12.00 |
| PK 1+275 | 1 | 11 | 1 | 1 | 11.00 |
| PK 1+650 | 1 | 7 | 1 | 1 | 7.00 |
| PK 1+850 | 1 | 4 | 1 | 1 | 4.00 |
| PK 1+950 | 1 | 4 | 1 | 1 | 4.00 |
| PK 2+125 | 1 | 4 | 1 | 1 | 4.00 |
| PK 2+150 | 1 | 4 | 1 | 1 | 4.00 |
| PK 5+800 | 1 | 1 | 1 | 1 | 1.00 |
| PK 6+500 | 1 | 4 | 1 | 1 | 4.00 |
| PK 6+650 | 1 | 4 | 1 | 1 | 4.00 |
| PK 7+100 | 1 | 4 | 1 | 1 | 4.00 |
| PK 4+875 | 1 | 6 | 1 | 1 | 6.00 |
| Total |  |  |  |  | 78 |

**E0602** m3 Base granular de tot-u artificial, amb motoanivelladora
46.8 m3 × 19.48 = 911.66

| Amidament | Uts. | Parcial |
|---|---|---|
| Pasos salvacunetes: |  |  |
| PK 0+575 | 3.6 | 3.60 |
| PK 1+150 | 3.6 | 3.60 |
| PK 1+275 | 3.6 | 3.60 |
| PK 1+650 | 3.6 | 3.60 |
| PK 1+850 | 3.6 | 3.60 |
| PK 1+950 | 3.6 | 3.60 |
| PK 2+125 | 3.6 | 3.60 |
| PK 2+150 | 3.6 | 3.60 |
| PK 5+800 | 3.6 | 3.60 |
| PK 6+500 | 3.6 | 3.60 |
| PK 6+650 | 3.6 | 3.60 |
| PK 7+100 | 3.6 | 3.60 |
| PK 4+875 | 3.6 | 3.60 |
| Total |  | 46.8 |

| Codi | Ut | Descripció | Quantitat | Preu | Import |
|---|---|---|---|---|---|
| E0213 | m2 | Demolició paviment de mescla bituminosa, mitjans mecànics, fondària 25 cm | 0 | 6.45 | 0.00 |

### 0302 Drenatges
Import: 107179.97

**E0334** m Tall serra disc paviment mescles bituminoses, formigó o panot, fins 25 cm
747 m × 1.75 = 1307.25

| Amidament | Uts. | Llarg | Parcial |
|---|---|---|---|
| Trams cunetes T1 |  |  |  |
| Del PK 1+275 al PK 1+600 | 1 | 332 | 332.00 |
| Del PK 1+850 al PK 1+950 | 1 | 97 | 97.00 |
| Del PK 6+500 al PK 6+530 | 1 | 30 | 30.00 |
| Del PK 4+875 al PK 8+650 | 1 | 180 | 180.00 |
| Del PK 7+075 al PK 7+025 | 1 | 30 | 30.00 |
| Pasos salvacunetes: |  |  |  |
| PK 0+575 | 1 | 13 | 13.00 |
| PK 1+150 | 1 | 12 | 12.00 |
| PK 1+275 | 1 | 11 | 11.00 |
| PK 1+650 | 1 | 7 | 7.00 |
| PK 1+850 | 1 | 4 | 4.00 |
| PK 1+950 | 1 | 4 | 4.00 |
| PK 2+125 | 1 | 4 | 4.00 |
| PK 2+150 | 1 | 4 | 4.00 |
| PK 5+800 | 1 | 1 | 1.00 |
| PK 6+500 | 1 | 4 | 4.00 |
| PK 6+650 | 1 | 4 | 4.00 |
| PK 7+100 | 1 | 4 | 4.00 |
| PK 4+875 | 1 | 6 | 6.00 |
| Total |  |  | 747 |

**E0884** m Formacio i reperfilat de cunetes en terres amb excavació fins a 50 cm de sobreample
639 m × 12.56 = 8025.84

| Amidament | Uts. | Llarg | Parcial |
|---|---|---|---|
| Del PK 1+275 al PK 1+600 | 1 | 332 | 332.00 |
| Del PK 1+850 al PK 1+950 | 1 | 97 | 97.00 |
| Del PK 6+500 al PK 6+530 | 1 | 30 | 30.00 |
| Del PK 4+875 al PK 8+650 | 1 | 180 | 180.00 |
| Subtotal |  |  | 639.00 |
| Total |  |  | 639 |

**E0880** m3 Formigó en revestiment de cunetes
364.43 m3 × 117.29 = 42743.99

| Amidament | Uts. | Llarg | Ample | Parcial |
|---|---|---|---|---|
| Del PK 1+275 al PK 1+600 | 1 | 332 | 0.17 |  |
| Del PK 1+850 al PK 1+950 | 1 | 97 | 0.17 |  |
| Del PK 6+500 al PK 6+530 | 1 | 30 | 0.17 |  |
| Del PK 4+875 al PK 8+650 | 1 | 180 | 0.17 |  |
| Del PK 0+425 al P 0+450 | 1 | 40 | 0.1446 |  |
| Del PK 7+075 al PK 7+025 | 1 | 30 | 0.17 |  |
| T4 Del PK 7+100 al PK 8+150 | 1 | 1050 | 0.2 |  |
| Pasos salvacunetes: |  |  |  |  |
| PK 0+575 | 2.7 |  |  |  |
| PK 1+150 | 2.7 |  |  |  |
| PK 1+275 | 2.7 |  |  |  |
| PK 1+650 | 2.7 |  |  |  |
| PK 1+850 | 2.7 |  |  |  |
| PK 1+950 | 2.7 |  |  |  |
| PK 2+125 | 2.7 |  |  |  |
| PK 2+150 | 2.7 |  |  |  |
| PK 5+800 | 2.7 |  |  |  |
| PK 6+500 | 2.7 |  |  |  |
| PK 6+650 | 2.7 |  |  |  |
| PK 7+100 | 2.7 |  |  |  |
| PK 4+875 | 2.7 |  |  |  |
| Total |  |  |  | 364.43 |

**E0502** m3 Formigó HM-20 fonaments
57.3 m3 × 62.85 = 3601.31

| Amidament | Uts. | Llarg | Ample | Alt | Parcial |
|---|---|---|---|---|---|
| T3 Del PK 0+425 al P 0+450 | 1 | 40 | 0.6 | 1.3 |  |
| A deduïr del tub Ø200 | -1 | 40 | 0.03 |  |  |
| T3 Del PK 7+075 al PK 7+025 | 1 | 30 | 0.8 | 1.3 |  |
| A deduïr del tub Ø400 | -1 | 30 | 0.126 |  |  |
| Total |  |  |  |  | 57.3 |

**E03251** m Formació i reperfilat de cunetes en qualsevol tipus de terreny
1050 m × 2.31 = 2425.50

| Amidament | Uts. | Llarg | Parcial |
|---|---|---|---|
| T4 Del PK 7+100 al PK 8+150 | 1 | 1050 | 1050.00 |
| Total |  |  | 1050 |

**E0870C** u Arqueta drenatge per recollida de cunetes, Hmax=1,60 m - 2 reixes (amb tapa reixa gran)
5 u × 1038.3 = 5191.50

| Amidament | Uts. | Parcial |
|---|---|---|
| PK 1+600 | 1 | 1.00 |
| PK 6+525 | 1 | 1.00 |
| PK 6+800 | 1 | 1.00 |
| PK 7+075 | 1 | 1.00 |
| PK 7+200 | 1 | 1.00 |
| Total |  | 5 |

**E0502B** m3 Formigó HM-20 amb fibres recrescut cunetes (12/01/2009)
58.59 m3 × 84.68 = 4961.40
Formigó en massa tipus HM-20 reforçat amb fibres per al recrescut de cunetes, elaborat en planta, col·locat i perfilat.

| Codi | Ut | Descripció | Rendiment | Preu | Import |
|---|---|---|---|---|---|
| O0101 | h | Cap de colla | 0.025 | 20.6 | 0.52 |
| O0102 | h | Oficial 1ª | 0.1 | 20.46 | 2.05 |
| O0110 | h | Peó | 0.2 | 16.75 | 3.35 |
| M0225 | h | Vibrador | 0.16 | 2.091306 | 0.33 |
| P0504B | m3 | Formigó HM-20 amb fibres posat a l'obra (material; 13/02/2017) | 1.02 | 65 | 66.30 |
| M0208 | h | Motonivelladora | 0.1 | 73.35024 | 7.34 |
| %1613 | % | Despeses indirectes | 6 % | 79.89 | 4.79 |
|  |  | Total |  |  | 84.68 |

| Amidament | Uts. | Llarg | Ample | Alt | Parcial |
|---|---|---|---|---|---|
| Del PK 1+600 al PK 1+850 | 1 | 227 | 1 | 0.07 | 15.89 |
| Del PK 1+950 al PK 2+600 | 1 | 610 | 1 | 0.07 | 42.70 |
| Total |  |  |  |  | 58.59 |

**E0502C** m2 Pont d'unió per a materials cimentosos sobre formigó (29/03/2019)
837 m2 × 1.94 = 1623.78
Pont d'unió per a materials cimentosos sobre formigó, amb base de morter sec preparat a base de ciments especials, resines i àrids seleccionats, totalment aplicat sobre la superfície

| Codi | Ut | Descripció | Rendiment | Preu | Import |
|---|---|---|---|---|---|
| O0101 | h | Cap de colla | 0.005 | 20.6 | 0.10 |
| O0110 | h | Peó | 0.008 | 16.75 | 0.13 |
| PUT039B | kg | Imprimació d'adherència. (material; 29/03/2019) | 2 | 0.8 | 1.60 |
| %1613 | % | Despeses indirectes | 6 % | 1.83 | 0.11 |
|  |  | Total |  |  | 1.94 |

| Amidament | Uts. | Llarg | Ample | Parcial |
|---|---|---|---|---|
| Del PK 1+600 al PK 1+850 | 1 | 227 | 1 | 227.00 |
| Del PK 1+950 al PK 2+600 | 1 | 610 | 1 | 610.00 |
| Total |  |  |  | 837 |

**E0843A** u Embocadura prefabricada D 500 mm
1 u × 208.78 = 208.78
Embocadura armada prefabricada diàmetre 500, inclou tots els treballs d'adequació, nivelació, excavació i rebliment. totalment col·locada i en servei.

| Codi | Ut | Descripció | Rendiment | Preu | Import |
|---|---|---|---|---|---|
| O0101 | h | Cap de colla | 0.02 | 20.6 | 0.41 |
| O0102 | h | Oficial 1ª | 1.5 | 20.46 | 30.69 |
| O0110 | h | Peó | 2 | 16.75 | 33.50 |
| P1609 | m3 | Excavació de terres | 1.5 | 11.118 | 16.68 |
| P0504 | m3 | Formigó HM-20 posat a l'obra | 0.2 | 52 | 10.40 |
| P0307 | m3 | Terra de préstec | 1 | 3.4 | 3.40 |
| M0263C |  | embocadura armada D 500 | 1 | 90 | 90.00 |
| M0207 | h | Retroexcavadora | 0.2 | 59.41 | 11.88 |
| %1613 | % | Despeses indirectes | 6 % | 196.96 | 11.82 |
|  |  | Total |  |  | 208.78 |

| Amidament | Uts. | Parcial |
|---|---|---|
| PK 7+025 | 1 | 1.00 |
| Total |  | 1 |

**E0895** u Filmació col·lector clavegueram i/o pluvials (09/06/2017)
1 u × 996.4 = 996.40
Inspecció interior del col·lector de clavegueram i/o pluvials amb filmació en circuit tancat de televisió.

| Codi | Ut | Descripció | Rendiment | Preu | Import |
|---|---|---|---|---|---|
| P50013 | d | Jornada d'equip inspecció (material; 09/06/2017) | 1 | 750 | 750.00 |
| P50014 | u | Desplaçament equip (material; 09/06/2017) | 1 | 190 | 190.00 |
| %1613 | % | Despeses indirectes | 6 % | 940.00 | 56.40 |
|  |  | Total |  |  | 996.4 |

| Amidament | Uts. | Parcial |
|---|---|---|
| PK 7+050 | 1 | 1.00 |
| Total |  | 1 |

**E0414** m2 Emmacat de pedra, rejuntat de formigó HM-20
6 m2 × 49.96 = 299.76

| Amidament | Uts. | Llarg | Ample | Parcial |
|---|---|---|---|---|
| PK 7+025 | 1 | 2 | 3 | 6.00 |
| Total |  |  |  | 6 |

**E0516** m2 Encofrat de fusta per a formigó vist
1135.2 m2 × 30.52 = 34646.30

| Amidament | Uts. | Llarg | Ample | Parcial |
|---|---|---|---|---|
| T4 Del PK 7+200 al PK 8+150 | 2 | 946 | 0.6 | 1135.20 |
| Total |  |  |  | 1135.2 |

**E0517A** m2 Malla electrosoldada en acer corrugat B 500 T, de 20x20 cm i 8 mm
312 m2 × 3.68 = 1148.16
Malla electrosoldada en acer corrugat B 500 T, de 20x20 cm i 8 mm de diàmetre, col·locada.

| Codi | Ut | Descripció | Rendiment | Preu | Import |
|---|---|---|---|---|---|
| O0101 | h | Cap de colla | 0.001 | 20.6 | 0.02 |
| O0102 | h | Oficial 1ª | 0.003 | 20.46 | 0.06 |
| O0110 | h | Peó | 0.003 | 16.75 | 0.05 |
| P0602 | kg | Filferro recuit | 0.008 | 1.565904 | 0.01 |
| P0610A | m2 | Malla electrosoldada en acer corrugat B 500 T, de 20x20 cm i 8 mm de diàmetre (material) | 1 | 3.31 | 3.31 |
| M0245 | h | Cisalla elèctrica | 0.002 | 3.729324 | 0.01 |
| M0246 | h | Màquina de doblegar rodó d'acer | 0.002 | 2.997882 | 0.01 |
| %1613 | % | Despeses indirectes | 6 % | 3.47 | 0.21 |
|  |  | Total |  |  | 3.68 |

| Amidament | Uts. | Llarg | Ample | Parcial |
|---|---|---|---|---|
| Pasos salvacunetes: |  |  |  |  |
| PK 0+575 | 1 | 6 | 4 | 24.00 |
| PK 1+150 | 1 | 6 | 4 | 24.00 |
| PK 1+275 | 1 | 6 | 4 | 24.00 |
| PK 1+650 | 1 | 6 | 4 | 24.00 |
| PK 1+850 | 1 | 6 | 4 | 24.00 |
| PK 1+950 | 1 | 6 | 4 | 24.00 |
| PK 2+125 | 1 | 6 | 4 | 24.00 |
| PK 2+150 | 1 | 6 | 4 | 24.00 |
| PK 5+800 | 1 | 6 | 4 | 24.00 |
| PK 6+500 | 1 | 6 | 4 | 24.00 |
| PK 6+650 | 1 | 6 | 4 | 24.00 |
| PK 7+100 | 1 | 6 | 4 | 24.00 |
| PK 4+875 | 1 | 6 | 4 | 24.00 |
| Total |  |  |  | 312 |

**E0839** m2 Reixa de tràmex d'acer galvanitzat, 30x30 mm, gruix 30 mm i pletina de 2 mm
0 m2 × 66.37 = 0.00
Subministrament i col·locació de reixa en tràmex d'acer galvanitzat, de 30x30x30 mm i gruix de pletina de 2 mm, inclòs bastiment, segons plànols.

| Codi | Ut | Descripció | Rendiment | Preu | Import |
|---|---|---|---|---|---|
| O0101 | h | Cap de colla | 0.01 | 20.6 | 0.21 |
| O0102 | h | Oficial 1ª | 0.1 | 20.46 | 2.05 |
| O0110 | h | Peó | 0.2 | 16.75 | 3.35 |
| P0632B | m2 | Reixa tràmex acer galvanitzat 30x30x30mm, gruix pletina 2 mm (material) | 1 | 57 | 57.00 |
| %1613 | % | Despeses indirectes | 6 % | 62.61 | 3.76 |
|  |  | Total |  |  | 66.37 |

**E0877** m Tub de PP corrugat doble capa Ø630 mm
0 m × 44.95 = 0.00
Tub de PP corrugat doble capa de 630 mm. de diàmetre nominal i SN 8 kN/m2, inclòs pp de peces especials i accessoris, col·locat.

| Codi | Ut | Descripció | Rendiment | Preu | Import |
|---|---|---|---|---|---|
| O0101 | h | Cap de colla | 0.05 | 20.6 | 1.03 |
| O0102 | h | Oficial 1ª | 0.25 | 20.46 | 5.12 |
| O0110 | h | Peó | 0.25 | 16.75 | 4.19 |
| P1244 | m | Tub de pp DN630 mm., SN 8 kN/m2 (material) | 1 | 24.66 | 24.66 |
| P%1615 | % | Part proporcional accessoris | 30 % | 24.66 | 7.40 |
| %1613 | % | Despeses indirectes | 6 % | 42.40 | 2.54 |
|  |  | Total |  |  | 44.95 |

| Codi | Ut | Descripció | Quantitat | Preu | Import |
|---|---|---|---|---|---|
| E0876 | m | Tub de PP corrugat doble capa Ø500 mm | 0 | 32.03 | 0.00 |
| E0875 | m | Tub de PP corrugat doble capa Ø400 mm | 0 | 24.41 | 0.00 |
| E0891 | u | Connexió de canonada amb col·lector ó OD existent | 0 | 158.13 | 0.00 |

### 0303 Senyalització, abalissament i sistemes de contenció
Import: 36666.88

**E0736** m Barrera de seguretat enclavada BMSNA4/T
962 m × 32.44 = 31207.28

| Amidament | Uts. | Llarg | Parcial |
|---|---|---|---|
| PK 4+625 | 1 | 4 | 4.00 |
| PK 4+775 MD | 1 | 4 | 4.00 |
| PK 4+775 ME | 1 | 4 | 4.00 |
| Del PK 7+200 al PK 8+150 | 1 | 946 | 946.00 |
| PK 8+275 | 1 | 4 | 4.00 |
| Total |  |  | 962 |

**E0736B** u Extrem de 8 m de barrera de seguretat metàl·lica
10 u × 331.7 = 3317.00

| Amidament | Uts. | Parcial |
|---|---|---|
| PK 4+625 | 2 | 2.00 |
| PK 4+775 MD | 2 | 2.00 |
| PK 4+775 ME | 2 | 2.00 |
| Del PK 7+200 al PK 8+150 | 2 | 2.00 |
| PK 8+275 | 2 | 2.00 |
| Total |  | 10 |

**E0736D** u Extrem de barrera en accessos i altres, col·locat en corba a 90º o 180º
12 u × 150.28 = 1803.36

| Amidament | Uts. | Parcial |
|---|---|---|
| Del PK 7+200 al PK 8+150 | 12 | 12.00 |
| Total |  | 12 |

**E0736E** u Terminal en forma de cua de peix o de ganxo
12 u × 28.27 = 339.24

| Amidament | Uts. | Parcial |
|---|---|---|
| Del PK 7+200 al PK 8+150 | 12 | 12.00 |
| Total |  | 12 |

| Codi | Ut | Descripció | Quantitat | Preu | Import |
|---|---|---|---|---|---|
| E0214 | m | Desmuntatge barrera de seguretat flexible i demolició ancoratges | 0 | 6.72 | 0.00 |
| E0703B | m | Muntatge de barrera aprofitada amb nou poste tubular | 0 | 14.09 | 0.00 |
| E0735 | ut | Increment dificultat per fonamentació (diferent a enclavament tipus) | 0 | 16.51 | 0.00 |

### 0304. Xarxa telecomunicacions (12/01/2009)

| Codi | Ut | Descripció | Quantitat | Preu |
|---|---|---|---|---|
| E10102C | u | Pericó de registre de formigó pref. 70x70x80 cm | 0 | 802.5 |

## 04 Ctra. TV-3541 De Paüls a Xerta (07/12/1994)
Import: 78158.98

### 0401 Moviment de terres i demolicions
Import: 10448.45

**E0334** m Tall serra disc paviment mescles bituminoses, formigó o panot, fins 25 cm
1558.52 m × 1.75 = 2727.41

| Amidament | Uts. | Llarg | Ample | Parcial |
|---|---|---|---|---|
| Col·lector 500Ø | 2 | 257.51 |  | 515.02 |
| Buneres | 7 | 0.5 | 1 | 3.50 |
| Enllumenat | 2 | 20 |  | 40.00 |
| Fibra | 2 | 500 |  | 1000.00 |
| Total |  |  |  | 1558.52 |

**E0213** m2 Demolició paviment de mescla bituminosa, mitjans mecànics, fondària 25 cm
335.76 m2 × 6.45 = 2165.65

| Amidament | Uts. | Llarg | Ample | Parcial |
|---|---|---|---|---|
| Col·lector 500Ø | 1 | 257.51 | 0.9 | 231.76 |
| Enllumenat | 1 | 20 | 0.2 | 4.00 |
| Fibra | 1 | 500 | 0.2 | 100.00 |
| Total |  |  |  | 335.76 |

**E0306B** m3 Excavació rases i pous en qualsevol tipus de terreny, abocador i condicionament
284.81 m3 × 18.75 = 5340.19

| Amidament | Uts. | Llarg | Ample | Alt | Parcial |
|---|---|---|---|---|---|
| Col·lector 500Ø | 1 | 257.51 | 0.9 | 1 | 231.76 |
| Itinerari vianants | 1 | 250 | 0.5 | 0.15 | 18.75 |
| Enllumenat | 1 | 20 | 0.2 | 0.2 | 0.80 |
| Fibra | 1 | 500 | 0.2 | 0.2 | 20.00 |
| Registres fibra | 4 | 1.5 | 1.5 | 1.5 | 13.50 |
| Total |  |  |  |  | 284.81 |

**E034001** u Cales per a localització serveis
4 u × 53.8 = 215.20
Cales pera a la localització dels serveis existents.

| Codi | Ut | Descripció | Rendiment | Preu | Import |
|---|---|---|---|---|---|
| O0101 | h | Cap de colla | 0.1 | 20.6 | 2.06 |
| O0102 | h | Oficial 1ª | 0.4 | 20.46 | 8.18 |
| O0110 | h | Peó | 1 | 16.75 | 16.75 |
| M0207 | h | Retroexcavadora | 0.4 | 59.41 | 23.76 |
| %1613 | % | Despeses indirectes | 6 % | 50.75 | 3.05 |
|  |  | Total |  |  | 53.8 |

| Amidament | Uts. | Parcial |
|---|---|---|
| Localització de serveis | 4 | 4.00 |
| Total |  | 4 |

**E0206** m3 Enderroc estructures de pedra, inclòs transport a abocador
0 m3 × 28.76 = 0.00
Enderroc d'estructures de pedra, inclòs transport a l'abocador, cànon i condicionament del mateix.

| Codi | Ut | Descripció | Rendiment | Preu | Import |
|---|---|---|---|---|---|
| O0102 | h | Oficial 1ª | 0.05 | 20.46 | 1.02 |
| O0110 | h | Peó | 0.4 | 16.75 | 6.70 |
| M0207B | h | Retroexcavadora amb martell trencador | 0.2 | 68.89 | 13.78 |
| M0212B | h | Camió de trabuc de 20 t | 0.125 | 37.33 | 4.67 |
| P1613 | u | Cànon d'abocador | 1.2 | 0.8 | 0.96 |
| %1613 | % | Despeses indirectes | 6 % | 27.13 | 1.63 |
|  |  | Total |  |  | 28.76 |

| Codi | Ut | Descripció | Quantitat | Preu | Import |
|---|---|---|---|---|---|
| E0208 | m3 | Enderroc estructures formigó en massa, inclòs transport a abocador | 0 | 32.33 | 0.00 |

### 0402 Drenatges (14/07/1995)
Import: 29645.69

**E0502** m3 Formigó HM-20 fonaments
208.91 m3 × 62.85 = 13129.99

| Amidament | Uts. | Llarg | Ample | Alt | Parcial |
|---|---|---|---|---|---|
| Tapar rasa existent | 1 | 60 | 0.2 | 0.4 | 4.80 |
| Col·lector 500Ø | 1 | 257.51 | 0.9 | 1 | 231.76 |
| A deduïr del tub 500Ø | -1 | 257.51 | 0.2 |  | -51.50 |
| Massissat Buneres | 7 | 1 | 0.5 |  | 3.50 |
| Itinerari vianants | 1 | 250 | 0.5 | 0.15 | 18.75 |
| Enllumenat | 1 | 20 | 0.2 | 0.2 | 0.80 |
| Fibra | 1 | 20 | 0.2 | 0.2 | 0.80 |
| Total |  |  |  |  | 208.91 |

**E0820** u Bunera plana amb reixa fosa grisa 750x495x70 mm. (forat quadrat gros) (12/01/2009)
7 u × 242.85 = 1699.95
Bunera, inclòs reixa de fosa grisa de 750x490x7mm i bastiment, totalment acabada.

| Codi | Ut | Descripció | Rendiment | Preu | Import |
|---|---|---|---|---|---|
| O0101 | h | Cap de colla | 0.1 | 20.6 | 2.06 |
| O0102 | h | Oficial 1ª | 1 | 20.46 | 20.46 |
| O0110 | h | Peó | 1 | 16.75 | 16.75 |
| P1609 | m3 | Excavació de terres | 0.9 | 11.118 | 10.01 |
| P0504 | m3 | Formigó HM-20 posat a l'obra | 0.462 | 52 | 24.02 |
| E0515 | m2 | Encofrat de fusta per a fonaments i/o formigó ocult | 1.87 | 24.49 | 45.80 |
| P0616B | u | Reixa i bastiment 750x490x70 mm. | 1 | 110 | 110.00 |
| %1613 | % | Despeses indirectes | 6 % | 229.10 | 13.75 |
|  |  | Total |  |  | 242.85 |

| Amidament | Uts. | Parcial |
|---|---|---|
| Buneres desguàs | 7 | 7.00 |
| Total |  | 7 |

**E0870C** u Arqueta drenatge per recollida de cunetes, Hmax=1,60 m - 2 reixes (amb tapa reixa gran)
2 u × 1038.3 = 2076.60

**E0516** m2 Encofrat de fusta per a formigó vist
2 m2 × 30.52 = 61.04

| Amidament | Uts. | Llarg | Ample | Parcial |
|---|---|---|---|---|
| Conexió canal existent | 2 | 1 | 1 | 2.00 |
| Total |  |  |  | 2 |

**E0508** m3 Formigó HA-25 alçats (10/07/2006)
0.4 m3 × 71.75 = 28.70
Formigó tipus HA-25 en alçats, elaborat en planta, col·locat.

| Codi | Ut | Descripció | Rendiment | Preu | Import |
|---|---|---|---|---|---|
| O0101 | h | Cap de colla | 0.03 | 20.6 | 0.62 |
| O0102 | h | Oficial 1ª | 0.08 | 20.46 | 1.64 |
| O0110 | h | Peó | 0.12 | 16.75 | 2.01 |
| P0506 | m3 | Formigó HA-25 posat a l'obra (material; 10/07/2006) | 1.02 | 55 | 56.10 |
| M0225 | h | Vibrador | 0.1 | 2.091306 | 0.21 |
| M0234 | h | Camió amb bomba de formigonar (maquinària; 12/01/2009) | 0.08 | 88.916562 | 7.11 |
| %1613 | % | Despeses indirectes | 6 % | 67.69 | 4.06 |
|  |  | Total |  |  | 71.75 |

| Amidament | Uts. | Llarg | Ample | Alt | Parcial |
|---|---|---|---|---|---|
| Conexió canal existent | 1 | 1 | 1 | 0.4 | 0.40 |
| Total |  |  |  |  | 0.4 |

**E0876** m Tub de PP corrugat doble capa Ø500 mm
257.51 m × 32.03 = 8248.05

| Amidament | Uts. | Llarg | Parcial |
|---|---|---|---|
| Col·lector 500Ø | 1 | 257.51 | 257.51 |
| Total |  |  | 257.51 |

**E0891** u Connexió de canonada amb col·lector ó OD existent
7 u × 158.13 = 1106.91

| Amidament | Uts. | Parcial |
|---|---|---|
| Conexió buneres col·lector 500Ø | 7 | 7.00 |
| Total |  | 7 |

**E0872** m Tub de PP corrugat doble capa Ø200 mm (01/04/2009)
7 m × 15.13 = 105.91
Tub de PP corrugat doble capa de 200 mm. de diàmetre nominal i SN 8 kN/m2, inclòs pp de peces especials i accessoris, col·locat.

| Codi | Ut | Descripció | Rendiment | Preu | Import |
|---|---|---|---|---|---|
| O0101 | h | Cap de colla | 0.05 | 20.6 | 1.03 |
| O0102 | h | Oficial 1ª | 0.1 | 20.46 | 2.05 |
| O0110 | h | Peó | 0.1 | 16.75 | 1.68 |
| P1239 | m | Tub de pp DN200 mm., SN 8 kN/m2 (material; 01/04/2009) | 1 | 7.318662 | 7.32 |
| P%1615 | % | Part proporcional accessoris | 30 % | 7.32 | 2.20 |
| %1613 | % | Despeses indirectes | 6 % | 14.28 | 0.86 |
|  |  | Total |  |  | 15.13 |

| Amidament | Uts. | Parcial |
|---|---|---|
| Tubs conexió | 7 | 7.00 |
| Total |  | 7 |

**E0837B** u Pou registre DN1000 formigó pref, tapa Ø650 i bastiment fosa i pates, Hmax=1,80 m
7 u × 433.26 = 3032.82
Pou de registre Ø1000 de formigó prefabricat fins 1,80 m d'alçada, inclòs tapa de fosa de Ø650 mm exterior, estanca i insonora, marc Ø800, amb bastiment de fosa grisa, fins 1 bar de pressió d'aigua i graons d'acer revestits de polipropilè.

| Codi | Ut | Descripció | Rendiment | Preu | Import |
|---|---|---|---|---|---|
| O0101 | h | Cap de colla | 0.025 | 20.6 | 0.52 |
| O0102 | h | Oficial 1ª | 2 | 20.46 | 40.92 |
| O0110 | h | Peó | 2.5 | 16.75 | 41.88 |
| P1609 | m3 | Excavació de terres | 2.2 | 11.118 | 24.46 |
| P0652 | u | Con reductor asimètric 1000x690 mm (material) | 1 | 70 | 70.00 |
| P0504 | m3 | Formigó HM-20 posat a l'obra | 0.6 | 52 | 31.20 |
| E0515 | m2 | Encofrat de fusta per a fonaments i/o formigó ocult | 2.44 | 24.49 | 59.76 |
| M0225 | h | Vibrador | 0.03 | 2.091306 | 0.06 |
| P0620B | u | Tapa fosa Ø650 mm. exterior, marc Ø800 mm., classe D-400 (material) | 1 | 123.5 | 123.50 |
| P0651 | u | Graó d'acer revestit de polipropilè, 40 cm d'amplada (material) | 3 | 5.48 | 16.44 |
| %1613 | % | Despeses indirectes | 6 % | 408.74 | 24.52 |
|  |  | Total |  |  | 433.26 |

| Amidament | Uts. | Parcial |
|---|---|---|
| Pous Registre | 7 | 7.00 |
| Total |  | 7 |

**E0517** kg Acer especial B-500S de límit elàstic 500 N/mm2 en barres corrugades (12/01/2009)
150 kg × 0.97 = 145.50
Acer B-500S de límit elàstic 500 n/mm2 en barres corrugades, inclusivament l'elaboració i la seva col·locació

| Codi | Ut | Descripció | Rendiment | Preu | Import |
|---|---|---|---|---|---|
| O0101 | h | Cap de colla | 0.001 | 20.6 | 0.0206 |
| O0102 | h | Oficial 1ª | 0.004 | 20.46 | 0.0818 |
| O0110 | h | Peó | 0.004 | 16.75 | 0.0670 |
| P0602 | kg | Filferro recuit | 0.008 | 1.565904 | 0.0125 |
| P0607 | kg | Acer corrugat B-500s en barres (material; 01/04/2009) | 1 | 0.7171 | 0.7171 |
| M0245 | h | Cisalla elèctrica | 0.003 | 3.729324 | 0.0112 |
| M0246 | h | Màquina de doblegar rodó d'acer | 0.003 | 2.997882 | 0.0090 |
| %1613 | % | Despeses indirectes | 6 % | 0.9192 | 0.0552 |
|  |  | Total |  |  | 0.97 |

| Amidament | Uts. | Llarg | Parcial |
|---|---|---|---|
| Conexió canal existent | 1 | 150 | 150.00 |
| Total |  |  | 150 |

**E0539** m Empotrament armadures a OF existent
2 m × 5.11 = 10.22
Empotrament d'armadures a l'obra de fàbrica existent, inclosa perforació i rebliment am resines del forat, totalment acabat.

| Codi | Ut | Descripció | Rendiment | Preu | Import |
|---|---|---|---|---|---|
| O0102 | h | Oficial 1ª | 0.02 | 20.46 | 0.41 |
| O0110 | h | Peó | 0.02 | 16.75 | 0.34 |
| P190539 | kg | Resines | 0.02 | 55 | 1.10 |
| M0275 | h | Maquinària perforació | 0.21 | 14.154948 | 2.97 |
| %1613 | % | Despeses indirectes | 6 % | 4.82 | 0.29 |
|  |  | Total |  |  | 5.11 |

| Amidament | Uts. | Parcial |
|---|---|---|
| Conexió a canal existent | 2 | 2.00 |
| Total |  | 2 |

| Codi | Ut | Descripció | Quantitat | Preu | Import |
|---|---|---|---|---|---|
| E0421 | m2 | Muret de 20 cm. de gruix de blocs prefabricats de 40x20x20 cm | 0 | 47.99 | 0.00 |

**E1107** m Vorada de peces de formigó de 8x20 cm tipus tauló
0 m × 15.61 = 0.00
Vorada de peces de formigó de 8x20 cm. tipus tauló, col·locat, inclosa l'excavació i la seva base de formigó HM-20, i rejuntat amb morter de ciment.

| Codi | Ut | Descripció | Rendiment | Preu | Import |
|---|---|---|---|---|---|
| O0101 | h | Cap de colla | 0.03 | 20.6 | 0.62 |
| O0102 | h | Oficial 1ª | 0.06 | 20.46 | 1.23 |
| O0110 | h | Peó | 0.18 | 16.75 | 3.02 |
| P1609 | m3 | Excavació de terres | 0.06 | 11.118 | 0.67 |
| P1006 | m | Vorada pref. form. 8x20 cm. tipus tauló (material) | 1 | 3.03 | 3.03 |
| P0504 | m3 | Formigó HM-20 posat a l'obra | 0.04 | 52 | 2.08 |
| E0108 | m3 | Morter de ciment elaborat a l'obra | 0.08 | 50.96 | 4.08 |
| %1613 | % | Despeses indirectes | 6 % | 14.73 | 0.88 |
|  |  | Total |  |  | 15.61 |

**E10100A** m Tub de Polietile corrugat Ø63 (14/07/1995)
0 m × 1.25 = 0.00
Tub de PVC corrugat de 63 mm. de diàmetre nominal, enterrat amb grau de resistència al xoc 7, col.locat.

| Codi | Ut | Descripció | Rendiment | Preu | Import |
|---|---|---|---|---|---|
| O0102 | h | Oficial 1ª | 0.01 | 20.46 | 0.20 |
| O0110 | h | Peó | 0.01 | 16.75 | 0.17 |
| P091271 | m | Tub corrugat Ø63 mm. (material) | 1 | 0.81 | 0.81 |
| % | % | Despeses generals | 6 % | 1.18 | 0.07 |
|  |  | Total |  |  | 1.25 |

| Codi | Ut | Descripció | Quantitat | Preu | Import |
|---|---|---|---|---|---|
| E0319 | m3 | Rebliment i piconatge localitzat amb material filtrant | 0 | 24.62 | 0.00 |
| E1108 | m | Vorada de peces de formigó de 8x20 cm tipus jardí | 0 | 15.73 | 0.00 |

**E0317** m3 Rebliment i piconatge rasa 95% PM, material préstec, inclòs càrrega i transport
0 m3 × 10.84 = 0.00
Rebliment i piconatge de rasa amb compactació del 95 % Proctor Modificat, amb material procedent de préstec, inclòs càrrega i transport.

| Codi | Ut | Descripció | Rendiment | Preu | Import |
|---|---|---|---|---|---|
| O0101 | h | Cap de colla | 0.01 | 20.6 | 0.21 |
| O0102 | h | Oficial 1ª | 0.03 | 20.46 | 0.61 |
| O0110 | h | Peó | 0.07 | 16.75 | 1.17 |
| P0307 | m3 | Terra de préstec | 1 | 3.4 | 3.40 |
| M0207 | h | Retroexcavadora | 0.03 | 59.41 | 1.78 |
| M0210 | h | Corró vibratori autop. 10 a 12 t | 0.05 | 51.540906 | 2.58 |
| M0213 | h | Camió cisterna de 8 m3 | 0.01 | 47.997018 | 0.48 |
| %1613 | % | Despeses indirectes | 6 % | 10.23 | 0.61 |
|  |  | Total |  |  | 10.84 |

| Codi | Ut | Descripció | Quantitat | Preu | Import |
|---|---|---|---|---|---|
| E0602 | m3 | Base granular de tot-u artificial, amb motoanivelladora | 0 | 19.48 | 0.00 |

**E0821P** u Recreixement i anivellació pou de registre (12/01/2009)
0 u × 140.52 = 0.00
Recreixement i anivellació de pou de registre, totalment acabat.

| Codi | Ut | Descripció | Rendiment | Preu | Import |
|---|---|---|---|---|---|
| O0101 | h | Cap de colla | 0.1 | 20.6 | 2.06 |
| O0102 | h | Oficial 1ª | 1.5 | 20.46 | 30.69 |
| O0110 | h | Peó | 1.5 | 16.75 | 25.13 |
| P0504 | m3 | Formigó HM-20 posat a l'obra | 0.4 | 52 | 20.80 |
| E0515 | m2 | Encofrat de fusta per a fonaments i/o formigó ocult | 2.2 | 24.49 | 53.88 |
| %1613 | % | Despeses indirectes | 6 % | 132.56 | 7.95 |
|  |  | Total |  |  | 140.52 |

### 0403 Senyalització, abalissament i sistemes de contenció (07/12/1994)
Import: 17366.5

**E0781C** u Pilona tubular flexible Ø100 mm., h=1000 mm banda reflectant
90 u × 49.16 = 4424.40
Pilona tubular flexible de Ø100x1000 mm d'alçada, color negre, amb banda reflectant, segons plànols, totalment col·locada.

| Codi | Ut | Descripció | Rendiment | Preu | Import |
|---|---|---|---|---|---|
| O0102 | h | Oficial 1ª | 0.15 | 20.46 | 3.07 |
| O0110 | h | Peó | 0.3 | 16.75 | 5.03 |
| P0504 | m3 | Formigó HM-20 posat a l'obra | 0.05 | 52 | 2.60 |
| P1477D | u | Pilona tubular flexible Ø100 mm., h=1000 mm amb banda reflectant, color negre (material) | 1 | 34 | 34.00 |
| M0214 | h | Camió grua | 0.04 | 42.073368 | 1.68 |
| %1613 | % | Despeses indirectes | 6 % | 46.38 | 2.78 |
|  |  | Total |  |  | 49.16 |

| Amidament | Uts. | Llarg | Parcial |
|---|---|---|---|
| Itinerari per a vianants | 1 | 90 | 90.00 |
| Total |  |  | 90 |

**E0701M** m Barana d'acer amb perfils superior i inferior 50x20x1.5 mm. (12/01/2009)
126 m × 99.94 = 12592.44
Barana d'acer amb perfils superior i inferior 50x20x1.5 mm. ,barres verticals diàmetre 20 mm.cada 10cm., de 100 cm. d'alçaria,muntants cada 150 cm. de 50x50x2 mm soldades, emprimació i 2 dues capes de pintura color RAL 5009 o negre incloses,amb ancoratges a mur amb pletina d'1 cm. i 4 visos amb tacs, col.locada i totalment acabada.

| Codi | Ut | Descripció | Rendiment | Preu | Import |
|---|---|---|---|---|---|
| O0101 | h | Cap de colla | 0.05 | 20.6 | 1.03 |
| O0102 | h | Oficial 1ª | 0.25 | 20.46 | 5.12 |
| O0110 | h | Peó | 0.6 | 16.75 | 10.05 |
| P1423M | m | Barana acer .passa.trave. (material; 16/04/2012) | 1 | 70.161455164035 | 70.16 |
| P1903 | kg | Pintura d'emprimació (material; 12/01/2009) | 0.17 | 6.397542 | 1.09 |
| P1904 | kg | Pintura (material; 12/01/2009) | 2 × 0.34 | 7.201098 | 4.90 |
| M0235 | h | Equip de soldadura elèctrica | 0.1 | 14.546424 | 1.45 |
| M0226 | h | Grup electrògen de 20/30 kVA | 0.1 | 4.73892 | 0.47 |
| %1613 | % | Despeses indirectes | 6 % | 94.27 | 5.66 |
|  |  | Total |  |  | 99.94 |

| Amidament | Uts. | Llarg | Parcial |
|---|---|---|---|
| Barana d'acer urbana | 1 | 126 | 126.00 |
| Total |  |  | 126 |

**E0754** u Placa quadrada d'alumini, L=60 cm, nivell 2 HIP (12/01/2009)
2 u × 85.9 = 171.80
Placa quadrada d'alumini per a senyals de trànsit de L=60 cm, nivell 2 HIP, inclòs ancoratges i cargoleria.

| Codi | Ut | Descripció | Rendiment | Preu | Import |
|---|---|---|---|---|---|
| O0102 | h | Oficial 1ª | 0.175 | 20.46 | 3.58 |
| O0110 | h | Peó | 0.2 | 16.75 | 3.35 |
| P1485 | u | Placa quadrada alumini reflect. 60 cm. (material; 12/01/2009) | 1 | 74.112588 | 74.11 |
| %1613 | % | Despeses indirectes | 6 % | 81.04 | 4.86 |
|  |  | Total |  |  | 85.9 |

| Amidament | Uts. | Parcial |
|---|---|---|
| Senyals S-13 | 2 | 2.00 |
| Total |  | 2 |

**E0738B** m Pal d'alumini anoditzat color plata, Ø76 mm. MB (12/01/2009)
6.4 m × 27.79 = 177.86
Pal d'alumini anoditzat color plata, de 76 mm. de diàmetre MB, col·locat.

| Codi | Ut | Descripció | Rendiment | Preu | Import |
|---|---|---|---|---|---|
| O0102 | h | Oficial 1ª | 0.05 | 20.46 | 1.02 |
| O0110 | h | Peó | 0.09 | 16.75 | 1.51 |
| P1481 | m | Pal alumini diàmetre 76 mm. MB (material; 12/01/2009) | 1 | 23.6946 | 23.69 |
| %1613 | % | Despeses indirectes | 6 % | 26.22 | 1.57 |
|  |  | Total |  |  | 27.79 |

| Amidament | Uts. | Llarg | Parcial |
|---|---|---|---|
| Senyals S-13 | 2 | 3.2 | 6.40 |
| Total |  |  | 6.4 |

| Codi | Ut | Descripció | Quantitat | Preu | Import |
|---|---|---|---|---|---|
| E0729 | u | Fonamentació de senyals | 0 | 25.25 | 0.00 |
| E0757 | m2 | Placa d'alumini >0,50 m² i <1,00 m², nivell 2 HIP, amb abraçadores | 0 | 220.3 | 0.00 |

**E0420Z** m Reixat 1,5 m alçària d'acer pintat amb malla d'acer plastificat (07/12/1994)
0 m × 29.73 = 0.00

| Codi | Ut | Descripció | Rendiment | Preu | Import |
|---|---|---|---|---|---|
| O0101 | h | Cap de colla | 0.05 | 20.6 | 1.03 |
| O0102 | h | Oficial 1ª | 0.4 | 20.46 | 8.18 |
| O0110 | h | Peó | 0.4 | 16.75 | 6.70 |
| P0603 | m2 | Tela metàl·lica galv. i plast (material; 12/01/2009) | 1.515 | 3.997176 | 6.06 |
| P0906 | m | Pal tub acer galvanitzat DN48 mm. (material; 12/01/2009) | 0.75 | 6.449052 | 4.84 |
| P0504 | m3 | Formigó HM-20 posat a l'obra | 0.032 | 52 | 1.66 |
| vg | % | Despeses indirectes (07/12/1994) | 0.21 | 6 | 1.26 |
|  |  | Total |  |  | 29.73 |

### 0404 Enllumenat (14/07/1995)
Import: 1749.84

**E111304** u Columna troncocònica h=6 m en acer galvanitzat (14/07/1995)
1 u × 652.78 = 652.78
Columna troncocònica de planxa d'acer galvanitzat, de 8m/4mm/90mm, inclosos els perns d'ancoratge i 3 caixes de fusibles SERTSEM CF-105 i cable 3x2,5 mm2 , instal·lat i connexionat en caixa a l'interior, hissada, aplomada i fixada sobre dau de formigó.

| Codi | Ut | Descripció | Rendiment | Preu |
|---|---|---|---|---|
| O0101 | h | Cap de colla | 0.5 | 20.6 |
| O0102 | h | Oficial 1ª | 2 | 20.46 |
| O0110 | h | Peó | 3 | 16.75 |
| P99022 | u | Columna troncocònica de 6 m d'alçada (material) | 1 | 356.88 |
| P10109 | m | Conductor Cu tripolar 3x2,5 rv 0,6/1 kV (material) | 6 | 1.3 |
| P10110 | m | Conductor Cu bipolar 2x2,5 rv 0,6/1 kV (material) | 6 | 0.98 |
| P10209 | pp | Petit material (material; 12/01/2009) | 2 | 29.834592 |
| M0214 | h | Camió grua | 2 | 42.073368 |
| % | % | Despeses generals | 6 % |  |

| Amidament | Uts. | Parcial |
|---|---|---|
| Pas de vianants | 1 | 1.00 |
| Total |  | 1 |

**E10129** u Fonamentació fanal columna h>5m alçada (12/01/2009)
1 u × 69.28 = 69.28
Fonamentació de fanal amb columna de més de 5 m d'alçada, inclòs excavació, formigó HM-20 i placa amb perns d'ancoratge, totalment acabada.

| Codi | Ut | Descripció | Rendiment | Preu | Import |
|---|---|---|---|---|---|
| O0101 | h | Cap de colla | 0.12 | 20.6 | 2.47 |
| O0110 | h | Peó | 0.48 | 16.75 | 8.04 |
| P1609 | m3 | Excavació de terres | 0.64 | 11.118 | 7.12 |
| E0502 | m3 | Formigó HM-20 fonaments | 0.64 | 62.85 | 40.22 |
| P1680 | u | Placa, perns i cargoleria per ancoratge (material; 10/01/2018) | 1 | 7.510158 | 7.51 |
| %1613 | % | Despeses indirectes | 6 % | 65.36 | 3.92 |
|  |  | Total |  |  | 69.28 |

| Amidament | Uts. | Parcial |
|---|---|---|
| Pas de vianants | 1 | 1.00 |
| Total |  | 1 |

**E10100B** m Tub de Polietile corrugat de Ø90 (14/07/1995)
40 m × 2.71 = 108.40
Tub de PVC corrugat de 90 mm. de diàmetre nominal, enterrat amb grau de resistència al xoc 7, col.locat.

| Codi | Ut | Descripció | Rendiment | Preu | Import |
|---|---|---|---|---|---|
| O0102 | h | Oficial 1ª | 0.01 | 20.46 | 0.205 |
| O0110 | h | Peó | 0.01 | 16.75 | 0.168 |
| P091272 | m | Tub corrugat Ø90 mm. (material) | 1 | 2.18 | 2.180 |
| % | % | Despeses generals | 6 % | 2.553 | 0.153 |
|  |  | Total |  |  | 2.71 |

| Amidament | Uts. | Llarg | Parcial |
|---|---|---|---|
| Pas de vianants | 2 | 20 | 40.00 |
| Total |  |  | 40 |

**E10104** m Conductor coure tetrapolar 4x6 mm2 soterrada (14/07/1995)
40 m × 5.67 = 226.80
Conductor de coure tetrapolar 4x6 mm2, de designació UNE RV 0,6/1 kV, col·locat en línia d'enllumenat soterrada, allotjat en tub corrugat.

| Codi | Ut | Descripció | Rendiment | Preu | Import |
|---|---|---|---|---|---|
| O0101 | h | Cap de colla | 0.01 | 20.6 | 0.21 |
| O0102 | h | Oficial 1ª | 0.04 | 20.46 | 0.82 |
| O0110 | h | Peó | 0.04 | 16.75 | 0.67 |
| P10104 | m | Conductor Cu tetrapolar 4x6 rv 0,6/1 kV (material; 10/01/2018) | 1.05 | 3.48 | 3.65 |
| % | % | Despeses generals | 6 % | 5.35 | 0.32 |
|  |  | Total |  |  | 5.67 |

| Amidament | Uts. | Llarg | Parcial |
|---|---|---|---|
| Pas de vianants | 2 | 20 | 40.00 |
| Total |  |  | 40 |

**E10121** m Conductor coure nu de 35 mm2, unipolar soterrada (14/07/1995)
20 m × 3.8 = 76.00
Conductor de coure nu de 35 mm2, unipolar, col·locat al fons de la rasa i sortint a punts de llum, compresa la part proporcional de tub protector dels sortints i soldadures als punts metàl·lics o a les derivacions.

| Codi | Ut | Descripció | Rendiment | Preu | Import |
|---|---|---|---|---|---|
| O0101 | h | Cap de colla | 0.01 | 20.6 | 0.206 |
| O0102 | h | Oficial 1ª | 0.03 | 20.46 | 0.614 |
| O0110 | h | Peó | 0.03 | 16.75 | 0.503 |
| P10111 | m | Conductor Cu nu unipolar d'1x35 mm2 (material) | 1.05 | 1.29 | 1.355 |
| P10207 | pp | Soldadures a xarxa i petit mat. (10/01/2018) | 1 | 0.9078 | 0.908 |
| % | % | Despeses generals | 6 % | 3.586 | 0.215 |
|  |  | Total |  |  | 3.8 |

| Amidament | Uts. | Llarg | Parcial |
|---|---|---|---|
| Pas de vianants | 1 | 20 | 20.00 |
| Total |  |  | 20 |

**E1210B** u Pericó registre (B) 45x45x60 cm, amb tapa (semàf i enllum, s/base formigó)
2 u × 87.89 = 175.78
Pericó registre tipus B de 45x45x60 cm, amb tapa, per instal·lacions semafòriques o d'enllumenat, i parets de totxo gero arrebossat i lliscat interiorment.

| Codi | Ut | Descripció | Rendiment | Preu | Import |
|---|---|---|---|---|---|
| O0101 | h | Cap de colla | 0.09 | 20.6 | 1.85 |
| O0102 | h | Oficial 1ª | 0.45 | 20.46 | 9.21 |
| O0110 | h | Peó | 0.9 | 16.75 | 15.08 |
| P0805 | u | Maó massís 29x14x5 cm. a rev. (material) | 100 | 0.12 | 12.00 |
| E0108 | m3 | Morter de ciment elaborat a l'obra | 0.1 | 50.96 | 5.10 |
| P0841 | m2 | EnlluÏment parets exteriors (material; 12/01/2009) | 1.08 | 20.006484 | 21.61 |
| P0622B | u | Tapa fosa 480x480x30, marc 500x500, classe B-125 (material) | 1 | 18.07 | 18.07 |
| %1613 | % | Despeses indirectes | 6 % | 82.92 | 4.98 |
|  |  | Total |  |  | 87.89 |

| Amidament | Uts. | Parcial |
|---|---|---|
| Pas de vianants | 2 | 2.00 |
| Total |  | 2 |

**E10122** u Piqueta connexió a terra 17,3x500 mm (14/07/1995)
1 u × 19.95 = 19.95
Piqueta connexió a terra, clavetejada verticalment i connexionada la línia amb soldadura aluminotèrmica.

| Codi | Ut | Descripció | Rendiment | Preu | Import |
|---|---|---|---|---|---|
| O0101 | h | Cap de colla | 0.002 | 20.6 | 0.04 |
| O0102 | h | Oficial 1ª | 0.04 | 20.46 | 0.82 |
| O0110 | h | Peó | 0.08 | 16.75 | 1.34 |
| P10112 | u | Piqueta courejada 17,3x500 mm (material; 10/01/2018) | 1 | 12.12 | 12.12 |
| P102081 | pp | Soldadures pica i llums (10/01/2018) | 1 | 4.5 | 4.50 |
| % | % | Despeses generals | 6 % | 18.82 | 1.13 |
|  |  | Total |  |  | 19.95 |

| Amidament | Uts. | Parcial |
|---|---|---|
| Pas de vianants | 1 | 1.00 |
| Total |  | 1 |

**E111566** u Llumenera model VMAX 70 W LED (Carandini) (14/07/1995)
1 u × 420.85 = 420.85
Llumenera model VMAX VMX.L074.V2.X2L3.SE2.C9.LRD-Protect làmpades de 70 W LED incloses

| Codi | Ut | Descripció | Rendiment | Preu | Import |
|---|---|---|---|---|---|
| O0101 | h | Cap de colla | 0.15 | 20.6 | 3.09 |
| O0102 | h | Oficial 1ª | 1.05 | 20.46 | 21.48 |
| O0110 | h | Peó | 1.05 | 16.75 | 17.59 |
| P99019 | u | Lluminària Vmax (material) | 1 | 304 | 304.00 |
| P10209 | pp | Petit material | 1 | 29.834592 | 29.83 |
| M0214 | h | Camió grua | 0.5 | 42.073368 | 21.04 |
| % | % | Despeses generals | 6 % | 397.03 | 23.82 |
|  |  | Total |  |  | 420.85 |

| Amidament | Uts. | Parcial |
|---|---|---|
| Pas de vianants | 1 | 1.00 |
| Total |  | 1 |

**E10100** m Tub de Polietile corrugat de Ø110 (14/07/1995)
0 m × 3.25 = 0.00
Tub de PVC corrugat de 110 mm. de diàmetre nominal, enterrat amb grau de resistència al xoc 7, col.locat.

| Codi | Ut | Descripció | Rendiment | Preu | Import |
|---|---|---|---|---|---|
| O0102 | h | Oficial 1ª | 0.012 | 20.46 | 0.246 |
| O0110 | h | Peó | 0.012 | 16.75 | 0.201 |
| P09127 | m | Tub corrugat Ø110 mm. (material) | 1.05 | 2.49 | 2.615 |
| % | % | Despeses generals | 6 % | 3.062 | 0.184 |
|  |  | Total |  |  | 3.25 |

| Codi | Ut | Descripció | Quantitat | Preu | Import |
|---|---|---|---|---|---|
| E10100A | m | Tub de Polietile corrugat Ø63 | 0 | 1.25 | 0.00 |

**E111304Z** u Columna troncocònica h=3,5 m acabat amb imprimació antioxidant i color negre (14/07/1995)
0 u × 652.78 = 0.00
Columna recomanada per a zones residencials, zones de vianants, centres històrics i recintes de comunitats. Base fabricada en fosa i fust en acer S-235-JR galvanitzat en calent. Acabat amb imprimació antioxidant i color negre.

| Codi | Ut | Descripció | Rendiment | Preu |
|---|---|---|---|---|
| O0101 | h | Cap de colla | 0.5 | 20.6 |
| O0102 | h | Oficial 1ª | 2 | 20.46 |
| O0110 | h | Peó | 3 | 16.75 |
| P99Z22 | u | Columna troncocònica de 4 m d'alçada (material; 29/03/2019) | 1 | 356.88 |
| P10109 | m | Conductor Cu tripolar 3x2,5 rv 0,6/1 kV | 6 | 1.3 |
| P10110 | m | Conductor Cu bipolar 2x2,5 rv 0,6/1 kV | 6 | 0.98 |
| P10209 | pp | Petit material | 2 | 29.834592 |
| M0214 | h | Camió grua | 2 | 42.073368 |
| % | % | Despeses generals | 6 % |  |

**E111566Z** u Llumenera Mòdul tipus NOVATILUX model Villa Luxe o similar, en 1 format (16 LED) amb font de llum LED: 30-60 W. (14/07/1995)
0 u × 420.85 = 0.00
Llumenera Mòdul tipus NOVATILUX model Villa Luxe o similar, en 1 format (16 LED) amb font de llum LED: 30-60 W, amb cos fosa d'alumini injectat a pressió i vidre temperat de 4 mm. Equip electrònic Driver regulable de corrent constant. Incorporat dins de la lluminària, precablejat sobre placa d'acer galvanitzada. Classe II. Protector de sobretensions de 20kA. Acabat amb recobriment de pintura en pols de polièster, polvoritzat electrostàticament, i sublimat a forn. Resistent a la corrosió. Color Negre Mate.

| Codi | Ut | Descripció | Rendiment | Preu | Import |
|---|---|---|---|---|---|
| O0101 | h | Cap de colla | 0.15 | 20.6 | 3.09 |
| O0102 | h | Oficial 1ª | 1.05 | 20.46 | 21.48 |
| O0110 | h | Peó | 1.05 | 16.75 | 17.59 |
| P99Z19 | u | Lluminària ALVLL (material; 29/03/2019) | 1 | 304 | 304.00 |
| P10209 | pp | Petit material | 1 | 29.834592 | 29.83 |
| M0214 | h | Camió grua | 0.5 | 42.073368 | 21.04 |
| % | % | Despeses generals | 6 % | 397.03 | 23.82 |
|  |  | Total |  |  | 420.85 |

### 0405 Xarxa telecomunicacions (vegeu més amunt)

### 0406 Xarxa Serveis (14/07/1995)

| Codi | Ut | Descripció | Quantitat | Preu |
|---|---|---|---|---|
| E10102C | u | Pericó de registre de formigó pref. 70x70x80 cm | 0 | 802.5 |
| E1210B | u | Pericó registre (B) 45x45x60 cm, amb tapa (semàf i enllum, s/base formigó) | 0 | 87.89 |

**E10102CZ** u Pericó de formigó armat, tipus H, amb tapa, per a la xarxa de telefonia (12/01/2009)
0 u × 714.21

| Codi | Ut | Descripció | Rendiment | Preu | Import |
|---|---|---|---|---|---|
| O0101 | h | Cap de colla | 0.2 | 20.6 | 4.12 |
| O0102 | h | Oficial 1ª | 2.3 | 20.46 | 47.06 |
| O0110 | h | Peó | 2.3 | 16.75 | 38.53 |
| M0214 | h | Camió grua | 0.42 | 42.073368 | 17.67 |
| P0504 | m3 | Formigó HM-20 posat a l'obra | 0.7 | 52 | 36.40 |
| P101231Z | u | Pericó de formigó armat tipus H, marc i tapa D-400 (material; 29/03/2019) | 1 | 530 | 530.00 |
| %1613 | % | Despeses indirectes | 6 % | 673.78 | 40.43 |
|  |  | Total |  |  | 714.21 |

**E1210BZ** u Pericó de formigó armat tipus M, amb tapa, per la xarxa de telefonia (29/03/2019)
0 u × 259.47

| Codi | Ut | Descripció | Rendiment | Preu | Import |
|---|---|---|---|---|---|
| O0101 | h | Cap de colla | 0.09 | 20.6 | 1.85 |
| O0102 | h | Oficial 1ª | 0.45 | 20.46 | 9.21 |
| O0110 | h | Peó | 0.9 | 16.75 | 15.08 |
| P0622BZ | u | Pericó de formigó prefabricat tipus M i tapa tipus B-125 (material; 29/03/2019) | 1 | 215 | 215.00 |
| P0504 | m3 | Formigó HM-20 posat a l'obra | 0.07 | 52 | 3.64 |
| %1613 | % | Despeses indirectes | 6 % | 244.78 | 14.69 |
|  |  | Total |  |  | 259.47 |

| Codi | Ut | Descripció | Quantitat | Preu |
|---|---|---|---|---|
| E10100 | m | Tub de Polietile corrugat de Ø110 | 0 | 3.25 |

**E10100Z** m Canalització subterrania de telecomunicacons formada per 4 tubs rígids de PVC-U, de 110 mm de diàmetre i suport separador embegu (14/07/1995)
0 m × 64.52
Canalització subterrania de telecomunicacons formada per 4 tubs rígids de PVC-U, de 110 mm de diàmetre i suport separador embeguts en un prisma de formigó en massa HM-20

| Codi | Ut | Descripció | Rendiment | Preu | Import |
|---|---|---|---|---|---|
| O0101 | h | Cap de colla | 0.03 | 20.6 | 0.62 |
| O0102 | h | Oficial 1ª | 1.05 | 20.46 | 21.48 |
| O0110 | h | Peó | 1.05 | 16.75 | 17.59 |
| P09127 | m | Tub corrugat Ø110 mm. | 0 | 2.49 | 0.00 |
| P09127Z3 | m | Tub rígid de PVC-U, de 110 mm de diàmetre i 1,3 mm de gruix (material; 29/03/2019) | 4.2 | 3 | 12.60 |
| P09127Z1 | u | Suport separador de polipropilè per a 4 tubs rígids de PVC de 110 mm de diàmetre. (material; 29/03/2019) | 1.5 | 1 | 1.50 |
| P09127Z2 | m | Fil guia de corda. (material; 29/03/2019) | 4.2 | 0.2 | 0.84 |
| P0504 | m3 | Formigó HM-20 posat a l'obra | 0.12 | 52 | 6.24 |
| % | % | Despeses generals | 6 % | 60.87 | 3.65 |
|  |  | Total |  |  | 64.52 |

**E10101Z** m Canalització subterrania de telecomunicacons formada per 2 tubs rígids de PVC-U, de 63 mm de diàmetre i suport separador embegu (14/07/1995)
0 m × 34.51
Canalització subterrania de telecomunicacons formada per 2 tubs rígids de PVC-U, de 63 mm de diàmetre i suport separador embeguts en un prisma de formigó en massa HM-20

| Codi | Ut | Descripció | Rendiment | Preu | Import |
|---|---|---|---|---|---|
| O0101 | h | Cap de colla | 0.03 | 20.6 | 0.62 |
| O0102 | h | Oficial 1ª | 0.6 | 20.46 | 12.28 |
| O0110 | h | Peó | 0.6 | 16.75 | 10.05 |
| P091271Z | m | Tub rígid de PVC-U, de 63 mm de diàmetre i 1,2 mm de gruix (material; 29/03/2019) | 2.1 | 1.8 | 3.78 |
| P09127Z1 | u | Suport separador de polipropilè per a 4 tubs rígids de PVC de 110 mm de diàmetre. | 1.5 | 1 | 1.50 |
| P09127Z2 | m | Fil guia de corda. | 2.1 | 0.2 | 0.42 |
| P0504 | m3 | Formigó HM-20 posat a l'obra | 0.075 | 52 | 3.90 |
| % | % | Despeses generals | 6 % | 32.55 | 1.95 |
|  |  | Total |  |  | 34.51 |

## 15 Ctra. TV-3021 De Rasquera a Cardó (14/07/1995)

### 1501 Moviment de terres i demolicions

| Codi | Ut | Descripció | Quantitat | Preu |
|---|---|---|---|---|
| E0213 | m2 | Demolició paviment de mescla bituminosa, mitjans mecànics, fondària 25 cm | 0 | 6.45 |

**E0211** m2 Demolició de paviment de formigó, transport abocador
0 m2 × 4.69
Demolició de paviment de formigó, inclòs transport dels materials de runa a l'abocador, cànon i condicionament del mateix.

| Codi | Ut | Descripció | Rendiment | Preu | Import |
|---|---|---|---|---|---|
| O0110 | h | Peó | 0.05 | 16.75 | 0.84 |
| M0207B | h | Retroexcavadora amb martell trencador | 0.016 | 68.89 | 1.10 |
| M0212B | h | Camió de trabuc de 20 t | 0.016 | 37.33 | 0.60 |
| M0204 | h | Pala carregadora neumàtics | 0.016 | 58.268112 | 0.93 |
| P1613 | u | Cànon d'abocador | 1.2 | 0.8 | 0.96 |
| %1613 | % | Despeses indirectes | 6 % | 4.43 | 0.27 |
|  |  | Total |  |  | 4.69 |

| Codi | Ut | Descripció | Quantitat | Preu |
|---|---|---|---|---|
| E0334 | m | Tall serra disc paviment mescles bituminoses, formigó o panot, fins 25 cm | 0 | 1.75 |

**E0210** m Demolició de vorada i rigola, inclosa la fonamentació, i transport
0 m × 6.12
Demolició de vorada i rigola, inclosa la fonamentació, transport a abocador, cànon i condicionament del mateix.

| Codi | Ut | Descripció | Rendiment | Preu | Import |
|---|---|---|---|---|---|
| O0110 | h | Peó | 0.2 | 16.75 | 3.35 |
| M0207 | h | Retroexcavadora | 0.02 | 59.41 | 1.19 |
| M0212B | h | Camió de trabuc de 20 t | 0.02 | 37.33 | 0.75 |
| P1613 | u | Cànon d'abocador | 0.6 | 0.8 | 0.48 |
| %1613 | % | Despeses indirectes | 6 % | 5.77 | 0.35 |
|  |  | Total |  |  | 6.12 |

**E0212** m2 Demolició de paviment de panots de morter de ciment, transport abocador
0 m2 × 5.17
Demolició de paviment de panots de morter de ciment col·locats sobre formigó, inclosa la base de formigó i transport dels materials de runa a l'abocador, cànon i condicionament del mateix.

| Codi | Ut | Descripció | Rendiment | Preu | Import |
|---|---|---|---|---|---|
| O0110 | h | Peó | 0.06 | 16.75 | 1.01 |
| M0207B | h | Retroexcavadora amb martell trencador | 0.02 | 68.89 | 1.38 |
| M0212B | h | Camió de trabuc de 20 t | 0.016 | 37.33 | 0.60 |
| M0204 | h | Pala carregadora neumàtics | 0.016 | 58.268112 | 0.93 |
| P1613 | u | Cànon d'abocador | 1.2 | 0.8 | 0.96 |
| %1613 | % | Despeses indirectes | 6 % | 4.88 | 0.29 |
|  |  | Total |  |  | 5.17 |

| Codi | Ut | Descripció | Quantitat | Preu |
|---|---|---|---|---|
| E0221C | u | Tall d'arbre de diàmetre superior a 25 cm. i extracció de la soca | 0 | 204.94 |
| E0217 | u | Tall d'arbre de diàmetre inferior a 25 cm i extracció de la soca | 0 | 29.15 |
| E0307 | m3 | Excavació rases i pous en roca, mitjans mecànics, cànon abocador | 0 | 37.3 |
| E0209 | m3 | Enderroc estructures formigó armat, inclòs transport a abocador | 0 | 43.66 |
| E034001 | u | Cales per a localització serveis | 0 | 53.8 |
| E0502 | m3 | Formigó HM-20 fonaments | 0 | 62.85 |
| E0319 | m3 | Rebliment i piconatge localitzat amb material filtrant | 0 | 24.62 |

**E0213Z** m Picat manual de façana
0 m × 7.91

| Codi | Ut | Descripció | Rendiment | Preu | Import |
|---|---|---|---|---|---|
| O0102 | h | Oficial 1ª | 0.12 | 20.46 | 2.46 |
| O0110 | h | Peó | 0.12 | 16.75 | 2.01 |
| M0201 | h | Compressor amb dos martells | 0.12 | 21.088194 | 2.53 |
| P1613 | u | Cànon d'abocador | 0.57 | 0.8 | 0.46 |
| %1613 | % | Despeses indirectes | 6 % | 7.46 | 0.45 |
|  |  | Total |  |  | 7.91 |

### 1502 Ferms i paviments (14/07/1995)

| Codi | Ut | Descripció | Quantitat | Preu |
|---|---|---|---|---|
| E1108 | m | Vorada de peces de formigó de 8x20 cm tipus jardí | 0 | 15.73 |

**E0626** m Vorada remuntable de formigó de 25x13 cm estriada (tipus illeta)
0 m × 16.97
Vorada remuntable de formigó de 25x13 cm. amb la superfície estriada, per illetes, col·locada, inclosa l'excavació i la seva base de formigó HM-20, rejuntada amb morter de ciment.

| Codi | Ut | Descripció | Rendiment | Preu | Import |
|---|---|---|---|---|---|
| O0101 | h | Cap de colla | 0.033 | 20.6 | 0.68 |
| O0102 | h | Oficial 1ª | 0.07 | 20.46 | 1.43 |
| O0110 | h | Peó | 0.14 | 16.75 | 2.35 |
| P1609 | m3 | Excavació de terres | 0.052 | 11.118 | 0.58 |
| P0504 | m3 | Formigó HM-20 posat a l'obra | 0.038 | 52 | 1.98 |
| E0108 | m3 | Morter de ciment elaborat a l'obra | 0.003 | 50.96 | 0.15 |
| P1020 | m | Vorada munta. form. 25x13 cm. (material; 01/04/2009) | 1 | 8.8375 | 8.84 |
| %1613 | % | Despeses indirectes | 6 % | 16.01 | 0.96 |
|  |  | Total |  |  | 16.97 |

**E0629** m Rigola blanca de 20x20x8 cm.
0 m × 13.11
Rigola blanca de 20x20x8 cm, inclosa l'excavació i la seva base de formigó HM-20 inclòs, totalment col·locada

| Codi | Ut | Descripció | Rendiment | Preu | Import |
|---|---|---|---|---|---|
| O0101 | h | Cap de colla | 0.005 | 20.6 | 0.10 |
| O0102 | h | Oficial 1ª | 0.06 | 20.46 | 1.23 |
| O0110 | h | Peó | 0.25 | 16.75 | 4.19 |
| P1902 | u | Rigola blanca 20x20x8 cm (material) | 5 | 0.8 | 4.00 |
| E0108 | m3 | Morter de ciment elaborat a l'obra | 0.005 | 50.96 | 0.25 |
| P0504 | m3 | Formigó HM-20 posat a l'obra | 0.05 | 52 | 2.60 |
| %1613 | % | Despeses indirectes | 6 % | 12.37 | 0.74 |
|  |  | Total |  |  | 13.11 |

| Codi | Ut | Descripció | Quantitat | Preu |
|---|---|---|---|---|
| E0517A | m2 | Malla electrosoldada en acer corrugat B 500 T, de 20x20 cm i 8 mm | 0 | 3.68 |
| E0620 | m3 | Paviment de formigó tipus HM-20, amb junts | 0 | 82.57 |

**E0623** m2 Paviment de panot 9 pastilles de color gris de 20x20x4 cm.
0 m2 × 22.81
Paviment de panot hidràulic de color gris de 20x20x4 cm. sobre capa de 3 cm de morter i col·locat sobre solera de formigó HM-20 inclosa i rejuntat amb morter de ciment.

| Codi | Ut | Descripció | Rendiment | Preu | Import |
|---|---|---|---|---|---|
| O0101 | h | Cap de colla | 0.08 | 20.6 | 1.65 |
| O0102 | h | Oficial 1ª | 0.1 | 20.46 | 2.05 |
| O0110 | h | Peó | 0.2 | 16.75 | 3.35 |
| P0504 | m3 | Formigó HM-20 posat a l'obra | 0.1 | 52 | 5.20 |
| P0812 | m2 | Rajola hidr. gris 20x20x4 cm. (material) | 1 | 7.69 | 7.69 |
| E0108 | m3 | Morter de ciment elaborat a l'obra | 0.031 | 50.96 | 1.58 |
| %1613 | % | Despeses indirectes | 6 % | 21.52 | 1.29 |
|  |  | Total |  |  | 22.81 |

**E0673** m2 Paviment lloseta tàctil indicador d'advertència o proximitat de perill
0 m2 × 30.93
Paviment de lloseta tàctil indicador d'advertència o proximitat de perill, prefabricada de formigó 20x20 cm. amb botons de 2,5 cm. de diàmetre exterior, 0,5 cm. d'alçada i separats 5 cm. entre els seus centres, de color diferenciat de la resta del paviment, col·locat sobre solera de formigó (inclosa), totalment acabat.

| Codi | Ut | Descripció | Rendiment | Preu | Import |
|---|---|---|---|---|---|
| O0102 | h | Oficial 1ª | 0.4 | 20.46 | 8.18 |
| O0110 | h | Peó | 0.4 | 16.75 | 6.70 |
| E0108 | m3 | Morter de ciment elaborat a l'obra | 0.015 | 50.96 | 0.76 |
| E0199 | kg | Ciment Portland, a peu d'obra (03/02/2006) | 3 | 0.11 | 0.33 |
| P1601 | m3 | Aigua | 0.01 | 0.65 | 0.01 |
| P0504 | m3 | Formigó HM-20 posat a l'obra | 0.1 | 52 | 5.20 |
| P0673 | m2 | Lloseta tàctil de botons (material) | 1 | 8 | 8.00 |
| %1613 | % | Despeses indirectes | 6 % | 29.18 | 1.75 |
|  |  | Total |  |  | 30.93 |

**E0674** m2 Paviment lloseta tàctil indicador direccional
0 m2 × 30.4
Paviment de lloseta tàctil indicador direccional, prefabricada de formigó de 20x20 cm. amb 4 línies de 2,5 cm. d'ample i 0,5 cm. de ressalt , de color diferenciat de la resta del paviment, col·locat sobre solera de formigó (inclosa), totalment acabat.

| Codi | Ut | Descripció | Rendiment | Preu | Import |
|---|---|---|---|---|---|
| O0102 | h | Oficial 1ª | 0.4 | 20.46 | 8.18 |
| O0110 | h | Peó | 0.4 | 16.75 | 6.70 |
| E0108 | m3 | Morter de ciment elaborat a l'obra | 0.015 | 50.96 | 0.76 |
| E0199 | kg | Ciment Portland, a peu d'obra | 3 | 0.11 | 0.33 |
| P1601 | m3 | Aigua | 0.01 | 0.65 | 0.01 |
| P0504 | m3 | Formigó HM-20 posat a l'obra | 0.1 | 52 | 5.20 |
| P0674 | m2 | Lloseta tàctil de línies (material) | 1 | 7.5 | 7.50 |
| %1613 | % | Despeses indirectes | 6 % | 28.68 | 1.72 |
|  |  | Total |  |  | 30.4 |

**E0858D** u Arqueta d'obra d'1,50x1,50m per a tubs de serveis (Hmàx=1,5m)
0 u × 208.66
Arqueta d'obra d'1,50x1,50 per a tubs de serveis, inclòs base de formigó HM-20 de 20 cm de gruix, formació de parets amb blocs de formigó de 40x20x20 cm, i d'una alçada màxima d'1,5 metres, segons plànols.

| Codi | Ut | Descripció | Rendiment | Preu |
|---|---|---|---|---|
| O0102 | h | Oficial 1ª | 1 | 20.46 |
| O0110 | h | Peó | 2 | 16.75 |
| P0818 | u | Bloc relleu 40x20x20 cm.c.v.c | 80 | 1.44228 |
| P0504 | m3 | Formigó HM-20 posat a l'obra | 0.45 | 52 |
| M0225 | h | Vibrador | 0.1 | 2.091306 |
| E0108 | m3 | Morter de ciment elaborat a l'obra | 0.08 | 50.96 |
| %1613 | % | Despeses indirectes | 6 % |  |

| Codi | Ut | Descripció | Quantitat | Preu |
|---|---|---|---|---|
| E0319 | m3 | Rebliment i piconatge localitzat amb material filtrant | 0 | 24.62 |
| E0516 | m2 | Encofrat de fusta per a formigó vist | 0 | 30.52 |
| E10100 | m | Tub de Polietile corrugat de Ø110 | 0 | 3.25 |

**E0623Z** m2 Paviment de panot 9 pastilles de color gris de 20x20x4 cm, en alineacions corbes, rectes i de qualsevol tipus, inclòs peces espe
0 m2 × 31.45
Paviment de panot 9 pastilles de color gris de 20x20x4 cm, en alineacions corbes, rectes i de qualsevol tipus, sobre capa de 3 cm de morter i col·locat sobre solera de formigó HM-20 inclosa i rejuntat amb morter de ciment., inclòs peces especials per entregues a diferents elements.

| Codi | Ut | Descripció | Rendiment | Preu | Import |
|---|---|---|---|---|---|
| O0101 | h | Cap de colla | 0.18 | 20.6 | 3.71 |
| O0102 | h | Oficial 1ª | 0.25 | 20.46 | 5.12 |
| O0110 | h | Peó | 0.38 | 16.75 | 6.37 |
| P0504 | m3 | Formigó HM-20 posat a l'obra | 0.1 | 52 | 5.20 |
| P0812 | m2 | Rajola hidr. gris 20x20x4 cm. | 1 | 7.69 | 7.69 |
| E0108 | m3 | Morter de ciment elaborat a l'obra | 0.031 | 50.96 | 1.58 |
| %1613 | % | Despeses indirectes | 6 % | 29.67 | 1.78 |
|  |  | Total |  |  | 31.45 |

**E0626Z** m Vorada remuntable de formigó de 25x13 cm, en alineacions corbes, rectes i de qualsevol tipus, inclòs peces espeacials i peces ex
0 m × 21.96
Vorada remuntable de formigó de 25x13 cm, en alineacions corbes, rectes i de qualsevol tipus, inclòs peces espeacials, peces executades manualment per entregues a diferents nivells i inclosa l'excavació i la seva base de formigó HM-20, rejuntada amb morter de ciment.

| Codi | Ut | Descripció | Rendiment | Preu | Import |
|---|---|---|---|---|---|
| O0101 | h | Cap de colla | 0.06 | 20.6 | 1.24 |
| O0102 | h | Oficial 1ª | 0.15 | 20.46 | 3.07 |
| O0110 | h | Peó | 0.29 | 16.75 | 4.86 |
| P1609 | m3 | Excavació de terres | 0.052 | 11.118 | 0.58 |
| P0504 | m3 | Formigó HM-20 posat a l'obra | 0.038 | 52 | 1.98 |
| E0108 | m3 | Morter de ciment elaborat a l'obra | 0.003 | 50.96 | 0.15 |
| P1020 | m | Vorada munta. form. 25x13 cm. | 1 | 8.8375 | 8.84 |
| %1613 | % | Despeses indirectes | 6 % | 20.72 | 1.24 |
|  |  | Total |  |  | 21.96 |

**E0629Z** m Rigola blanca de 20x20x8 cm. col-locada en alineacions corbes, rectes i de qualsevol tipus.
0 m × 16.98
Rigola blanca de 20x20x8 cm, col-locada en alineacions corbes, rectes i de qualsevol tipus inclosa l'excavació i la seva base de formigó HM-20 inclòs, totalment col·locada

| Codi | Ut | Descripció | Rendiment | Preu | Import |
|---|---|---|---|---|---|
| O0101 | h | Cap de colla | 0.015 | 20.6 | 0.31 |
| O0102 | h | Oficial 1ª | 0.13 | 20.46 | 2.66 |
| O0110 | h | Peó | 0.37 | 16.75 | 6.20 |
| P1902 | u | Rigola blanca 20x20x8 cm | 5 | 0.8 | 4.00 |
| E0108 | m3 | Morter de ciment elaborat a l'obra | 0.005 | 50.96 | 0.25 |
| P0504 | m3 | Formigó HM-20 posat a l'obra | 0.05 | 52 | 2.60 |
| %1613 | % | Despeses indirectes | 6 % | 16.02 | 0.96 |
|  |  | Total |  |  | 16.98 |

**E0630Z** u Reparació i adaptació d'accessos peatonals i de vehicles a vivenda (10/07/2006)
0 u × 266.12
Reparació i adaptació d'accessos peatonals i de vehicles a vivenda, delimitació de la zona amb tall de disc, picat amb martell manual, rebaix i neteja de la zona, replanteig de les pendents i execució del formigó acabat ratllat.

| Codi | Ut | Descripció | Rendiment | Preu | Import |
|---|---|---|---|---|---|
| O0101 | h | Cap de colla | 1 | 20.6 | 20.60 |
| O0102 | h | Oficial 1ª | 4 | 20.46 | 81.84 |
| O0110 | h | Peó | 4 | 16.75 | 67.00 |
| M0201 | h | Compressor amb dos martells | 2 | 21.088194 | 42.18 |
| M0334 | h | Serra de disc | 1.5 | 12 | 18.00 |
| P0509 | m3 | Formigó HM-20 posat a l'obra en revest. cunetes | 0.25 | 85.71264 | 21.43 |
| %1613 | % | Despeses indirectes | 6 % | 251.05 | 15.06 |
|  |  | Total |  |  | 266.12 |

### 1503 Drenatge

**E0821** u Recreixement i anivellació pericó o bunera (12/01/2009)
0 u × 58.26
Repicat de xapa de morter, neteja, recreixement i anivellació de pericó, pou de registre, o bunera existent de qualsevol tipus a nova cota d'acabat, totalment acabat.

| Codi | Ut | Descripció | Rendiment | Preu | Import |
|---|---|---|---|---|---|
| O0101 | h | Cap de colla | 0.05 | 20.6 | 1.03 |
| O0102 | h | Oficial 1ª | 0.5 | 20.46 | 10.23 |
| O0110 | h | Peó | 0.5 | 16.75 | 8.38 |
| P0504 | m3 | Formigó HM-20 posat a l'obra | 0.1 | 52 | 5.20 |
| E0515 | m2 | Encofrat de fusta per a fonaments i/o formigó ocult | 1.23 | 24.49 | 30.12 |
| %1613 | % | Despeses indirectes | 6 % | 54.96 | 3.30 |
|  |  | Total |  |  | 58.26 |

| Codi | Ut | Descripció | Quantitat | Preu |
|---|---|---|---|---|
| E0821P | u | Recreixement i anivellació pou de registre | 0 | 140.52 |

**E08201** u Bunera plana amb reixa fosa grisa 648x300x46 mm. (12/01/2009)
0 u × 181.21
Bunera, inclòs reixa 648x300x46 mm. de fosa grisa i bastiment, totalment acabada.

| Codi | Ut | Descripció | Rendiment | Preu | Import |
|---|---|---|---|---|---|
| O0101 | h | Cap de colla | 0.1 | 20.6 | 2.06 |
| O0102 | h | Oficial 1ª | 1 | 20.46 | 20.46 |
| O0110 | h | Peó | 1 | 16.75 | 16.75 |
| P1609 | m3 | Excavació de terres | 0.9 | 11.118 | 10.01 |
| E0502 | m3 | Formigó HM-20 fonaments | 0.25 | 62.85 | 15.71 |
| E0515 | m2 | Encofrat de fusta per a fonaments i/o formigó ocult | 1.87 | 24.49 | 45.80 |
| P06212 | u | Reixa i bastiment 648x300x46 mm. (material; 16/04/2012) | 1 | 60.155577448444 | 60.16 |
| %1613 | % | Despeses indirectes | 6 % | 170.95 | 10.26 |
|  |  | Total |  |  | 181.21 |

**E08255B** u Bunera plana amb reixa de fosa, 973x490x70 mm, inclòs bastiment (model corta aguas B-30AD)
0 u × 220.59
Bunera plana, inclòs subministrament i col·locació de reixa de fosa model B-30AD D-400, de 973x490x70 mm, inclòs bastiment.

| Codi | Ut | Descripció | Rendiment | Preu | Import |
|---|---|---|---|---|---|
| O0101 | h | Cap de colla | 0.01 | 20.6 | 0.21 |
| O0102 | h | Oficial 1ª | 0.05 | 20.46 | 1.02 |
| O0110 | h | Peó | 0.2 | 16.75 | 3.35 |
| P1609 | m3 | Excavació de terres | 0.9 | 11.118 | 10.01 |
| E0502 | m3 | Formigó HM-20 fonaments | 0.25 | 62.85 | 15.71 |
| E0515 | m2 | Encofrat de fusta per a fonaments i/o formigó ocult | 1.87 | 24.49 | 45.80 |
| P0616B0 | u | Reixa i bastiment 973x490x70 mm | 1 | 132 | 132.00 |
| %1613 | % | Despeses indirectes | 6 % | 208.10 | 12.49 |
|  |  | Total |  |  | 220.59 |

| Codi | Ut | Descripció | Quantitat | Preu |
|---|---|---|---|---|
| E0891 | u | Connexió de canonada amb col·lector ó OD existent | 0 | 158.13 |

**E0836** u Connexió d'embornal a col·lector general (12/01/2009)
0 u × 158.13
Connexió de imbornal ó bunera a col·lector general

| Codi | Ut | Descripció | Rendiment | Preu | Import |
|---|---|---|---|---|---|
| O0102 | h | Oficial 1ª | 2 | 20.46 | 40.92 |
| O0110 | h | Peó | 2 | 16.75 | 33.50 |
| P0504 | m3 | Formigó HM-20 posat a l'obra | 0.4 | 52 | 20.80 |
| M0225 | h | Vibrador | 0.04 | 2.091306 | 0.08 |
| E0515 | m2 | Encofrat de fusta per a fonaments i/o formigó ocult | 2.2 | 24.49 | 53.88 |
| %1613 | % | Despeses indirectes | 6 % | 149.18 | 8.95 |
|  |  | Total |  |  | 158.13 |

### 1504 Senyalització, abalissament i sistemes de contenció

**E0731** u Retirada de senyal a magatzem de Diputació
0 u × 13.24
Retirada de senyal, inclòs càrrega i transport al magatzem de Diputació.

| Codi | Ut | Descripció | Rendiment | Preu | Import |
|---|---|---|---|---|---|
| O0101 | h | Cap de colla | 0.1 | 20.6 | 2.06 |
| O0110 | h | Peó | 0.4 | 16.75 | 6.70 |
| M0212B | h | Camió de trabuc de 20 t | 0.1 | 37.33 | 3.73 |
| %1613 | % | Despeses indirectes | 6 % | 12.49 | 0.75 |
|  |  | Total |  |  | 13.24 |

**E0731E** u Trasllat de panell publicitari existent de qualsevol tipus
0 u × 195.02
Trasllat de panell publicitari existent de qualsevol tipus a nova ubicació, incloent la demolició de la base de formigó de la senyal existent, l'excavació i construcció de la nova base de formigó, la reposició de panot i tots els treballs i materials necessaris per deixar la partida acabada.

| Codi | Ut | Descripció | Rendiment | Preu | Import |
|---|---|---|---|---|---|
| O0101 | h | Cap de colla | 3 | 20.6 | 61.80 |
| O0110 | h | Peó | 3 | 16.75 | 50.25 |
| M0212B | h | Camió de trabuc de 20 t | 0.5 | 37.33 | 18.67 |
| P1609 | m3 | Excavació de terres | 0.72 | 11.118 | 8.00 |
| E0502 | m3 | Formigó HM-20 fonaments | 0.72 | 62.85 | 45.25 |
| %1613 | % | Despeses indirectes | 6 % | 183.97 | 11.04 |
|  |  | Total |  |  | 195.02 |

**E0731C** u Trasllat de senyal d'indicació o orientació existent
0 u × 41.47
Trasllat de senyal d'indicació o orientació existent , inclosa fonamentació.

| Codi | Ut | Descripció | Rendiment | Preu | Import |
|---|---|---|---|---|---|
| O0101 | h | Cap de colla | 0.1 | 20.6 | 2.06 |
| O0110 | h | Peó | 0.4 | 16.75 | 6.70 |
| M0212B | h | Camió de trabuc de 20 t | 0.1 | 37.33 | 3.73 |
| P1609 | m3 | Excavació de terres | 0.36 | 11.118 | 4.00 |
| E0502 | m3 | Formigó HM-20 fonaments | 0.36 | 62.85 | 22.63 |
| %1613 | % | Despeses indirectes | 6 % | 39.12 | 2.35 |
|  |  | Total |  |  | 41.47 |

**E0715** u Placa reflectora quadrada de 60 cm. costat, nivell 2 HIP (12/01/2009)
0 u × 76.53
Placa reflectora quadrada de 60 cm. de costat, per a senyals de trànsit, nivell 2 HIP, inclòs ancoratges i cargoleria.

| Codi | Ut | Descripció | Rendiment | Preu | Import |
|---|---|---|---|---|---|
| O0102 | h | Oficial 1ª | 0.175 | 20.46 | 3.58 |
| O0110 | h | Peó | 0.2 | 16.75 | 3.35 |
| P1408 | u | Placa infor. refl. 60x60 cm. (material; 12/01/2009) | 1 | 65.273472 | 65.27 |
| %1613 | % | Despeses indirectes | 6 % | 72.20 | 4.33 |
|  |  | Total |  |  | 76.53 |

| Codi | Ut | Descripció | Quantitat | Preu |
|---|---|---|---|---|
| E0739b | m | Suport rectangular d'acer galvanitzat de 100x50x4 mm. | 0 | 25.89 |

**E0725** m Suport rectangular d'acer galvanitzat de 80x40x2 mm. (12/01/2009)
0 m × 15.39
Suport rectangular d'acer galvanitzat de 80x40x2 mm., col.locat.

| Codi | Ut | Descripció | Rendiment | Preu | Import |
|---|---|---|---|---|---|
| O0102 | h | Oficial 1ª | 0.05 | 20.46 | 1.02 |
| O0110 | h | Peó | 0.09 | 16.75 | 1.51 |
| P1417 | m | Suport tub acer galv. 80x40x2mm. (material; 12/01/2009) | 1 | 11.991528 | 11.99 |
| %1613 | % | Despeses indirectes | 6 % | 14.52 | 0.87 |
|  |  | Total |  |  | 15.39 |

| Codi | Ut | Descripció | Quantitat | Preu |
|---|---|---|---|---|
| E0729 | u | Fonamentació de senyals | 0 | 25.25 |
| E0215 | u | Desmuntatge de senyal de trànsit i demolició ancoratges | 0 | 13.95 |

## 16 Ctra. T-301 De Tortosa a Benifallet (Benifallet) (14/07/1995)

### 16.01 Moviment de terres

| Codi | Ut | Descripció | Quantitat | Preu |
|---|---|---|---|---|
| E0334 | m | Tall serra disc paviment mescles bituminoses, formigó o panot, fins 25 cm | 0 | 1.75 |
| E0211 | m2 | Demolició de paviment de formigó, transport abocador | 0 | 4.69 |
| E0212 | m2 | Demolició de paviment de panots de morter de ciment, transport abocador | 0 | 5.17 |
| E0210 | m | Demolició de vorada i rigola, inclosa la fonamentació, i transport | 0 | 6.12 |
| E0213 | m2 | Demolició paviment de mescla bituminosa, mitjans mecànics, fondària 25 cm | 0 | 6.45 |
| E034001 | u | Cales per a localització serveis | 0 | 53.8 |
| E0307 | m3 | Excavació rases i pous en roca, mitjans mecànics, cànon abocador | 0 | 37.3 |
| E0319 | m3 | Rebliment i piconatge localitzat amb material filtrant | 0 | 24.62 |
| E0209 | m3 | Enderroc estructures formigó armat, inclòs transport a abocador | 0 | 43.66 |
| E0213Z | m | Picat manual de façana | 0 | 7.91 |

### 16.02 Drenatges

| Codi | Ut | Descripció | Quantitat | Preu |
|---|---|---|---|---|
| E08201 | u | Bunera plana amb reixa fosa grisa 648x300x46 mm. | 0 | 181.21 |
| E0836 | u | Connexió d'embornal a col·lector general | 0 | 158.13 |
| E0821 | u | Recreixement i anivellació pericó o bunera | 0 | 58.26 |
| E0821P | u | Recreixement i anivellació pou de registre | 0 | 140.52 |
| E0837B | u | Pou registre DN1000 formigó pref, tapa Ø650 i bastiment fosa i pates, Hmax=1,80 m | 0 | 433.26 |

**E0873** m Tub de PP corrugat doble capa Ø250 mm (01/04/2009)
0 m × 16.39
Tub de PP corrugat doble capa de 250 mm. de diàmetre nominal i SN 8 kN/m2, inclòs pp de peces especials i accessoris, col·locat.

| Codi | Ut | Descripció | Rendiment | Preu | Import |
|---|---|---|---|---|---|
| O0101 | h | Cap de colla | 0.05 | 20.6 | 1.03 |
| O0102 | h | Oficial 1ª | 0.1 | 20.46 | 2.05 |
| O0110 | h | Peó | 0.1 | 16.75 | 1.68 |
| P1240 | m | Tub de pp DN250 mm., SN 8 kN/m2 (material; 01/04/2009) | 1 | 8.24362 | 8.24 |
| P%1615 | % | Part proporcional accessoris | 30 % | 8.24 | 2.47 |
| %1613 | % | Despeses indirectes | 6 % | 15.47 | 0.93 |
|  |  | Total |  |  | 16.39 |

| Codi | Ut | Descripció | Quantitat | Preu |
|---|---|---|---|---|
| E0875 | m | Tub de PP corrugat doble capa Ø400 mm | 0 | 24.41 |
| E0502 | m3 | Formigó HM-20 fonaments | 0 | 62.85 |
| E0891 | u | Connexió de canonada amb col·lector ó OD existent | 0 | 158.13 |

### 16.03 Ferms i paviments

| Codi | Ut | Descripció | Quantitat | Preu |
|---|---|---|---|---|
| E0623 | m2 | Paviment de panot 9 pastilles de color gris de 20x20x4 cm. | 0 | 22.81 |
| E0620 | m3 | Paviment de formigó tipus HM-20, amb junts | 0 | 82.57 |
| E0673 | m2 | Paviment lloseta tàctil indicador d'advertència o proximitat de perill | 0 | 30.93 |
| E0674 | m2 | Paviment lloseta tàctil indicador direccional | 0 | 30.4 |

**E06212** m Vorada de peces de formigó 15x25 cm (tipus T-2)
0 m × 19.79
Vorada de peces de formigó 15x25 cm (tipus T-2), col·locada, inclosa l'excavació i la seva base de formigó HM-20, rejuntada amb morter de ciment.

| Codi | Ut | Descripció | Rendiment | Preu | Import |
|---|---|---|---|---|---|
| O0101 | h | Cap de colla | 0.05 | 20.6 | 1.03 |
| O0102 | h | Oficial 1ª | 0.1 | 20.46 | 2.05 |
| O0110 | h | Peó | 0.1 | 16.75 | 1.68 |
| P1609 | m3 | Excavació de terres | 0.09 | 11.118 | 1.00 |
| P0504 | m3 | Formigó HM-20 posat a l'obra | 0.08 | 52 | 4.16 |
| E0108 | m3 | Morter de ciment elaborat a l'obra | 0.023 | 50.96 | 1.17 |
| P10092 | m | Vorada pref. form. 15x25cm. (material) | 1 | 7.58 | 7.58 |
| %1613 | % | Despeses indirectes | 6 % | 18.67 | 1.12 |
|  |  | Total |  |  | 19.79 |

| Codi | Ut | Descripció | Quantitat | Preu |
|---|---|---|---|---|
| E1107 | m | Vorada de peces de formigó de 8x20 cm tipus tauló | 0 | 15.61 |
| E0626 | m | Vorada remuntable de formigó de 25x13 cm estriada (tipus illeta) | 0 | 16.97 |

**E0682** u Peça de cantonada per a gual vehicles ó vianants, 570x400x280 mm
0 u × 57.32
Peça de cantonada de 570x400x280 mm, per gual de vehicles ó vianants, sobre una base de formigó HM-20 de 25 cm de gruix i la seva excavació, ambdues incloses, i rejuntat amb morter de ciment, segons plànols, col·locat

| Codi | Ut | Descripció | Rendiment | Preu | Import |
|---|---|---|---|---|---|
| O0101 | h | Cap de colla | 0.05 | 20.6 | 1.03 |
| O0102 | h | Oficial 1ª | 0.15 | 20.46 | 3.07 |
| O0110 | h | Peó | 0.25 | 16.75 | 4.19 |
| P1609 | m3 | Excavació de terres | 0.05 | 11.118 | 0.56 |
| P0504 | m3 | Formigó HM-20 posat a l'obra | 0.05 | 52 | 2.60 |
| E0108 | m3 | Morter de ciment elaborat a l'obra | 0.017 | 50.96 | 0.87 |
| P10094 | u | Peça cantonada 570x400x280 mm per a gual de vehicles ó vianants (material) | 1 | 41.75 | 41.75 |
| %1613 | % | Despeses indirectes | 6 % | 54.07 | 3.24 |
|  |  | Total |  |  | 57.32 |

**E0681** m Gual vehicles ó vianants, 570x400x100 mm, peça central
0 m × 53.8
Gual per a vehicles ó vianants de formigó, format per peces de 570x400x100 mm, sobre una base de formigó HM-20 de 25 cm de gruix i la seva excavació, ambdues incloses, i rejuntat amb morter de ciment, segons plànols, col·locat

| Codi | Ut | Descripció | Rendiment | Preu | Import |
|---|---|---|---|---|---|
| O0101 | h | Cap de colla | 0.05 | 20.6 | 1.03 |
| O0102 | h | Oficial 1ª | 0.25 | 20.46 | 5.12 |
| O0110 | h | Peó | 0.25 | 16.75 | 4.19 |
| P1609 | m3 | Excavació de terres | 0.16 | 11.118 | 1.78 |
| P10093 | u | Gual vehicles, peça central de 570x400x100 mm (material) | 2.5 | 11.72 | 29.30 |
| E0108 | m3 | Morter de ciment elaborat a l'obra | 0.03 | 50.96 | 1.53 |
| P0504 | m3 | Formigó HM-20 posat a l'obra | 0.15 | 52 | 7.80 |
| %1613 | % | Despeses indirectes | 6 % | 50.75 | 3.05 |
|  |  | Total |  |  | 53.8 |

| Codi | Ut | Descripció | Quantitat | Preu |
|---|---|---|---|---|
| E0781C | u | Pilona tubular flexible Ø100 mm., h=1000 mm banda reflectant | 0 | 49.16 |

**E0667** m Vorada remuntable de peces de formigó de 25x28 cm. (rotondes)
0 m × 23.34
Vorada remuntable de peces de formigó de 25x28 cm., col·locada, inclosa l'excavació i la seva base de formigó HM-20, rejuntada amb morter de ciment.

| Codi | Ut | Descripció | Rendiment | Preu | Import |
|---|---|---|---|---|---|
| O0101 | h | Cap de colla | 0.05 | 20.6 | 1.03 |
| O0102 | h | Oficial 1ª | 0.1 | 20.46 | 2.05 |
| O0110 | h | Peó | 0.12 | 16.75 | 2.01 |
| P1609 | m3 | Excavació de terres | 0.09 | 11.118 | 1.00 |
| P0504 | m3 | Formigó HM-20 posat a l'obra | 0.08 | 52 | 4.16 |
| E0108 | m3 | Morter de ciment elaborat a l'obra | 0.023 | 50.96 | 1.17 |
| P1008 | m | Vorada pref. form. 25x28 cm. (material; 17/01/2008) | 1 | 10.59992958174 | 10.60 |
| %1613 | % | Despeses indirectes | 6 % | 22.02 | 1.32 |
|  |  | Total |  |  | 23.34 |

| Codi | Ut | Descripció | Quantitat | Preu |
|---|---|---|---|---|
| E0516 | m2 | Encofrat de fusta per a formigó vist | 0 | 30.52 |
| E0421 | m2 | Muret de 20 cm. de gruix de blocs prefabricats de 40x20x20 cm | 0 | 47.99 |
| E0517B | m2 | Malla electrosoldada en acer corrugat B 500 T, de 15x15 cm i 6 mm | 0 | 2.93 |
| E08255 | u | Reixa de fosa, 980x495x70 mm, inclòs bastiment (model corta aguas B-30D, necessitem 3 uts/arqueta) | 0 | 120.35 |
| E0539 | m | Empotrament armadures a OF existent | 0 | 5.11 |
| E0630Z | u | Reparació i adaptació d'accessos peatonals i de vehicles a vivenda | 0 | 266.12 |

### 16.04 Xarxa Telecomunicions (14/07/1995)

| Codi | Ut | Descripció | Quantitat | Preu |
|---|---|---|---|---|
| E10101C | m | Canalització d'infraestructura de comunicacions soterrada | 0 | 31.75 |
| E10102C | u | Pericó de registre de formigó pref. 70x70x80 cm | 0 | 802.5 |

### 16.05 Senyalització, abalissament i sistemes de contenció

| Codi | Ut | Descripció | Quantitat | Preu |
|---|---|---|---|---|
| E0729 | u | Fonamentació de senyals | 0 | 25.25 |
| E0739b | m | Suport rectangular d'acer galvanitzat de 100x50x4 mm. | 0 | 25.89 |
| E0725 | m | Suport rectangular d'acer galvanitzat de 80x40x2 mm. | 0 | 15.39 |
| E0715 | u | Placa reflectora quadrada de 60 cm. costat, nivell 2 HIP | 0 | 76.53 |
| E0712 | u | Placa reflectora circular Ø90 cm, nivell 2 HIP | 0 | 169.96 |

## 05 Ctra. T-702 De La Bisbal de Falset a la Palma d'Ebre
Import: 2919.6

### 0501 Abalissament i sistemes de contenció
Import: 2919.6

**E0736** m Barrera de seguretat enclavada BMSNA4/T
90 m × 32.44 = 2919.60

| Amidament | Uts. | Llarg | Parcial |
|---|---|---|---|
| T-702 Del PK 41+285 al PK 41+315 | 1 | 30 | 30.00 |
| T-702 Del PK 44+300 al PK 44+320 | 1 | 20 | 20.00 |
| T-702 Del PK 3+915 al PK 3+955 | 1 | 40 | 40.00 |
| Subtotal |  |  | 90.00 |
| Total |  |  | 90 |

| Codi | Ut | Descripció | Quantitat | Preu | Import |
|---|---|---|---|---|---|
| E0736B | u | Extrem de 8 m de barrera de seguretat metàl·lica | 0 | 331.7 | 0.00 |
| E0701C | m | Pantalla de protecció de motociclistes SPM-ES4TUB | 0 | 19.47 | 0.00 |

**E07362** m Barrera de seguretat enclavada BMSNA4/T (suports de 2 m d'alçada)
0 m × 34.2 = 0.00
Barrera de seguretat metàl·lica simple amb separador, tipus BMSNA4/T o similar, inclòs enclavament, soldadures i material auxiliar, pal de perfil tubular de 120x55 mm i de 2 m d'alçada cada 4 m, peça reflectora a dues cares cada 8m, topall final si s'escau, totalment col·locada en recta o corba de qualsevol radi.

| Codi | Ut | Descripció | Rendiment | Preu | Import |
|---|---|---|---|---|---|
| O0101 | h | Cap de colla | 0.02 | 20.6 | 0.41 |
| O0102 | h | Oficial 1ª | 0.045 | 20.46 | 0.92 |
| O0110 | h | Peó | 0.045 | 16.75 | 0.75 |
| P1414 | m | Barrera seguretat doble ona | 1 | 20.66 | 20.66 |
| P1424 | u | Part proporc. mater. barreres | 1.2 | 6.28 | 7.54 |
| M0253 | h | Màquina per a clavar muntants metàl·lics | 0.045 | 43.968936 | 1.98 |
| %1613 | % | Despeses indirectes | 6 % | 32.26 | 1.94 |
|  |  | Total |  |  | 34.2 |

## 06 Ctra. T-733 D'Ascó a la Fatarella
Import: 108003.9

### 0601 Abalissament i sistemes de contenció
Import: 108003.9

**E0214** m Desmuntatge barrera de seguretat flexible i demolició ancoratges
5190 m × 6.72 = 34876.80

| Amidament | Uts. | Llarg | Parcial |
|---|---|---|---|
| T-733 Del PK 9+030 al PK 10+420 | 1 | 1390 | 1390.00 |
| T-733 Del PK 0+990 al PK 4+815 | 1 | 3800 | 3800.00 |
| Total |  |  | 5190 |

**E0703B** m Muntatge de barrera aprofitada amb nou poste tubular
5190 m × 14.09 = 73127.10

| Amidament | Uts. | Llarg | Parcial |
|---|---|---|---|
| T-733 Del PK 9+030 al PK 10+420 | 1 | 1390 | 1390.00 |
| T-733 Del PK 0+990 al PK 4+815 | 1 | 3800 | 3800.00 |
| Total |  |  | 5190 |

| Codi | Ut | Descripció | Quantitat | Preu | Import |
|---|---|---|---|---|---|
| E0736B | u | Extrem de 8 m de barrera de seguretat metàl·lica | 0 | 331.7 | 0.00 |
| E0736 | m | Barrera de seguretat enclavada BMSNA4/T | 0 | 32.44 | 0.00 |

## 07 Ctra. TV-3301 De Bot a Prat de Comte
Import: 3406.2

### 0701 Abalissament i sistemes de contenció
Import: 3406.2

**E0736** m Barrera de seguretat enclavada BMSNA4/T
105 m × 32.44 = 3406.20

| Amidament | Uts. | Llarg | Parcial |
|---|---|---|---|
| TV-3301 Del PK 1+410 al PK 1+515 | 1 | 105 | 105.00 |
| Total |  |  | 105 |

| Codi | Ut | Descripció | Quantitat | Preu | Import |
|---|---|---|---|---|---|
| E0736B | u | Extrem de 8 m de barrera de seguretat metàl·lica | 0 | 331.7 | 0.00 |

**E07033** m Barrera de seguretat doble BMDNA2/T
0 m × 62.54 = 0.00
Barrera de seguretat metàl·lica doble tipus BMDNA2/T o similar, inclòs enclavament, soldadures i material auxiliar, pal de perfil tubular de 120x55 mm cada 2 m, peça reflectora a dues cares, amb separador, topall final si s'escau, totalment col·locada, segons plànols.

| Codi | Ut | Descripció | Rendiment | Preu | Import |
|---|---|---|---|---|---|
| O0101 | h | Cap de colla | 0.03 | 20.6 | 0.62 |
| O0102 | h | Oficial 1ª | 0.06 | 20.46 | 1.23 |
| O0110 | h | Peó | 0.06 | 16.75 | 1.01 |
| P1414B | m | Barrera seguretat doble tipus BMDNA4 (material) | 1 | 44.96 | 44.96 |
| P1424 | u | Part proporc. mater. barreres | 1.5 | 6.28 | 9.42 |
| M0253 | h | Màquina per a clavar muntants metàl·lics | 0.04 | 43.968936 | 1.76 |
| %1613 | % | Despeses indirectes | 6 % | 59.00 | 3.54 |
|  |  | Total |  |  | 62.54 |

| Codi | Ut | Descripció | Quantitat | Preu | Import |
|---|---|---|---|---|---|
| E0735 | ut | Increment dificultat per fonamentació (diferent a enclavament tipus) | 0 | 16.51 | 0.00 |
| E0214 | m | Desmuntatge barrera de seguretat flexible i demolició ancoratges | 0 | 6.72 | 0.00 |
| E0703B | m | Muntatge de barrera aprofitada amb nou poste tubular | 0 | 14.09 | 0.00 |

## 08 Ctra. TV-3401 De l'Ampolla a Deltebre
Import: 87542.2

### 0801 Abalissament i sistemes de contenció
Import: 87542.2

**E07362** m Barrera de seguretat enclavada BMSNA4/T (suports de 2 m d'alçada)
2330 m × 34.2 = 79686.00

| Amidament | Uts. | Llarg | Parcial |
|---|---|---|---|
| TV-3401 del PK 3+720 al 4+900 | 1 | 1180 | 1180.00 |
| TV-3401 del PK 4+950 al 5+200 | 1 | 250 | 250.00 |
| TV-3401 del PK 5+500 al 6+400 | 1 | 900 | 900.00 |
| Subtotal |  |  | 2330.00 |
| Total |  |  | 2330 |

**E0736D** u Extrem de barrera en accessos i altres, col·locat en corba a 90º o 180º
44 u × 150.28 = 6612.32

| Amidament | Uts. | Parcial |
|---|---|---|
| TV-3401 del PK 3+720 al 4+900 | 28 | 28.00 |
| TV-3401 del PK 4+950 al 5+200 | 4 | 4.00 |
| TV-3401 del PK 5+500 al 6+400 | 12 | 12.00 |
| Subtotal |  | 44.00 |
| Total |  | 44 |

**E0736E** u Terminal en forma de cua de peix o de ganxo
44 u × 28.27 = 1243.88

| Amidament | Uts. | Parcial |
|---|---|---|
| TV-3401 del PK 3+720 al 4+900 | 28 | 28.00 |
| TV-3401 del PK 4+950 al 5+200 | 4 | 4.00 |
| TV-3401 del PK 5+500 al 6+400 | 12 | 12.00 |
| Subtotal |  | 44.00 |
| Total |  | 44 |

| Codi | Ut | Descripció | Quantitat | Preu | Import |
|---|---|---|---|---|---|
| E0214 | m | Desmuntatge barrera de seguretat flexible i demolició ancoratges | 0 | 6.72 | 0.00 |
| E0703B | m | Muntatge de barrera aprofitada amb nou poste tubular | 0 | 14.09 | 0.00 |

### 0802 Moviment de terres i demolicions

| Codi | Ut | Descripció | Quantitat | Preu |
|---|---|---|---|---|
| E0307 | m3 | Excavació rases i pous en roca, mitjans mecànics, cànon abocador | 0 | 37.3 |
| E0208 | m3 | Enderroc estructures formigó en massa, inclòs transport a abocador | 0 | 32.33 |

**E0333** m2 Reperfilat de talussos
0 m2 × 2.11
Reperfilat de talús, amidat sobre perfil

| Codi | Ut | Descripció | Rendiment | Preu | Import |
|---|---|---|---|---|---|
| O0101 | h | Cap de colla | 0.02 | 20.6 | 0.41 |
| O0110 | h | Peó | 0.05 | 16.75 | 0.84 |
| M0207 | h | Retroexcavadora | 0.005 | 59.41 | 0.30 |
| M0208 | h | Motonivelladora | 0.005 | 73.35024 | 0.37 |
| M0212B | h | Camió de trabuc de 20 t | 0.002 | 37.33 | 0.07 |
| %1613 | % | Despeses indirectes | 6 % | 1.99 | 0.12 |
|  |  | Total |  |  | 2.11 |

### 0803 Ferms i paviments (12/01/2009)

| Codi | Ut | Descripció | Quantitat | Preu |
|---|---|---|---|---|
| E0502 | m3 | Formigó HM-20 fonaments | 0 | 62.85 |
| E0516 | m2 | Encofrat de fusta per a formigó vist | 0 | 30.52 |
| E0517 | kg | Acer especial B-500S de límit elàstic 500 N/mm2 en barres corrugades | 0 | 0.97 |

**E0503** m3 Formigó HM-20 alçats (12/01/2009)
0 m3 × 65.68
Formigó en massa tipus HM-20 en alçats, elaborat en planta, col.locat.

| Codi | Ut | Descripció | Rendiment | Preu | Import |
|---|---|---|---|---|---|
| O0101 | h | Cap de colla | 0.025 | 20.6 | 0.52 |
| O0102 | h | Oficial 1ª | 0.1 | 20.46 | 2.05 |
| O0110 | h | Peó | 0.2 | 16.75 | 3.35 |
| P0504 | m3 | Formigó HM-20 posat a l'obra | 1.02 | 52 | 53.04 |
| M0225 | h | Vibrador | 0.16 | 2.091306 | 0.33 |
| M0234 | h | Camió amb bomba de formigonar | 0.03 | 88.916562 | 2.67 |
| %1613 | % | Despeses indirectes | 6 % | 61.96 | 3.72 |
|  |  | Total |  |  | 65.68 |

## 09 Ctra. TV-3406 De la TV-3408 a la TV-3405
Import: 3633.28

### 0901 Abalissament i sistemes de contenció
Import: 3633.28

**E0736** m Barrera de seguretat enclavada BMSNA4/T
112 m × 32.44 = 3633.28

| Amidament | Uts. | Llarg | Parcial |
|---|---|---|---|
| TV-7411 Del PK 4+446 al PK 4+334 | 1 | 112 | 112.00 |
| Total |  |  | 112 |

| Codi | Ut | Descripció | Quantitat | Preu | Import |
|---|---|---|---|---|---|
| E0736B | u | Extrem de 8 m de barrera de seguretat metàl·lica | 0 | 331.7 | 0.00 |

## 10 Ctra. TV-7411 De Riba-roja d’Ebre a la Pobla de Massaluca
Import: 50455.78

### 1001 Abalissament i sistemes de contenció
Import: 50455.78

**E0214** m Desmuntatge barrera de seguretat flexible i demolició ancoratges
2250 m × 6.72 = 15120.00

| Amidament | Uts. | Llarg | Parcial |
|---|---|---|---|
| TV-7411 Del PK 9+030 al PK 10+420 | 1 | 2250 | 2250.00 |
| Total |  |  | 2250 |

**E0703B** m Muntatge de barrera aprofitada amb nou poste tubular
2250 m × 14.09 = 31702.50

| Amidament | Uts. | Llarg | Parcial |
|---|---|---|---|
| TV-7411 Del PK 9+030 al PK 10+420 | 1 | 2250 | 2250.00 |
| Total |  |  | 2250 |

**E0736** m Barrera de seguretat enclavada BMSNA4/T
112 m × 32.44 = 3633.28

| Amidament | Uts. | Llarg | Parcial |
|---|---|---|---|
| TV-7411 Del PK 4+446 al PK 4+334 | 1 | 112 | 112.00 |
| Total |  |  | 112 |

| Codi | Ut | Descripció | Quantitat | Preu | Import |
|---|---|---|---|---|---|
| E0736B | u | Extrem de 8 m de barrera de seguretat metàl·lica | 0 | 331.7 | 0.00 |

## 17 Ctra. TV-3405 De la TV-3403 a la TV-3406

### 19.01 Abalissament i sistemes de contenció

| Codi | Ut | Descripció | Quantitat | Preu |
|---|---|---|---|---|
| E0736 | m | Barrera de seguretat enclavada BMSNA4/T | 0 | 32.44 |
| E0736B | u | Extrem de 8 m de barrera de seguretat metàl·lica | 0 | 331.7 |
| E0214 | m | Desmuntatge barrera de seguretat flexible i demolició ancoratges | 0 | 6.72 |
| E0703B | m | Muntatge de barrera aprofitada amb nou poste tubular | 0 | 14.09 |
| E0736D | u | Extrem de barrera en accessos i altres, col·locat en corba a 90º o 180º | 0 | 150.28 |
| E0735 | ut | Increment dificultat per fonamentació (diferent a enclavament tipus) | 0 | 16.51 |

## 11 Obres complementàries (14/07/1995)
Import: 140166.67

### 1102 Senyalització
Import: 20782.02

**E0780** u Balisa cilíndrica H-75, nivell 2 HI , h=75cm
12 u × 37.67 = 452.04
Balisa cilíndrica tipus H-75, nivell 2 HI , 75 cm d'alçada , fabricada en polietilè amb memòria de forma i alta resistència a cops de vehicles a baixa i alta velocitat; amb dues bandes reflectants de nivell 2 de retrorreflectància de 100 mm d'amplada, totalment col·locada

| Codi | Ut | Descripció | Rendiment | Preu | Import |
|---|---|---|---|---|---|
| O0102 | h | Oficial 1ª | 0.3 | 20.46 | 6.14 |
| O0110 | h | Peó | 0.3 | 16.75 | 5.03 |
| P1477 | u | Balisa cilíndrica H-75, alçada 75 cm, nivell reflectant 3 (material) | 1 | 21 | 21.00 |
| M0214 | h | Camió grua | 0.08 | 42.073368 | 3.37 |
| %1613 | % | Despeses indirectes | 6 % | 35.54 | 2.13 |
|  |  | Total |  |  | 37.67 |

**E0784** u Balisa solar de 3 LED de 8 mm. a una cara (12/01/2009)
10 u × 60.03 = 600.30
Balisa de senyalització solar de 3 LED de 8 mm. a una cara amb llum blanca intermitent instal·lada amb resina epoxi.

| Codi | Ut | Descripció | Rendiment | Preu | Import |
|---|---|---|---|---|---|
| O0102 | h | Oficial 1ª | 0.075 | 20.46 | 1.53 |
| O0110 | h | Peó | 0.075 | 16.75 | 1.26 |
| P0784 | u | Balisa solar de led (material; 02/09/2009) | 1 | 40 | 40.00 |
| P07841 | u | pp resina i altres (material; 02/09/2009) | 1 | 13 | 13.00 |
| M0214 | h | Camió grua | 0.02 | 42.073368 | 0.84 |
| %1613 | % | Despeses indirectes | 6 % | 56.63 | 3.40 |
|  |  | Total |  |  | 60.03 |

**E0744** u Base d'acer galvanitzat per a suport de 76 mm.
5 u × 104.04 = 520.20

| Codi | Ut | Descripció | Rendiment | Preu | Import |
|---|---|---|---|---|---|
| O0102 | h | Oficial 1ª | 0.05 | 20.46 | 1.02 |
| O0110 | h | Peó | 0.09 | 16.75 | 1.51 |
| P1471 | u | Base d'acer galvanit. suport 76 mm. (material) | 1 | 95.62 | 95.62 |
| %1613 | % | Despeses indirectes | 6 % | 98.15 | 5.89 |
|  |  | Total |  |  | 104.04 |

**E0787** m2 Eliminació marques viàries amb qualssevol procediments (12/01/2009)
15 m2 × 25.56 = 383.40
Eliminació de les marques viàries amb qualssevol dels següents procediments: aigua a perssió, projecció d'abrasius o fresat, mitjançant utilització de sistemes fixos rotatoris o flotants horitzontals.

| Codi | Ut | Descripció | Rendiment | Preu | Import |
|---|---|---|---|---|---|
| O0101 | h | Cap de colla | 0.025 | 20.6 | 0.52 |
| O0102 | h | Oficial 1ª | 0.12 | 20.46 | 2.46 |
| O0110 | h | Peó | 0.24 | 16.75 | 4.02 |
| M0242 | h | Fresadora (maquinària; 12/01/2009) | 0.12 | 133.009122 | 15.96 |
| %1616 | % | Eines i medis auxiliars (02/09/2009) | 5 % | 22.96 | 1.15 |
| %1613 | % | Despeses indirectes | 6 % | 24.11 | 1.45 |
|  |  | Total |  |  | 25.56 |

| Amidament | Llarg | Ample | Parcial |
|---|---|---|---|
| Pintura existent | 100 | 0.15 | 15.00 |
| Total |  |  | 15 |

**E0736C** u Extrem de 12 m de barrera de seguretat metàl·lica
20 u × 484.84 = 9696.80
Extrem de 12 m mínim de barrera de seguretat metàl·lica de qualsevol tipus, amb abatiment o encastament en talús del desmunt, galvanitzada en calent, incloent tanca de secció doble ona, pals cada 2 m, xapes de reforç, peça en angle, topall final, elements de fixació, peça reflectora a dues cares, inclòs enclavament i soldadures, totalment col·locat.

| Codi | Ut | Descripció | Rendiment | Preu | Import |
|---|---|---|---|---|---|
| O0101 | h | Cap de colla | 0.25 | 20.6 | 5.15 |
| O0102 | h | Oficial 1ª | 1 | 20.46 | 20.46 |
| O0110 | h | Peó | 1 | 16.75 | 16.75 |
| P1446 | u | Extrem de 12 metres (material) | 1 | 407 | 407.00 |
| P1424 | u | Part proporc. mater. barreres | 1 | 6.28 | 6.28 |
| M0253 | h | Màquina per a clavar muntants metàl·lics | 0.04 | 43.968936 | 1.76 |
| %1613 | % | Despeses indirectes | 6 % | 457.40 | 27.44 |
|  |  | Total |  |  | 484.84 |

**E0730** u Fonamentació de cartell de pre-senyalització
5 u × 112.21 = 561.05

**E0729** u Fonamentació de senyals
25 u × 25.25 = 631.25

**E0705** m Marca viària longitudinal 10 cm. amplada, pintura acrílica (12/01/2009)
80 m × 0.4 = 32.00
Marca viària longitudinal de 10 cm. d'amplada, amb pintura acrílica i microesferes de vidre, amb màquina autopropulsada.

| Codi | Ut | Descripció | Rendiment | Preu | Import |
|---|---|---|---|---|---|
| O0101 | h | Cap de colla | 0.001 | 20.6 | 0.02 |
| O0110 | h | Peó | 0.002 | 16.75 | 0.03 |
| P1422 | kg | Pintura (material; 12/01/2009) | 0.09 | 2.26644 | 0.20 |
| P1421 | kg | Microesferes de vidre (material; 12/01/2009) | 0.055 | 0.958086 | 0.05 |
| M0220 | h | Escombradora autopropulsada (maquinària; 12/01/2009) | 0.001 | 42.145482 | 0.04 |
| M0224 | h | Màquina pintura bandes autop. (maquinària; 12/01/2009) | 0.001 | 41.56857 | 0.04 |
| %1613 | % | Despeses indirectes | 6 % | 0.38 | 0.02 |
|  |  | Total |  |  | 0.4 |

| Amidament | Uts. | Llarg | Parcial |
|---|---|---|---|
| Línia M-2.2 pas de vianants | 8 | 10 | 80.00 |
| Total |  |  | 80 |

**E0706** m Marca viària longitudinal 15 cm. amplada, pintura acrílica (12/01/2009)
255 m × 0.55 = 140.25
Marca viària longitudinal de 15 cm. d'amplada, amb pintura acrílica i microesferes de vidre, amb màquina autopropulsada.

| Codi | Ut | Descripció | Rendiment | Preu | Import |
|---|---|---|---|---|---|
| O0101 | h | Cap de colla | 0.001 | 20.6 | 0.02 |
| O0110 | h | Peó | 0.002 | 16.75 | 0.03 |
| P1422 | kg | Pintura | 0.135 | 2.26644 | 0.31 |
| P1421 | kg | Microesferes de vidre | 0.082 | 0.958086 | 0.08 |
| M0220 | h | Escombradora autopropulsada | 0.001 | 42.145482 | 0.04 |
| M0224 | h | Màquina pintura bandes autop. | 0.001 | 41.56857 | 0.04 |
| %1613 | % | Despeses indirectes | 6 % | 0.52 | 0.03 |
|  |  | Total |  |  | 0.55 |

**E0708** m2 Marca viària transversal, fletxes, inscripcions i zebrats, pintura acrílica (12/01/2009)
24.8 m2 × 11.33 = 280.98
Marca viària transversal, fletxes, inscripcions i zebrats, amb pintura acrílica i microesferes de vidre, totalment acabada.

| Codi | Ut | Descripció | Rendiment | Preu | Import |
|---|---|---|---|---|---|
| O0101 | h | Cap de colla | 0.095 | 20.6 | 1.96 |
| O0110 | h | Peó | 0.286 | 16.75 | 4.79 |
| P1422 | kg | Pintura | 0.9 | 2.26644 | 2.04 |
| P1421 | kg | Microesferes de vidre | 0.55 | 0.958086 | 0.53 |
| M0220 | h | Escombradora autopropulsada | 0.002 | 42.145482 | 0.08 |
| M0224 | h | Màquina pintura bandes autop. | 0.031 | 41.56857 | 1.29 |
| %1613 | % | Despeses indirectes | 6 % | 10.69 | 0.64 |
|  |  | Total |  |  | 11.33 |

| Amidament | Uts. | Llarg | Ample | Parcial |
|---|---|---|---|---|
| Pas de vianants |  |  |  |  |
| color vermell |  | 4.9 |  | 4.90 |
| color blanc |  | 13.5 |  | 13.50 |
| línia aturada M-4.1 | 2 | 3 | 0.4 | 2.40 |
| Subtotal |  |  |  | 20.80 |
| Repintat pas vianants existent | 2 | 4 | 0.5 | 4.00 |
| Subtotal |  |  |  | 4.00 |
| Total |  |  |  | 24.8 |

**E0746** m Pal d'alumini anoditzat color plata, Ø114 mm. MD
3 m × 39.99 = 119.97
Pal d'alumini anoditzat color plata, estriat, de 114 mm. de diàmetre MD, col·locat.

| Codi | Ut | Descripció | Rendiment | Preu | Import |
|---|---|---|---|---|---|
| O0102 | h | Oficial 1ª | 0.05 | 20.46 | 1.02 |
| O0110 | h | Peó | 0.09 | 16.75 | 1.51 |
| P1473 | m | Pal alumini diàmetre 114 mm. MD (material) | 1 | 35.2 | 35.20 |
| %1613 | % | Despeses indirectes | 6 % | 37.73 | 2.26 |
|  |  | Total |  |  | 39.99 |

**E0746C** m Pal d'alumini anoditzat color plata, Ø140 mm. MG
3 m × 140.61 = 421.83

**E0738B** m Pal d'alumini anoditzat color plata, Ø76 mm. MB
19.8 m × 27.79 = 550.24

| Amidament | Uts. | Llarg | Parcial |
|---|---|---|---|
|  | 6 | 3.3 | 19.80 |
| Total |  |  | 19.8 |

**E0745** m Pal d'alumini anoditzat color plata, Ø90 mm. MC
4 m × 34.86 = 139.44

**E0751B** u Placa circular d'alumini Ø90 cm, nivell 2 HIP (11/03/2009)
1 u × 167.93 = 167.93
Placa circular d'alumini per a senyals de trànsit de Ø= 90 cm, nivell 2 HIP, inclòs ancoratges i cargoleria.

| Codi | Ut | Descripció | Rendiment | Preu | Import |
|---|---|---|---|---|---|
| O0102 | h | Oficial 1ª | 0.175 | 20.46 | 3.58 |
| O0110 | h | Peó | 0.2 | 16.75 | 3.35 |
| P1482B | u | Placa rodona alumini reflect. 90 cm. (material; 11/03/2009) | 1 | 151.5 | 151.50 |
| %1613 | % | Despeses indirectes | 6 % | 158.43 | 9.51 |
|  |  | Total |  |  | 167.93 |

**E0758B** m2 Placa d'alumini >1,50 m² , nivell 2 HIP, amb abraçadores
2 m2 × 166.77 = 333.54

**E0755** m2 Placa d'alumini fins a 0,25 m², nivell 2 HIP, amb abraçadores (11/03/2009)
1.2 m2 × 283.46 = 340.15
Placa d'alumini fins a 0,25 m², per a senyals de trànsit senyals d'orientació, amb revestiment reflectant nivell 2 HIP, inclosos abraçadores d'unió al suport i cargoleria corresponent, totalment col·locada.

| Codi | Ut | Descripció | Rendiment | Preu | Import |
|---|---|---|---|---|---|
| O0101 | h | Cap de colla | 0.15 | 20.6 | 3.090 |
| O0102 | h | Oficial 1ª | 0.3 | 20.46 | 6.138 |
| O0110 | h | Peó | 0.4 | 16.75 | 6.700 |
| P1495 | m2 | Placa d'alumini fins 0,25 m2 (material; 11/03/2009) | 1 | 251.49 | 251.490 |
| %1613 | % | Despeses indirectes | 6 % | 267.418 | 16.045 |
|  |  | Total |  |  | 283.46 |

| Amidament | Uts. | Llarg | Ample | Parcial |
|---|---|---|---|---|
| Complementari S-810 | 10 | 0.6 | 0.2 | 1.20 |
| Total |  |  |  | 1.2 |

**E0756** m2 Placa d'alumini >0,25 m² i <0,50 m², nivell 2 HIP, amb abraçadores
0.36 m2 × 264.19 = 95.11

| Amidament | Uts. | Llarg | Ample | Parcial |
|---|---|---|---|---|
|  | 1 | 0.6 | 0.6 | 0.36 |
| Total |  |  |  | 0.36 |

**E0757** m2 Placa d'alumini >0,50 m² i <1,00 m², nivell 2 HIP, amb abraçadores
0.54 m2 × 220.3 = 118.96

| Amidament | Uts. | Llarg | Ample | Parcial |
|---|---|---|---|---|
|  | 1 | 0.9 | 0.6 | 0.54 |
| Total |  |  |  | 0.54 |

**E0757DG** m2 Placa d'alumini >0,50 m² i <1,00 m², nivell 3 DG, amb abraçadores
1.08 m2 × 281.32 = 303.83
Placa d'alumini superior a 0,50 m² i fins a 1,00 m², per a senyals de trànsit d'orientació, amb revestiment reflectant DG nivell 3, inclosos abraçadores d'unió al suport i cargoleria corresponent, totalment col·locada.

| Codi | Ut | Descripció | Rendiment | Preu | Import |
|---|---|---|---|---|---|
| O0101 | h | Cap de colla | 0.15 | 20.6 | 3.09 |
| O0102 | h | Oficial 1ª | 0.3 | 20.46 | 6.14 |
| O0110 | h | Peó | 0.4 | 16.75 | 6.70 |
| P1497DG | m2 | Placa d'alumini de 0,50 m2 a 1,00 m2 nivell 3 DG | 1 | 249.47 | 249.47 |
| %1613 | % | Despeses indirectes | 6 % | 265.40 | 15.92 |
|  |  | Total |  |  | 281.32 |

| Amidament | Uts. | Ample | Alt | Parcial |
|---|---|---|---|---|
|  | 2 | 0.6 | 0.9 | 1.08 |
| Total |  |  |  | 1.08 |

**E0754** u Placa quadrada d'alumini, L=60 cm, nivell 2 HIP
25 u × 85.9 = 2147.50

**E0712** u Placa reflectora circular Ø90 cm, nivell 2 HIP
2 u × 169.96 = 339.92

**E0713** u Placa reflectora octogonal 60 cm. doble apotema, nivell 2 HIP (12/01/2009)
1 u × 105.17 = 105.17
Placa reflectora octogonal de 60 cm. de doble apotema, per a senyals de trànsit, nivell 2 HIP, inclòs ancoratges i cargoleria.

| Codi | Ut | Descripció | Rendiment | Preu | Import |
|---|---|---|---|---|---|
| O0102 | h | Oficial 1ª | 0.175 | 20.46 | 3.58 |
| O0110 | h | Peó | 0.2 | 16.75 | 3.35 |
| P1425 | u | Placa octog. reflect. 60 cm. (material; 12/01/2009) | 1 | 92.285316 | 92.29 |
| %1613 | % | Despeses indirectes | 6 % | 99.22 | 5.95 |
|  |  | Total |  |  | 105.17 |

**E0714** u Placa reflectora octogonal 90 cm. doble apotema, nivell 2 HIP
1 u × 195.35 = 195.35

**E0715** u Placa reflectora quadrada de 60 cm. costat, nivell 2 HIP
1 u × 76.53 = 76.53

**E0717** u Placa reflectora rectangular 90x60 cm, nivell 2 HIP (12/01/2009)
1 u × 155.29 = 155.29
Placa reflectora rectangular de 90x60 cm.,per a senyals de trànsit, nivell 2 HIP, inclòs ancoratges i cargoleria.

| Codi | Ut | Descripció | Rendiment | Preu | Import |
|---|---|---|---|---|---|
| O0102 | h | Oficial 1ª | 0.175 | 20.46 | 3.58 |
| O0110 | h | Peó | 0.2 | 16.75 | 3.35 |
| P1409 | u | Placa infor. refl. 60x90 cm. (material; 12/01/2009) | 1 | 139.571496 | 139.57 |
| %1613 | % | Despeses indirectes | 6 % | 146.50 | 8.79 |
|  |  | Total |  |  | 155.29 |

**E0720** u Placa reflectora rectangular de 60x20 cm. complementaria (12/01/2009)
1 u × 63.17 = 63.17
Placa reflectora rectangular de 60x20 cm. complementària, nivell 2 HIP, inclòs ancoratges i cargoleria.

| Codi | Ut | Descripció | Rendiment | Preu | Import |
|---|---|---|---|---|---|
| O0102 | h | Oficial 1ª | 0.08 | 20.46 | 1.64 |
| O0110 | h | Peó | 0.12 | 16.75 | 2.01 |
| P1428 | u | Placa comp. refl. 60x20 cm. (material; 12/01/2009) | 1 | 55.93986 | 55.94 |
| %1613 | % | Despeses indirectes | 6 % | 59.59 | 3.58 |
|  |  | Total |  |  | 63.17 |

**E0710** u Placa reflectora triangular L=135 cm, nivell 2 HIP
2 u × 242.77 = 485.54

**E0709** u Placa reflectora triangular L=90 cm., nivell 2 HIP (12/01/2009)
1 u × 93.72 = 93.72
Placa reflectora triangular de 90 cm. de costat, per a senyals de trànsit, nivell 2 HIP, inclòs ancoratges i cargoleria.

| Codi | Ut | Descripció | Rendiment | Preu | Import |
|---|---|---|---|---|---|
| O0102 | h | Oficial 1ª | 0.175 | 20.46 | 3.5805 |
| O0110 | h | Peó | 0.2 | 16.75 | 3.3500 |
| P1401 | u | Placa triang. reflect. 90 cm. (material; 12/01/2009) | 1 | 81.48882 | 81.4888 |
| %1613 | % | Despeses indirectes | 6 % | 88.4193 | 5.3052 |
|  |  | Total |  |  | 93.72 |

**E0704** m Premarcatge de marca viària longitudinal (29/03/2019)
20 m × 0.13 = 2.60

| Codi | Ut | Descripció | Rendiment | Preu | Import |
|---|---|---|---|---|---|
| O0101 | h | Cap de colla | 0.001 | 20.6 | 0.02 |
| O0110 | h | Peó | 0.006 | 16.75 | 0.10 |
| %1613 | % | Despeses indirectes | 6 % | 0.12 | 0.01 |
|  |  | Total |  |  | 0.13 |

| Amidament | Uts. | Llarg | Parcial |
|---|---|---|---|
| Línia M-2.2 pas de vianants | 2 | 10 | 20.00 |
| Total |  |  | 20 |

**E0731** u Retirada de senyal a magatzem de Diputació
18 u × 13.24 = 238.32

**E0739b** m Suport rectangular d'acer galvanitzat de 100x50x4 mm.
5 m × 25.89 = 129.45

**E0725** m Suport rectangular d'acer galvanitzat de 80x40x2 mm.
2 m × 15.39 = 30.78

**E0731E** u Trasllat de panell publicitari existent de qualsevol tipus
1 u × 195.02 = 195.02

**E0731C** u Trasllat de senyal d'indicació o orientació existent
12 u × 41.47 = 497.64

**E0731B** u Trasllat de senyal existent
5 u × 27.35 = 136.75
Trasllat de senyal existent, inclòs fonamentació

| Codi | Ut | Descripció | Rendiment | Preu | Import |
|---|---|---|---|---|---|
| O0101 | h | Cap de colla | 0.1 | 20.6 | 2.06 |
| O0110 | h | Peó | 0.4 | 16.75 | 6.70 |
| M0212B | h | Camió de trabuc de 20 t | 0.1 | 37.33 | 3.73 |
| P1609 | m3 | Excavació de terres | 0.18 | 11.118 | 2.00 |
| E0502 | m3 | Formigó HM-20 fonaments | 0.18 | 62.85 | 11.31 |
| %1613 | % | Despeses indirectes | 6 % | 25.80 | 1.55 |
|  |  | Total |  |  | 27.35 |

### 1103 Elements diversos (14/07/1995)
Import: 57894.59

**E0106** m3 Formigó en massa HM-20, planta dosificadora 25 m3/h.
20 m3 × 54.68 = 1093.60
Formigó en massa HM-20 elaborat a l'obra en planta dosificadora de 25 m3/h.

| Codi | Ut | Descripció | Rendiment | Preu | Import |
|---|---|---|---|---|---|
| O0110 | h | Peó | 0.4 | 16.75 | 6.70 |
| P1601 | m3 | Aigua | 0.17 | 0.65 | 0.11 |
| P0301 | m3 | Sorra per a formigons i morters (material) | 0.25 | 22.15 | 5.54 |
| P0306 | m3 | Tot-u artificial | 0.597 | 15 | 8.96 |
| P0401 | kg | Ciment pòrtland P-350 (material) | 314 | 0.07 | 21.98 |
| M0204 | h | Pala carregadora neumàtics | 0.02 | 58.268112 | 1.17 |
| M0221 | h | Camió formigonera de 6 m3 (maquinària; 12/01/2009) | 0.08 | 60.225492 | 4.82 |
| M0222 | h | Planta de formigó (maquinària; 12/01/2009) | 0.05 | 108.088584 | 5.40 |
|  |  | Total |  |  | 54.68 |

| Amidament | Uts. | Llarg | Ample | Parcial |
|---|---|---|---|---|
|  | 1 | 2 | 10 | 20.00 |
| Total |  |  |  | 20 |

**E0199** kg Ciment Portland, a peu d'obra (03/02/2006)
10 kg × 0.11 = 1.10

**E0206** m3 Enderroc estructures de pedra, inclòs transport a abocador
20 m3 × 28.76 = 575.20

| Codi | Ut | Descripció | Quantitat | Preu | Import |
|---|---|---|---|---|---|
| E0208 | m3 | Enderroc estructures formigó en massa, inclòs transport a abocador | 0 | 32.33 | 0.00 |

**E0209** m3 Enderroc estructures formigó armat, inclòs transport a abocador
10 m3 × 43.66 = 436.60

**E0210** m Demolició de vorada i rigola, inclosa la fonamentació, i transport
20 m × 6.12 = 122.40

**E0211** m2 Demolició de paviment de formigó, transport abocador
50 m2 × 4.69 = 234.50

**E0212** m2 Demolició de paviment de panots de morter de ciment, transport abocador
100 m2 × 5.17 = 517.00

| Codi | Ut | Descripció | Quantitat | Preu | Import |
|---|---|---|---|---|---|
| E0213 | m2 | Demolició paviment de mescla bituminosa, mitjans mecànics, fondària 25 cm | 0 | 6.45 | 0.00 |

**E0215** u Desmuntatge de senyal de trànsit i demolició ancoratges
5 u × 13.95 = 69.75

**E0223** m Demolició de col·lector existent de fins a 60 cm de diàmetre amb mitjans mecànics i càrrega sobre camió
10 m × 6.91 = 69.10
Demolició de col·lector existent de fins a 60 cm de diàmetre de qualsevol material, amb mitjans mecànics i càrrega sobre camió, inclòs transport a abocador, cànon i condicionament del mateix.

| Codi | Ut | Descripció | Rendiment | Preu | Import |
|---|---|---|---|---|---|
| O0102 | h | Oficial 1ª | 0.04 | 20.46 | 0.82 |
| O0110 | h | Peó | 0.08 | 16.75 | 1.34 |
| M0201 | h | Compressor amb dos martells | 0.06 | 21.088194 | 1.27 |
| M0204 | h | Pala carregadora neumàtics | 0.02 | 58.268112 | 1.17 |
| M0212B | h | Camió de trabuc de 20 t | 0.03 | 37.33 | 1.12 |
| P1613 | u | Cànon d'abocador | 1 | 0.8 | 0.80 |
| %1613 | % | Despeses indirectes | 6 % | 6.52 | 0.39 |
|  |  | Total |  |  | 6.91 |

**E0224** u Demolició de pou de diàmetre 100 cm, de parets de 30 cm de maó, amb mitjans mecànics i càrrega sobre camió
2 u × 66.68 = 133.36
Demolició de pou de diàmetre 100 cm, de parets de 30 cm de maó, amb mitjans mecànics i càrrega sobre camió, inclòs transport a abocador, cànon i condicionament del mateix.

| Codi | Ut | Descripció | Rendiment | Preu | Import |
|---|---|---|---|---|---|
| O0102 | h | Oficial 1ª | 0.7 | 20.46 | 14.32 |
| O0110 | h | Peó | 0.7 | 16.75 | 11.73 |
| M0207 | h | Retroexcavadora | 0.45 | 59.41 | 26.73 |
| M0212B | h | Camió de trabuc de 20 t | 0.25 | 37.33 | 9.33 |
| P1613 | u | Cànon d'abocador | 1 | 0.8 | 0.80 |
| %1613 | % | Despeses indirectes | 6 % | 62.91 | 3.77 |
|  |  | Total |  |  | 66.68 |

**E0303** m3 Excavació de desmunt en qualsevol tipus de terreny, abocador i condicionament
60 m3 × 6.14 = 368.40
Excavació en desmunt en qualsevol tipus de terreny, amb càrrega i transport a l'interior d'obra o abocador controlat inclòs canon d'abocador i condicionament del mateix.

| Codi | Ut | Descripció | Rendiment | Preu | Import |
|---|---|---|---|---|---|
| O0101 | h | Cap de colla | 0.015 | 20.6 | 0.31 |
| O0110 | h | Peó | 0.03 | 16.75 | 0.50 |
| P1606B | pp | Sistema detonació no elèctric (material) | 0.012 | 4.57 | 0.05 |
| M0275 | h | Maquinària perforació | 0.02 | 14.154948 | 0.28 |
| M0207B | h | Retroexcavadora amb martell trencador | 0.03 | 68.89 | 2.07 |
| M0212B | h | Camió de trabuc de 20 t | 0.03 | 37.33 | 1.12 |
| P1613 | u | Cànon d'abocador | 1.2 | 0.8 | 0.96 |
| P1615 | u | Condicionament de l'abocador | 1 | 0.5 | 0.50 |
| %1613 | % | Despeses indirectes | 6 % | 5.79 | 0.35 |
|  |  | Total |  |  | 6.14 |

| Codi | Ut | Descripció | Quantitat | Preu | Import |
|---|---|---|---|---|---|
| E0306B | m3 | Excavació rases i pous en qualsevol tipus de terreny, abocador i condicionament | 0 | 18.75 | 0.00 |
| E0313 | m2 | Esbrossada del terreny, inclòs càrrega i transport. | 0 | 0.53 | 0.00 |

**E0313B** m2 Esbrossada del terreny zones boscoses, inclòs càrrega i transport.
100 m2 × 2.96 = 296.00

| Amidament | Uts. | Llarg | Ample | Parcial |
|---|---|---|---|---|
|  | 1 | 10 | 10 | 100.00 |
| Total |  |  |  | 100 |

| Codi | Ut | Descripció | Quantitat | Preu | Import |
|---|---|---|---|---|---|
| E0314 | m3 | Excavació de terra vegetal, càrrega i transport. | 0 | 3.33 | 0.00 |

**E0317** m3 Rebliment i piconatge rasa 95% PM, material préstec, inclòs càrrega i transport
10 m3 × 10.84 = 108.40

| Amidament | Uts. | Llarg | Ample | Alt | Parcial |
|---|---|---|---|---|---|
|  | 1 | 2 | 10 | 0.5 | 10.00 |
| Total |  |  |  |  | 10 |

**E0318** m3 Rebliment i piconatge rasa 98% PM, amb tut-ú artificfial, inclòs càrrega i transport
3 m3 × 23.14 = 69.42
Rebliment i piconatge de rasa, 98% PM, amb tot-ú artificfial, inclòs càrrega i transport

| Codi | Ut | Descripció | Rendiment | Preu | Import |
|---|---|---|---|---|---|
| O0101 | h | Cap de colla | 0.01 | 20.6 | 0.21 |
| O0102 | h | Oficial 1ª | 0.03 | 20.46 | 0.61 |
| O0110 | h | Peó | 0.07 | 16.75 | 1.17 |
| P0306 | m3 | Tot-u artificial | 1 | 15 | 15.00 |
| M0207 | h | Retroexcavadora | 0.03 | 59.41 | 1.78 |
| M0210 | h | Corró vibratori autop. 10 a 12 t | 0.05 | 51.540906 | 2.58 |
| M0213 | h | Camió cisterna de 8 m3 | 0.01 | 47.997018 | 0.48 |
| %1613 | % | Despeses indirectes | 6 % | 21.83 | 1.31 |
|  |  | Total |  |  | 23.14 |

| Amidament | Uts. | Llarg | Ample | Alt | Parcial |
|---|---|---|---|---|---|
|  | 1 | 2 | 3 | 0.5 | 3.00 |
| Total |  |  |  |  | 3 |

**E0319** m3 Rebliment i piconatge localitzat amb material filtrant
5 m3 × 24.62 = 123.10

| Amidament | Uts. | Llarg | Ample | Alt | Parcial |
|---|---|---|---|---|---|
|  | 1 | 2 | 10 | 0.25 | 5.00 |
| Total |  |  |  |  | 5 |

**E0320** m3 Rebliment i piconatge de material granular en extradós
2 m3 × 22.54 = 45.08
Rebliment i piconatge de material granular en extradós d'obres de fàbrica, inclòs càrrega i transport.

| Codi | Ut | Descripció | Rendiment | Preu | Import |
|---|---|---|---|---|---|
| O0101 | h | Cap de colla | 0.05 | 20.6 | 1.03 |
| O0110 | h | Peó | 0.1 | 16.75 | 1.68 |
| P0309 | m3 | Material granular seleccionat (material; 12/01/2009) | 1 | 16.9983 | 17.00 |
| M0213 | h | Camió cisterna de 8 m3 | 0.01 | 47.997018 | 0.48 |
| M0207 | h | Retroexcavadora | 0.01 | 59.41 | 0.59 |
| M0211 | h | Picó vibrant amb placa 60 cm. | 0.05 | 9.611766 | 0.48 |
| %1613 | % | Despeses indirectes | 6 % | 21.26 | 1.28 |
|  |  | Total |  |  | 22.54 |

| Amidament | Uts. | Llarg | Ample | Alt | Parcial |
|---|---|---|---|---|---|
|  | 1 | 2 | 2 | 0.5 | 2.00 |
| Total |  |  |  |  | 2 |

**E0324** m3 Còdol de riu de 70 a 100 mm per a rebliment de pous filtrants
5 m3 × 27.75 = 138.75
Còdol de riu de 75 a 100 mm, escampat amb retroexcavadora, inclòs càrrega i transport.

| Codi | Ut | Descripció | Rendiment | Preu | Import |
|---|---|---|---|---|---|
| O0101 | h | Cap de colla | 0.05 | 20.6 | 1.03 |
| O0102 | h | Oficial 1ª | 0.09 | 20.46 | 1.84 |
| O0110 | h | Peó | 0.15 | 16.75 | 2.51 |
| P0310 | m3 | Còdol de riu de 70 a 100 mm (material) | 1 | 19.31 | 19.31 |
| M0207 | h | Retroexcavadora | 0.025 | 59.41 | 1.49 |
| %1613 | % | Despeses indirectes | 6 % | 26.18 | 1.57 |
|  |  | Total |  |  | 27.75 |

| Codi | Ut | Descripció | Quantitat | Preu | Import |
|---|---|---|---|---|---|
| E03251 | m | Formació i reperfilat de cunetes en qualsevol tipus de terreny | 0 | 2.31 | 0.00 |

**E0328** m3 Terraplè amb compactació PN o PM, material préstec, inclòs càrrega i transport
5 m3 × 8.78 = 43.90
Terraplè amb material procedent de préstec amb grau de compactació segons capa i assaig Proctor Normal o Modificat segons assaig de referència, inclòs canon d'extracció i transport.

| Codi | Ut | Descripció | Rendiment | Preu | Import |
|---|---|---|---|---|---|
| O0101 | h | Cap de colla | 0.006 | 20.6 | 0.12 |
| O0102 | h | Oficial 1ª | 0.01 | 20.46 | 0.20 |
| O0110 | h | Peó | 0.025 | 16.75 | 0.42 |
| P0307 | m3 | Terra de préstec | 1 | 3.4 | 3.40 |
| M0208 | h | Motonivelladora | 0.013 | 73.35024 | 0.95 |
| M0213 | h | Camió cisterna de 8 m3 | 0.013 | 47.997018 | 0.62 |
| M0209 | h | Corró vibratori autop. 8 a 10 t | 0.015 | 46.25598 | 0.69 |
| M0204 | h | Pala carregadora neumàtics | 0.015 | 58.268112 | 0.87 |
| M0212B | h | Camió de trabuc de 20 t | 0.027 | 37.33 | 1.01 |
| %1613 | % | Despeses indirectes | 6 % | 8.28 | 0.50 |
|  |  | Total |  |  | 8.78 |

| Amidament | Uts. | Llarg | Ample | Alt | Parcial |
|---|---|---|---|---|---|
|  | 1 | 2 | 5 | 0.5 | 5.00 |
| Total |  |  |  |  | 5 |

| Codi | Ut | Descripció | Quantitat | Preu | Import |
|---|---|---|---|---|---|
| E0334 | m | Tall serra disc paviment mescles bituminoses, formigó o panot, fins 25 cm | 0 | 1.75 | 0.00 |

**E0337** m3 Graveta 18-25mm, amidat sobre perfil
5 m3 × 25.95 = 129.75
Subministrament i col·locació de graveta, amidat sobre perfil.

| Codi | Ut | Descripció | Rendiment | Preu | Import |
|---|---|---|---|---|---|
| O0101 | h | Cap de colla | 0.04 | 20.6 | 0.82 |
| O0102 | h | Oficial 1ª | 0.08 | 20.46 | 1.64 |
| O0110 | h | Peó | 0.15 | 16.75 | 2.51 |
| P0322 | m3 | Grava de pedrera de 18-25 mm. (material) | 1 | 18.02 | 18.02 |
| M0207 | h | Retroexcavadora | 0.025 | 59.41 | 1.49 |
| %1613 | % | Despeses indirectes | 6 % | 24.48 | 1.47 |
|  |  | Total |  |  | 25.95 |

**E0343** m2 Reperfilat i compactació de la base del terraplè, amb mitjans mecànics i compactació del 95% PM
10 m2 × 1.16 = 11.60

| Amidament | Uts. | Llarg | Ample | Parcial |
|---|---|---|---|---|
|  | 1 | 2 | 5 | 10.00 |
| Total |  |  |  | 10 |

**E0410A** t Subbase escullera pedra calcària 15-50 kg
5 t × 20.64 = 103.20
Subbase d'escullera amb pedra calcària de 15 a 50 kg, col·locats amb pala carregadora, inclòs càrrega i transport, mesurada sobre bàscula.

| Codi | Ut | Descripció | Rendiment | Preu | Import |
|---|---|---|---|---|---|
| O0101 | h | Cap de colla | 0.01 | 20.6 | 0.21 |
| O0102 | h | Oficial 1ª | 0.04 | 20.46 | 0.82 |
| O0110 | h | Peó | 0.1 | 16.75 | 1.68 |
| P0312A | t | Bloc pedra calcària esc. 15-40 kg (material; 14/10/2013) | 1 | 15.1 | 15.10 |
| M0205 | h | Pala carregadora sobre orugues | 0.015 | 73.35 | 1.10 |
| M0212B | h | Camió de trabuc de 20 t | 0.015 | 37.33 | 0.56 |
| %1613 | % | Despeses indirectes | 6 % | 19.47 | 1.17 |
|  |  | Total |  |  | 20.64 |

**E0410B** t Escullera amb blocs pedra calcària <400 kg
20 t × 21.96 = 439.20
Escullera amb blocs de pedra calcària de 400 kg com a màxim, col·locats amb pala carregadora, inclòs càrrega i transport.

| Codi | Ut | Descripció | Rendiment | Preu | Import |
|---|---|---|---|---|---|
| O0101 | h | Cap de colla | 0.01 | 20.6 | 0.21 |
| O0102 | h | Oficial 1ª | 0.04 | 20.46 | 0.82 |
| O0110 | h | Peó | 0.1 | 16.75 | 1.68 |
| P0312B | t | Bloc pedra calcària esc. 400 kg (material) | 1 | 16.35 | 16.35 |
| M0205 | h | Pala carregadora sobre orugues | 0.015 | 73.35 | 1.10 |
| M0212B | h | Camió de trabuc de 20 t | 0.015 | 37.33 | 0.56 |
| %1613 | % | Despeses indirectes | 6 % | 20.72 | 1.24 |
|  |  | Total |  |  | 21.96 |

**E0411** t Escullera amb blocs pedra granítica 400-800 kg
2 t × 25.59 = 51.18
Escullera amb blocs de pedra granítica de 400 kg a 800 kg, com a màxim, col·locats amb pala carregadora, inclòs càrrega i transport.

| Codi | Ut | Descripció | Rendiment | Preu | Import |
|---|---|---|---|---|---|
| O0101 | h | Cap de colla | 0.01 | 20.6 | 0.21 |
| O0102 | h | Oficial 1ª | 0.04 | 20.46 | 0.82 |
| O0110 | h | Peó | 0.1 | 16.75 | 1.68 |
| P0325 | t | Bloc pedra granítica esc.400-800 kg (material; 12/01/2009) | 1 | 19.769538 | 19.77 |
| M0205 | h | Pala carregadora sobre orugues | 0.015 | 73.35 | 1.10 |
| M0212B | h | Camió de trabuc de 20 t | 0.015 | 37.33 | 0.56 |
| %1613 | % | Despeses indirectes | 6 % | 24.14 | 1.45 |
|  |  | Total |  |  | 25.59 |

**E0411B** t Escullera amb blocs pedra calcària 400-800 kg
10 t × 23.45 = 234.50
Escullera amb blocs de pedra calcària de 400 kg a 800 kg, com a màxim, col.locats amb pala carregadora, inclòs càrrega i transport.

| Codi | Ut | Descripció | Rendiment | Preu | Import |
|---|---|---|---|---|---|
| O0101 | h | Cap de colla | 0.01 | 20.6 | 0.21 |
| O0102 | h | Oficial 1ª | 0.04 | 20.46 | 0.82 |
| O0110 | h | Peó | 0.1 | 16.75 | 1.68 |
| P0325B | t | Bloc pedra calcària.esc.400-800 kg (material; 13/12/2011) | 1 | 17.75 | 17.75 |
| M0205 | h | Pala carregadora sobre orugues | 0.015 | 73.35 | 1.10 |
| M0212B | h | Camió de trabuc de 20 t | 0.015 | 37.33 | 0.56 |
| %1613 | % | Despeses indirectes | 6 % | 22.12 | 1.33 |
|  |  | Total |  |  | 23.45 |

**E0412B** t Escullera amb blocs pedra calcària 800-1500 kg
2 t × 26.61 = 53.22
Escullera amb blocs de pedra calcària de 800 kg a 1500 kg, com a màxim, col·locats amb pala carregadora, inclòs càrrega i transport.

| Codi | Ut | Descripció | Rendiment | Preu | Import |
|---|---|---|---|---|---|
| O0101 | h | Cap de colla | 0.01 | 20.6 | 0.21 |
| O0102 | h | Oficial 1ª | 0.04 | 20.46 | 0.82 |
| O0110 | h | Peó | 0.1 | 16.75 | 1.68 |
| P0326B | t | Bloc pedra calcària esc. >800 kg (material) | 1 | 20.73 | 20.73 |
| M0205 | h | Pala carregadora sobre orugues | 0.015 | 73.35 | 1.10 |
| M0212B | h | Camió de trabuc de 20 t | 0.015 | 37.33 | 0.56 |
| %1613 | % | Despeses indirectes | 6 % | 25.10 | 1.51 |
|  |  | Total |  |  | 26.61 |

**E0413** m2 Escullera concertada pedra calcària 400-800 kg., rejuntat amb formigó
5 m2 × 42.32 = 211.60
Escullera concertada de amb blocs de pedra calcària de 400 a 800 kg., inclòs rejuntat de formigó tipus HM-20, totalment col.locada.

| Codi | Ut | Descripció | Rendiment | Preu | Import |
|---|---|---|---|---|---|
| O0101 | h | Cap de colla | 0.025 | 20.6 | 0.52 |
| O0102 | h | Oficial 1ª | 0.05 | 20.46 | 1.02 |
| O0110 | h | Peó | 0.162 | 16.75 | 2.71 |
| P0325B | t | Bloc pedra calcària.esc.400-800 kg | 1.43 | 17.75 | 25.38 |
| P0504 | m3 | Formigó HM-20 posat a l'obra | 0.06 | 52 | 3.12 |
| M0204 | h | Pala carregadora neumàtics | 0.054 | 58.268112 | 3.15 |
| M0212B | h | Camió de trabuc de 20 t | 0.108 | 37.33 | 4.03 |
| %1613 | % | Despeses indirectes | 6 % | 39.93 | 2.40 |
|  |  | Total |  |  | 42.32 |

**E0421** m2 Muret de 20 cm. de gruix de blocs prefabricats de 40x20x20 cm
12 m2 × 47.99 = 575.88

| Amidament | Uts. | Llarg | Ample | Parcial |
|---|---|---|---|---|
|  | 1 | 3 | 4 | 12.00 |
| Total |  |  |  | 12 |

**E0424** m2 Aplacat de pedra rejuntat amb morter de ciment sobre solera de formigó
6 m2 × 52.19 = 313.14
Aplacat de pedra rejuntat amb morter de ciment, sobre solera de formigó HM-20, totalment acabat.

| Codi | Ut | Descripció | Rendiment | Preu | Import |
|---|---|---|---|---|---|
| O0101 | h | Cap de colla | 0.08 | 20.6 | 1.65 |
| O0102 | h | Oficial 1ª | 0.9 | 20.46 | 18.41 |
| O0110 | h | Peó | 0.9 | 16.75 | 15.08 |
| P0313 | m3 | Pedra calcària posada a l'obra (material; 12/01/2009) | 0.07 | 119.843166 | 8.39 |
| P0504 | m3 | Formigó HM-20 posat a l'obra | 0.1 | 52 | 5.20 |
| E0108 | m3 | Morter de ciment elaborat a l'obra | 0.01 | 50.96 | 0.51 |
| %1613 | % | Despeses indirectes | 6 % | 49.24 | 2.95 |
|  |  | Total |  |  | 52.19 |

| Amidament | Uts. | Llarg | Ample | Parcial |
|---|---|---|---|---|
|  | 1 | 2 | 3 | 6.00 |
| Total |  |  |  | 6 |

**E0501** m3 Formigó HL-150 solera neteja
10 m3 × 59.61 = 596.10
Formigó de neteja tipus HL-150 elaborat en planta,col·locat.

| Codi | Ut | Descripció | Rendiment | Preu | Import |
|---|---|---|---|---|---|
| O0101 | h | Cap de colla | 0.02 | 20.6 | 0.41 |
| O0102 | h | Oficial 1ª | 0.08 | 20.46 | 1.64 |
| O0110 | h | Peó | 0.15 | 16.75 | 2.51 |
| P0500 | m3 | Formigó HL-150 posat a l'obra | 1.02 | 50.5 | 51.51 |
| M0225 | h | Vibrador | 0.08 | 2.091306 | 0.17 |
| %1613 | % | Despeses indirectes | 6 % | 56.24 | 3.37 |
|  |  | Total |  |  | 59.61 |

| Codi | Ut | Descripció | Quantitat | Preu | Import |
|---|---|---|---|---|---|
| E0502 | m3 | Formigó HM-20 fonaments | 0 | 62.85 | 0.00 |

**E0503** m3 Formigó HM-20 alçats
8 m3 × 65.68 = 525.44

**E0505** m3 Formigó HA-25 fonaments i soleres (10/07/2006)
5 m3 × 65.96 = 329.80
Formigó tipus HA-25 en fonaments i soleres, elaborat en planta,col·locat.

| Codi | Ut | Descripció | Rendiment | Preu | Import |
|---|---|---|---|---|---|
| O0101 | h | Cap de colla | 0.025 | 20.6 | 0.52 |
| O0102 | h | Oficial 1ª | 0.1 | 20.46 | 2.05 |
| O0110 | h | Peó | 0.2 | 16.75 | 3.35 |
| P0506 | m3 | Formigó HA-25 posat a l'obra | 1.02 | 55 | 56.10 |
| M0225 | h | Vibrador | 0.1 | 2.091306 | 0.21 |
| %1613 | % | Despeses indirectes | 6 % | 62.23 | 3.73 |
|  |  | Total |  |  | 65.96 |

**E0506** m3 Formigó HA-30 fonaments i soleres
5 m3 × 70.15 = 350.75
Formigó tipus HA-30 en fonaments, elaborat en planta,col·locat.

| Codi | Ut | Descripció | Rendiment | Preu | Import |
|---|---|---|---|---|---|
| O0101 | h | Cap de colla | 0.025 | 20.6 | 0.52 |
| O0102 | h | Oficial 1ª | 0.06 | 20.46 | 1.23 |
| O0110 | h | Peó | 0.1 | 16.75 | 1.68 |
| P0507 | m3 | Formigó HA-30 posat a l'obra (material) | 1.02 | 61.31 | 62.54 |
| M0225 | h | Vibrador | 0.1 | 2.091306 | 0.21 |
| %1613 | % | Despeses indirectes | 6 % | 66.18 | 3.97 |
|  |  | Total |  |  | 70.15 |

**E0509** m3 Formigó HA-30 alçats
2 m3 × 78.58 = 157.16
Formigó tipus HA-30 en alçats, elaborat en planta, col·locat.

| Codi | Ut | Descripció | Rendiment | Preu | Import |
|---|---|---|---|---|---|
| O0101 | h | Cap de colla | 0.03 | 20.6 | 0.62 |
| O0102 | h | Oficial 1ª | 0.08 | 20.46 | 1.64 |
| O0110 | h | Peó | 0.12 | 16.75 | 2.01 |
| P0507 | m3 | Formigó HA-30 posat a l'obra | 1.02 | 61.31 | 62.54 |
| M0225 | h | Vibrador | 0.1 | 2.091306 | 0.21 |
| M0234 | h | Camió amb bomba de formigonar | 0.08 | 88.916562 | 7.11 |
| %1613 | % | Despeses indirectes | 6 % | 74.13 | 4.45 |
|  |  | Total |  |  | 78.58 |

**E0517B** m2 Malla electrosoldada en acer corrugat B 500 T, de 15x15 cm i 6 mm
20 m2 × 2.93 = 58.60

**E0539B** m2 Pont d'unió entre superficies de formigó amb adhesiu de resines epoxi sense dissolvents, de dos components (16/12/2013)
10 m2 × 4.6 = 46.00

| Codi | Ut | Descripció | Rendiment | Preu | Import |
|---|---|---|---|---|---|
| O0101 | h | Cap de colla | 0.02 | 20.6 | 0.41 |
| O0110 | h | Peó | 0.1 | 16.75 | 1.68 |
| PUT039 | kg | Imprimació d'adherència. (material; 16/12/2013) | 0.18 | 12.5 | 2.25 |
| %1613 | % | Despeses indirectes | 6 % | 4.34 | 0.26 |
|  |  | Total |  |  | 4.6 |

**E0603** t Paviment de MBC tipus AC16 surf S (S-12) (d= 2,45 t/m3) (12/01/2009)
25 t × 44.74 = 1118.50
Paviment de M.B.C. tipus AC16 surf S, estesa i compactada al 97 % de l'assaig marshall.

| Codi | Ut | Descripció | Rendiment | Preu | Import |
|---|---|---|---|---|---|
| O0101 | h | Cap de colla | 0.014 | 20.6 | 0.29 |
| O0110 | h | Peó | 0.063 | 16.75 | 1.06 |
| P0414 | t | M.B.C. tipus AC16 surf S en obra (material; 01/04/2009) | 1 | 38.481 | 38.48 |
| M0236 | h | Estenedora per a mescles (maquinària; 12/01/2009) | 0.009 | 70.661418 | 0.64 |
| M0239 | h | Corró de llanda metàl·lica (maquinària; 12/01/2009) | 0.009 | 41.56857 | 0.37 |
| M0237 | h | Piconadora de pneumàtics 15 t (maquinària; 12/01/2009) | 0.009 | 62.358006 | 0.56 |
| M0220 | h | Escombradora autopropulsada | 0.009 | 42.145482 | 0.38 |
| M0213 | h | Camió cisterna de 8 m3 | 0.009 | 47.997018 | 0.43 |
| %1613 | % | Despeses indirectes | 6 % | 42.21 | 2.53 |
|  |  | Total |  |  | 44.74 |

**E0613** m2 Paviment de llambordins granítics de 18x9x12cm. (12/01/2009)
5 m2 × 53.69 = 268.45
Paviment de llambordins granítics de 18x9x12 cm., sobre llit de morter de ciment de 5 cm. de gruix, amb rebliment de junts amb sorra fina i compactació del paviment acabat.

| Codi | Ut | Descripció | Rendiment | Preu |
|---|---|---|---|---|
| O0101 | h | Cap de colla | 0.08 | 20.6 |
| O0102 | h | Oficial 1ª | 0.1 | 20.46 |
| O0110 | h | Peó | 0.2 | 16.75 |
| P0320 | m3 | Sorra de pedrera (material; 12/01/2009) | 0.051 | 9.591162 |
| P1011 | u | Llambordí granític 18x9x12 cm (material; 01/04/2009) | 53 | 0.808 |
| M0211 | h | Picó vibrant amb placa 60 cm. | 0.019 | 9.611766 |
| %1613 | % | Despeses indirectes | 6 % |  |

**E0620** m3 Paviment de formigó tipus HM-20, amb junts
3 m3 × 82.57 = 247.71

**E0621** m Vorada de peces de formigó 17x28 cm (tipus T-3)
20 m × 20.84 = 416.80
Vorada de peces de formigó de 17x28 cm. (tipus T-3), col·locada, inclosa l'excavació i la seva base de formigó HM-20, rejuntada amb morter de ciment.

| Codi | Ut | Descripció | Rendiment | Preu | Import |
|---|---|---|---|---|---|
| O0101 | h | Cap de colla | 0.05 | 20.6 | 1.03 |
| O0102 | h | Oficial 1ª | 0.1 | 20.46 | 2.05 |
| O0110 | h | Peó | 0.12 | 16.75 | 2.01 |
| P1609 | m3 | Excavació de terres | 0.09 | 11.118 | 1.00 |
| P0504 | m3 | Formigó HM-20 posat a l'obra | 0.08 | 52 | 4.16 |
| E0108 | m3 | Morter de ciment elaborat a l'obra | 0.023 | 50.96 | 1.17 |
| P1009 | m | Vorada pref. form. 17x28cm. (material) | 1 | 8.24 | 8.24 |
| %1613 | % | Despeses indirectes | 6 % | 19.66 | 1.18 |
|  |  | Total |  |  | 20.84 |

**E06212** m Vorada de peces de formigó 15x25 cm (tipus T-2)
5 m × 19.79 = 98.95

**E0623** m2 Paviment de panot 9 pastilles de color gris de 20x20x4 cm.
10 m2 × 22.81 = 228.10

**E0626** m Vorada remuntable de formigó de 25x13 cm estriada (tipus illeta)
6 m × 16.97 = 101.82

**E0626C** m Vorada remuntable de formigó de 15x20/7 cm.
10 m × 16.09 = 160.90
Vorada remuntable de formigó de 20x15X8 cm., col·locada, inclosa l'excavació i la seva base de formigó HM-20, rejuntada amb morter de ciment.

| Codi | Ut | Descripció | Rendiment | Preu | Import |
|---|---|---|---|---|---|
| O0101 | h | Cap de colla | 0.033 | 20.6 | 0.68 |
| O0102 | h | Oficial 1ª | 0.07 | 20.46 | 1.43 |
| O0110 | h | Peó | 0.14 | 16.75 | 2.35 |
| P1609 | m3 | Excavació de terres | 0.052 | 11.118 | 0.58 |
| P1020D | m | Vorada remuntable formigó 20X15-7 TIPUS BORE720 (material) | 1 | 8.01 | 8.01 |
| P0504 | m3 | Formigó HM-20 posat a l'obra | 0.038 | 52 | 1.98 |
| E0108 | m3 | Morter de ciment elaborat a l'obra | 0.003 | 50.96 | 0.15 |
| %1613 | % | Despeses indirectes | 6 % | 15.18 | 0.91 |
|  |  | Total |  |  | 16.09 |

**E0629** m Rigola blanca de 20x20x8 cm.
5 m × 13.11 = 65.55

**E06292** m Rigola blanca de 30x30x8 cm
5 m × 16.08 = 80.40
Rigola blanca de 30x30x8 cm, inclosa l'excavació i la seva base de formigó HM-20 inclòs, totalment col·locada

| Codi | Ut | Descripció | Rendiment | Preu | Import |
|---|---|---|---|---|---|
| O0101 | h | Cap de colla | 0.005 | 20.6 | 0.10 |
| O0102 | h | Oficial 1ª | 0.07 | 20.46 | 1.43 |
| O0110 | h | Peó | 0.25 | 16.75 | 4.19 |
| P19022 | u | Rigola blanca 30x30X7 cm (material) | 3.33 | 1.67 | 5.56 |
| E0108 | m3 | Morter de ciment elaborat a l'obra | 0.005 | 50.96 | 0.25 |
| P0504 | m3 | Formigó HM-20 posat a l'obra | 0.07 | 52 | 3.64 |
| %1613 | % | Despeses indirectes | 6 % | 15.17 | 0.91 |
|  |  | Total |  |  | 16.08 |

**E0631V** m2 Paviment de llambordins de formigó de 20x10x8 cm. (color vermell)
4 m2 × 41.71 = 166.84

| Codi | Ut | Descripció | Rendiment | Preu | Import |
|---|---|---|---|---|---|
| O0101 | h | Cap de colla | 0.1 | 20.6 | 2.06 |
| O0102 | h | Oficial 1ª | 0.2 | 20.46 | 4.09 |
| O0110 | h | Peó | 0.35 | 16.75 | 5.86 |
| M0211 | h | Picó vibrant amb placa 60 cm. | 0.15 | 9.611766 | 1.44 |
| P0320 | m3 | Sorra de pedrera | 0.005 | 9.591162 | 0.05 |
| P1025V | u | Llambordí de formigó 20x10x8 cm. de color (material) | 50 | 0.31 | 15.50 |
| E0108 | m3 | Morter de ciment elaborat a l'obra | 0.05 | 50.96 | 2.55 |
| P0504 | m3 | Formigó HM-20 posat a l'obra | 0.15 | 52 | 7.80 |
| %1613 | % | Despeses indirectes | 6 % | 39.35 | 2.36 |
|  |  | Total |  |  | 41.71 |

| Amidament | Uts. | Llarg | Ample | Parcial |
|---|---|---|---|---|
|  | 1 | 2 | 2 | 4.00 |
| Total |  |  |  | 4 |

**E0638R** m Gual rebaixat PMR o vehicles amb vorada tipus T-3
5 m × 25.57 = 127.85
Gual rebaixat per a persones amb mobilitat reduïda o per a vehicles amb vorada tipus T-3 sobre base de formigó i excavació, ambdues incloses, segons plànols, totalment acabat.

| Codi | Ut | Descripció | Rendiment | Preu | Import |
|---|---|---|---|---|---|
| O0101 | h | Cap de colla | 0.05 | 20.6 | 1.03 |
| O0102 | h | Oficial 1ª | 0.12 | 20.46 | 2.46 |
| O0110 | h | Peó | 0.3 | 16.75 | 5.03 |
| P1609 | m3 | Excavació de terres | 0.09 | 11.118 | 1.00 |
| P1009 | m | Vorada pref. form. 17x28cm. | 1.1 | 8.24 | 9.06 |
| E0108 | m3 | Morter de ciment elaborat a l'obra | 0.023 | 50.96 | 1.17 |
| P0504 | m3 | Formigó HM-20 posat a l'obra | 0.08 | 52 | 4.16 |
| M0225 | h | Vibrador | 0.1 | 2.091306 | 0.21 |
| %1613 | % | Despeses indirectes | 6 % | 24.12 | 1.45 |
|  |  | Total |  |  | 25.57 |

**E0642** m2 Paviment de panot ranurat de color de 25x25x4 cm.
6 m2 × 25.66 = 153.96
Paviment de panot ranurat de color de 25x25x4 cm., col·locat sobre solera de formigó HM-20 inclosa i rejuntat amb morter de ciment.

| Codi | Ut | Descripció | Rendiment | Preu | Import |
|---|---|---|---|---|---|
| O0101 | h | Cap de colla | 0.08 | 20.6 | 1.65 |
| O0102 | h | Oficial 1ª | 0.1 | 20.46 | 2.05 |
| O0110 | h | Peó | 0.2 | 16.75 | 3.35 |
| P0504 | m3 | Formigó HM-20 posat a l'obra | 0.1 | 52 | 5.20 |
| P0814 | m2 | Rajola hidràulica color 25x25x4 cm. (material; 12/01/2009) | 1 | 10.384416 | 10.38 |
| E0108 | m3 | Morter de ciment elaborat a l'obra | 0.031 | 50.96 | 1.58 |
| %1613 | % | Despeses indirectes | 6 % | 24.21 | 1.45 |
|  |  | Total |  |  | 25.66 |

| Amidament | Uts. | Llarg | Ample | Parcial |
|---|---|---|---|---|
|  | 1 | 2 | 3 | 6.00 |
| Total |  |  |  | 6 |

**E0666D** m2 Feltre geotextil de polipropilè 250 g/m2 (12/01/2009)
20 m2 × 3.45 = 69.00
Feltre geotextil de polipropilè amb un pes mínim de 250 g/m2 no teixit, 100% foradat per ambdues cares, amb resistència a la perforació igual o superior a 2900 N, inclòs pèrdues per retalls i encavalcaments, regularització i anivellament de superfície d'assentament, totalment col·locat.

| Codi | Ut | Descripció | Rendiment | Preu | Import |
|---|---|---|---|---|---|
| O0101 | h | Cap de colla | 0.003 | 20.6 | 0.062 |
| O0102 | h | Oficial 1ª | 0.028 | 20.46 | 0.573 |
| O0110 | h | Peó | 0.028 | 16.75 | 0.469 |
| P0642D | m2 | Geotèxtil 250 g/m2 resist>= 2900 N (material; 12/01/2009) | 1.1 | 1.947078 | 2.142 |
| %1613 | % | Despeses indirectes | 6 % | 3.246 | 0.195 |
|  |  | Total |  |  | 3.45 |

**E0667** m Vorada remuntable de peces de formigó de 25x28 cm. (rotondes)
10 m × 23.34 = 233.40

**E0667B** m Vorada remuntable de formigó de 22x20/12 cm (tipus C-7)
10 m × 22.1 = 221.00
Vorada remuntable de formigó de 22x20/12 cm. (tipus C-7), col·locada, inclosa l'excavació i la seva base de formigó HM-20, rejuntada amb morter de ciment.

| Codi | Ut | Descripció | Rendiment | Preu | Import |
|---|---|---|---|---|---|
| O0101 | h | Cap de colla | 0.05 | 20.6 | 1.03 |
| O0102 | h | Oficial 1ª | 0.1 | 20.46 | 2.05 |
| O0110 | h | Peó | 0.12 | 16.75 | 2.01 |
| P1609 | m3 | Excavació de terres | 0.09 | 11.118 | 1.00 |
| P0504 | m3 | Formigó HM-20 posat a l'obra | 0.08 | 52 | 4.16 |
| E0108 | m3 | Morter de ciment elaborat a l'obra | 0.023 | 50.96 | 1.17 |
| P1008B | m | Vorada pref. form 22x20/12 cm (material) | 1 | 9.43 | 9.43 |
| %1613 | % | Despeses indirectes | 6 % | 20.85 | 1.25 |
|  |  | Total |  |  | 22.1 |

**E0673** m2 Paviment lloseta tàctil indicador d'advertència o proximitat de perill
5 m2 × 30.93 = 154.65

**E0674** m2 Paviment lloseta tàctil indicador direccional
5 m2 × 30.4 = 152.00

**E0681** m Gual vehicles ó vianants, 570x400x100 mm, peça central
4 m × 53.8 = 215.20

**E0682** u Peça de cantonada per a gual vehicles ó vianants, 570x400x280 mm
2 u × 57.32 = 114.64

**E0682P** u Peça de cantonada prolongació gual vianants, 600x400x200 mm (peça de darrera)
2 u × 36.17 = 72.34
Peça de cantonada de 6000x400x200 mm, per gual de vianants, sobre una base de formigó HM-20 de 25 cm de gruix i la seva excavació, ambdues incloses, i rejuntat amb morter de ciment, segons plànols, col·locat

| Codi | Ut | Descripció | Rendiment | Preu | Import |
|---|---|---|---|---|---|
| O0101 | h | Cap de colla | 0.05 | 20.6 | 1.03 |
| O0102 | h | Oficial 1ª | 0.12 | 20.46 | 2.46 |
| O0110 | h | Peó | 0.2 | 16.75 | 3.35 |
| P1609 | m3 | Excavació de terres | 0.05 | 11.118 | 0.56 |
| P0504 | m3 | Formigó HM-20 posat a l'obra | 0.05 | 52 | 2.60 |
| E0108 | m3 | Morter de ciment elaborat a l'obra | 0.017 | 50.96 | 0.87 |
| P10094P |  | Peça de cantonada prolongació 600x400x200 per a gual de vianants | 1 | 23.25 | 23.25 |
| %1613 | % | Despeses indirectes | 6 % | 34.12 | 2.05 |
|  |  | Total |  |  | 36.17 |

| Codi | Ut | Descripció | Quantitat | Preu | Import |
|---|---|---|---|---|---|
| E0708 | m2 | Marca viària transversal, fletxes, inscripcions i zebrats, pintura acrílica | 0 | 11.33 | 0.00 |
| E0731 | u | Retirada de senyal a magatzem de Diputació | 0 | 13.24 | 0.00 |
| E0731B | u | Trasllat de senyal existent | 0 | 27.35 | 0.00 |
| E0731C | u | Trasllat de senyal d'indicació o orientació existent | 0 | 41.47 | 0.00 |

**E0739** m Suport rectangular d'acer galvanitzat de 100x50x3 mm. (12/01/2009)
2 m × 24.7 = 49.40
Suport rectangular d'acer galvanitzat de 100x50x3 mm.,col·locat.

| Codi | Ut | Descripció | Rendiment | Preu | Import |
|---|---|---|---|---|---|
| O0102 | h | Oficial 1ª | 0.05 | 20.46 | 1.02 |
| O0110 | h | Peó | 0.09 | 16.75 | 1.51 |
| P1440 | m | Suport acer galv. 100x50x3 mm (material; 12/01/2009) | 1 | 20.768832 | 20.77 |
| %1613 | % | Despeses indirectes | 6 % | 23.30 | 1.40 |
|  |  | Total |  |  | 24.7 |

**E0744A** u Base d'acer galvanitzat per a suport de 90 mm.
1 u × 111.89 = 111.89

**E0744B** u Base d'acer galvanitzat per a suport de 114 mm.
1 u × 133.86 = 133.86

**E0747** u Abraçadora per a pal Ø90 mm. (ja incloses a la placa) (12/01/2009)
1 u × 12.89 = 12.89
Abraçadora per a pal de 90 mm. col·locada.

| Codi | Ut | Descripció | Rendiment | Preu | Import |
|---|---|---|---|---|---|
| O0102 | h | Oficial 1ª | 0.05 | 20.46 | 1.02 |
| O0110 | h | Peó | 0.05 | 16.75 | 0.84 |
| P1474 | u | Abraçadora per a pal de 90 mm. (material; 12/01/2009) | 1 | 10.302 | 10.30 |
| %1613 | % | Despeses indirectes | 6 % | 12.16 | 0.73 |
|  |  | Total |  |  | 12.89 |

**E0747B** u Abraçadora per a pal Ø114 mm. (ja incloses a la placa) (12/01/2009)
1 u × 16.88 = 16.88
Abraçadora per a pal de 114 mm. col·locada.

| Codi | Ut | Descripció | Rendiment | Preu | Import |
|---|---|---|---|---|---|
| O0102 | h | Oficial 1ª | 0.05 | 20.46 | 1.02 |
| O0110 | h | Peó | 0.05 | 16.75 | 0.84 |
| P1474B | u | Abraçadora per a pal de 114 mm. (material; 12/01/2009) | 1 | 14.072532 | 14.07 |
| %1613 | % | Despeses indirectes | 6 % | 15.93 | 0.96 |
|  |  | Total |  |  | 16.88 |

| Codi | Ut | Descripció | Quantitat | Preu | Import |
|---|---|---|---|---|---|
| E0781C | u | Pilona tubular flexible Ø100 mm., h=1000 mm banda reflectant | 0 | 49.16 | 0.00 |

**E0788** m Cinta adhesiva reflectant groga senyalització provisionalsional, amplada 10 cm (04/05/2015)
50 m × 2.35 = 117.50
Cinta adhesiva reflectant groga de laminat elastoplàstic per senyalització horitzontal temporal, amplada 10 cm

| Codi | Ut | Descripció | Rendiment | Preu | Import |
|---|---|---|---|---|---|
| O0101 | h | Cap de colla | 0.003 | 20.6 | 0.06 |
| O0102 | h | Oficial 1ª | 0.03 | 20.46 | 0.61 |
| O0110 | h | Peó | 0.03 | 16.75 | 0.50 |
| P1422H | m | Cinta adhesiva reflectant groga de 10 cm. (material; 04/05/2015) | 1 | 1.05 | 1.05 |
| %1613 | % | Despeses indirectes | 6 % | 2.22 | 0.13 |
|  |  | Total |  |  | 2.35 |

**E0809** m Tub formigó Ø1000 mm.
6 m × 84.68 = 508.08
Tub de formigó de 1000 mm. de diàmetre, rejuntat amb morter de ciment , col·locat.

| Codi | Ut | Descripció | Rendiment | Preu | Import |
|---|---|---|---|---|---|
| O0102 | h | Oficial 1ª | 0.3 | 20.46 | 6.14 |
| O0110 | h | Peó | 0.6 | 16.75 | 10.05 |
| P1107 | m | Tub formigó DN 1000 mm. (material; 12/01/2009) | 1 | 58.989252 | 58.99 |
| E0108 | m3 | Morter de ciment elaborat a l'obra | 0.006 | 50.96 | 0.31 |
| M0205 | h | Pala carregadora sobre orugues | 0.06 | 73.35 | 4.40 |
| %1613 | % | Despeses indirectes | 6 % | 79.89 | 4.79 |
|  |  | Total |  |  | 84.68 |

**E0810** m Tub formigó Ø1200 mm.
6 m × 109.77 = 658.62
Tub de formigó de 1200 mm. de diàmetre, rejuntat amb morter de ciment , col·locat.

| Codi | Ut | Descripció | Rendiment | Preu | Import |
|---|---|---|---|---|---|
| O0102 | h | Oficial 1ª | 0.4 | 20.46 | 8.18 |
| O0110 | h | Peó | 0.8 | 16.75 | 13.40 |
| P1108 | m | Tub formigó DN 1200 mm. (material; 12/01/2009) | 1 | 75.740304 | 75.74 |
| E0108 | m3 | Morter de ciment elaborat a l'obra | 0.007 | 50.96 | 0.36 |
| M0205 | h | Pala carregadora sobre orugues | 0.08 | 73.35 | 5.87 |
| %1613 | % | Despeses indirectes | 6 % | 103.55 | 6.21 |
|  |  | Total |  |  | 109.77 |

**E08121** m Tub cilíndric armat de 1000 mm de diàmetre nominal, classe III
5 m × 121.59 = 607.95
Tub cilíndric armat de 1000 mm de diàmetre nominal, 2350 mm de longitud i 120 mm de gruix, classe III, segons UNE-EN 1916 amb junta arpó de 24x30 mm i unió elàstica amb junta de goma, col·locat a fons de rasa.

| Codi | Ut | Descripció | Rendiment | Preu | Import |
|---|---|---|---|---|---|
| O0101 | h | Cap de colla | 0.03 | 20.6 | 0.62 |
| O0102 | h | Oficial 1ª | 0.03 | 20.46 | 0.61 |
| O0110 | h | Peó | 0.03 | 16.75 | 0.50 |
| P1112 | m | Tub de formigó armat DN1000 mm (material) | 1 | 75.34 | 75.34 |
| M0215 | h | Grua autopropulsada de 12 t (maquinària; 12/01/2009) | 0.3 | 50.181042 | 15.05 |
| P%1615 | % | Part proporcional accessoris | 30 % | 75.34 | 22.60 |
| %1613 | % | Despeses indirectes | 6 % | 114.72 | 6.88 |
|  |  | Total |  |  | 121.59 |

**E08121A** m Tub cilíndric armat de 1800 mm de diàmetre nominal, classe III (13/02/2017)
5 m × 776.76 = 3883.80
Tub cilíndric armat de 1800 mm de diàmetre nominal, 2350 mm de longitud i 200 mm de gruix, classe III, segons UNE-EN 1916 amb junta arpó de 30x38 mm, col·locat a fons de rasa.

| Codi | Ut | Descripció | Rendiment | Preu | Import |
|---|---|---|---|---|---|
| O0101 | h | Cap de colla | 0.05 | 20.6 | 1.03 |
| O0102 | h | Oficial 1ª | 0.05 | 20.46 | 1.02 |
| O0110 | h | Peó | 0.05 | 16.75 | 0.84 |
| P1112A | m | Tub de formigó armat Ø 1800 mm, classe III (material) | 1 | 234.6 | 234.60 |
| M0216A | h | Grua autopropulsada de 60 tn (maquinària) | 4 | 106.23 | 424.92 |
| P%1615 | % | Part proporcional accessoris | 30 % | 234.60 | 70.38 |
| %1613 | % | Despeses indirectes | 6 % | 732.79 | 43.97 |
|  |  | Total |  |  | 776.76 |

**E08121E** m Tub formigó armat Ø1200 mm.
6 m × 140.05 = 840.30
Tub de formigó armat de 1200 mm de diàmetre amb junta elàstica, totalment col·locat.

| Codi | Ut | Descripció | Rendiment | Preu | Import |
|---|---|---|---|---|---|
| O0102 | h | Oficial 1ª | 0.4 | 20.46 | 8.18 |
| O0110 | h | Peó | 0.8 | 16.75 | 13.40 |
| P1112E | m | Tub de formigó armat DN1200 mm (material; 10/07/2006) | 1 | 96 | 96.00 |
| P09125 | m | Junt elastomèric 24 cm. ampl. (material; 12/01/2009) | 1 | 7.201098 | 7.20 |
| M0205 | h | Pala carregadora sobre orugues | 0.1 | 73.35 | 7.34 |
| %1613 | % | Despeses indirectes | 6 % | 132.12 | 7.93 |
|  |  | Total |  |  | 140.05 |

**E08201** u Bunera plana amb reixa fosa grisa 648x300x46 mm.
2 u × 181.21 = 362.42

**E0820BU** u Embornal amb bústia i reixa fosa grisa 980x490x70 mm. (12/01/2009)
2 u × 253.25 = 506.50
Bunera amb bústia i reixa de fosa grisa de 750x495x70 mm. i bastiment, totalment acabada.

| Codi | Ut | Descripció | Rendiment | Preu | Import |
|---|---|---|---|---|---|
| O0101 | h | Cap de colla | 0.1 | 20.6 | 2.060 |
| O0102 | h | Oficial 1ª | 1 | 20.46 | 20.460 |
| O0110 | h | Peó | 1 | 16.75 | 16.750 |
| P1609 | m3 | Excavació de terres | 0.9 | 11.118 | 10.006 |
| P0504 | m3 | Formigó HM-20 posat a l'obra | 0.462 | 52 | 24.024 |
| E0515 | m2 | Encofrat de fusta per a fonaments i/o formigó ocult | 1.87 | 24.49 | 45.796 |
| P0616B | u | Reixa i bastiment 750x490x70 mm. | 1 | 110 | 110.000 |
| P1005 | m | Vorada pref. form. tipus bústia. (material; 01/04/2009) | 1 | 9.8172 | 9.817 |
| %1613 | % | Despeses indirectes | 6 % | 238.913 | 14.335 |
|  |  | Total |  |  | 253.25 |

**E0820BU1** u Embornal amb bústia i reixa fosa grisa 648x300x46 mm. (12/01/2009)
2 u × 143.07 = 286.14
Bunera amb bústia i reixa de fosa grisa de 648x300x46 mm i bastiment, totalment acabada.

| Codi | Ut | Descripció | Rendiment | Preu | Import |
|---|---|---|---|---|---|
| O0101 | h | Cap de colla | 0.1 | 20.6 | 2.06 |
| O0102 | h | Oficial 1ª | 1 | 20.46 | 20.46 |
| O0110 | h | Peó | 1 | 16.75 | 16.75 |
| P1609 | m3 | Excavació de terres | 0.9 | 11.118 | 10.01 |
| E0502 | m3 | Formigó HM-20 fonaments | 0.25 | 62.85 | 15.71 |
| P06212 | u | Reixa i bastiment 648x300x46 mm. | 1 | 60.155577448444 | 60.16 |
| P1005 | m | Vorada pref. form. tipus bústia. | 1 | 9.8172 | 9.82 |
| %1613 | % | Despeses indirectes | 6 % | 134.97 | 8.10 |
|  |  | Total |  |  | 143.07 |

**E0821** u Recreixement i anivellació pericó o bunera
4 u × 58.26 = 233.04

**E0821P** u Recreixement i anivellació pou de registre
5 u × 140.52 = 702.60

**E08251** u Tapa fosa Ø650 mm, classe D-400, marc Ø800 mm (model D-90)
1 u × 148.51 = 148.51
Subministrament i col·locació de tapa i marc circular de fosa dúctil, de classe D 400 (400 KN), Ø650 mm. exterior, marc Ø800 mm, estanca i amb junta insonoritzant, segons especificacions tècniques.

| Codi | Ut | Descripció | Rendiment | Preu | Import |
|---|---|---|---|---|---|
| O0101 | h | Cap de colla | 0.02 | 20.6 | 0.41 |
| O0102 | h | Oficial 1ª | 0.3 | 20.46 | 6.14 |
| O0110 | h | Peó | 0.6 | 16.75 | 10.05 |
| P0620B | u | Tapa fosa Ø650 mm. exterior, marc Ø800 mm., classe D-400 | 1 | 123.5 | 123.50 |
| %1613 | % | Despeses indirectes | 6 % | 140.10 | 8.41 |
|  |  | Total |  |  | 148.51 |

**E08252** u Tapa fosa Ø650 mm, classe D-400, marc 850x850 mm (model D-91)
1 u × 172.67 = 172.67
Subministrament i col·locació de tapa circular Ø650 mm. exterior i marc quadrat de 850x850 mm, de fosa dúctil , classe D 400 (400 KN), estanca i amb junta insonoritzant, segons especificacions tècniques.

| Codi | Ut | Descripció | Rendiment | Preu | Import |
|---|---|---|---|---|---|
| O0101 | h | Cap de colla | 0.02 | 20.6 | 0.41 |
| O0102 | h | Oficial 1ª | 0.3 | 20.46 | 6.14 |
| O0110 | h | Peó | 0.6 | 16.75 | 10.05 |
| P0620C | u | Tapa fosa Ø650 mm. exterior, marc 850x850 mm.,classe D-400 (material) | 1 | 146.3 | 146.30 |
| %1613 | % | Despeses indirectes | 6 % | 162.90 | 9.77 |
|  |  | Total |  |  | 172.67 |

**E08255** u Reixa de fosa, 980x495x70 mm, inclòs bastiment (model corta aguas B-30D, necessitem 3 uts/arqueta)
3 u × 120.35 = 361.05

**E0827** u Embocadura prefabricada D 800 mm
2 u × 426.08 = 852.16
Embocadura armada prefabricada diàmetre 800, inclou tots els treballs d'adequació, nivelació, excavació i rebliment. totalment col·locada i en servei.

| Codi | Ut | Descripció | Rendiment | Preu | Import |
|---|---|---|---|---|---|
| O0101 | h | Cap de colla | 0.02 | 20.6 | 0.41 |
| O0102 | h | Oficial 1ª | 1.5 | 20.46 | 30.69 |
| O0110 | h | Peó | 2 | 16.75 | 33.50 |
| P1609 | m3 | Excavació de terres | 1.5 | 11.118 | 16.68 |
| M0263 |  | embocadura armada D 800 (material; 26/09/2017) | 1 | 295 | 295.00 |
| P0504 | m3 | Formigó HM-20 posat a l'obra | 0.2 | 52 | 10.40 |
| P0307 | m3 | Terra de préstec | 1 | 3.4 | 3.40 |
| M0207 | h | Retroexcavadora | 0.2 | 59.41 | 11.88 |
| %1613 | % | Despeses indirectes | 6 % | 401.96 | 24.12 |
|  |  | Total |  |  | 426.08 |

**E0827B** u Embocadura prefabricada D 600 mm
2 u × 229.98 = 459.96
Embocadura armada prefabricada diàmetre 600, inclou tots els treballs d'adequació, nivelació, excavació i rebliment. totalment col·locada i en servei.

| Codi | Ut | Descripció | Rendiment | Preu | Import |
|---|---|---|---|---|---|
| O0101 | h | Cap de colla | 0.02 | 20.6 | 0.41 |
| O0102 | h | Oficial 1ª | 1.5 | 20.46 | 30.69 |
| O0110 | h | Peó | 2 | 16.75 | 33.50 |
| P1609 | m3 | Excavació de terres | 1.5 | 11.118 | 16.68 |
| P0504 | m3 | Formigó HM-20 posat a l'obra | 0.2 | 52 | 10.40 |
| M0263B |  | embocadura armada D 600 (material; 26/09/2017) | 1 | 110 | 110.00 |
| P0307 | m3 | Terra de préstec | 1 | 3.4 | 3.40 |
| M0207 | h | Retroexcavadora | 0.2 | 59.41 | 11.88 |
| %1613 | % | Despeses indirectes | 6 % | 216.96 | 13.02 |
|  |  | Total |  |  | 229.98 |

**E0836** u Connexió d'embornal a col·lector general
5 u × 158.13 = 790.65

**E0837A** u Pou registre quadrat PR) Hmax=2,20m (12/01/2009)
2 u × 686.3 = 1372.60
Pou de registre PR de 850x850 mm de dimensions interiors, fins 2,20 m d'alçada.

| Codi | Ut | Descripció | Rendiment | Preu | Import |
|---|---|---|---|---|---|
| O0101 | h | Cap de colla | 0.05 | 20.6 | 1.03 |
| O0102 | h | Oficial 1ª | 2 | 20.46 | 40.92 |
| O0110 | h | Peó | 2 | 16.75 | 33.50 |
| P1609 | m3 | Excavació de terres | 8.2 | 11.118 | 91.17 |
| P0504 | m3 | Formigó HM-20 posat a l'obra | 1.736 | 52 | 90.27 |
| M0225 | h | Vibrador | 0.1 | 2.091306 | 0.21 |
| E0516 | m2 | Encofrat de fusta per a formigó vist | 5.6 | 30.52 | 170.91 |
| E0515 | m2 | Encofrat de fusta per a fonaments i/o formigó ocult | 8.96 | 24.49 | 219.43 |
| %1613 | % | Despeses indirectes | 6 % | 647.44 | 38.85 |
|  |  | Total |  |  | 686.3 |

**E0839** m2 Reixa de tràmex d'acer galvanitzat, 30x30 mm, gruix 30 mm i pletina de 2 mm
10 m2 × 66.37 = 663.70

**E0858D** u Arqueta d'obra d'1,50x1,50m per a tubs de serveis (Hmàx=1,5m)
2 u × 208.66 = 417.32

**E0867** m Tub porós PVC Ø200 per trasdós mur drenatge
5 m × 11.58 = 57.90
Tub porós PVC de 200 mm de diàmetre, amb junt d'estanqueïtat, col·locat en rasa de trasdós de mur per drenatge.

| Codi | Ut | Descripció | Rendiment | Preu | Import |
|---|---|---|---|---|---|
| O0102 | h | Oficial 1ª | 0.05 | 20.46 | 1.02 |
| O0110 | h | Peó | 0.05 | 16.75 | 0.84 |
| P1151 | m | Tub porós de DN200 mm (material) | 1 | 7.31 | 7.31 |
| P1171 | pp | Accessoris i connexions PVC (material; 12/01/2009) | 1 | 1.761642 | 1.76 |
| %1613 | % | Despeses indirectes | 6 % | 10.93 | 0.66 |
|  |  | Total |  |  | 11.58 |

**E0873** m Tub de PP corrugat doble capa Ø250 mm
12 m × 16.39 = 196.68

**E0874** m Tub de PP corrugat doble capa Ø315 mm
10 m × 21.33 = 213.30
Tub de PP corrugat doble capa de 315 mm. de diàmetre nominal i SN 8 kN/m2, inclòs pp de peces especials i accessoris, col·locat.

| Codi | Ut | Descripció | Rendiment | Preu | Import |
|---|---|---|---|---|---|
| O0101 | h | Cap de colla | 0.03 | 20.6 | 0.62 |
| O0102 | h | Oficial 1ª | 0.14 | 20.46 | 2.86 |
| O0110 | h | Peó | 0.14 | 16.75 | 2.35 |
| P1241 | m | Tub de pp DN315 mm., SN 8 kN/m2 (material) | 1 | 10.99 | 10.99 |
| P%1615 | % | Part proporcional accessoris | 30 % | 10.99 | 3.30 |
| %1613 | % | Despeses indirectes | 6 % | 20.12 | 1.21 |
|  |  | Total |  |  | 21.33 |

**E0877** m Tub de PP corrugat doble capa Ø630 mm
12 m × 44.95 = 539.40

**E0878** m Tub de PP corrugat doble capa Ø800 mm
12 m × 72.45 = 869.40
Tub de PP corrugat doble capa de 800 mm. de diàmetre nominal i SN 8 kN/m2, inclòs pp de peces especials i accessoris, col·locat.

| Codi | Ut | Descripció | Rendiment | Preu | Import |
|---|---|---|---|---|---|
| O0101 | h | Cap de colla | 0.06 | 20.6 | 1.24 |
| O0102 | h | Oficial 1ª | 0.25 | 20.46 | 5.12 |
| O0110 | h | Peó | 0.25 | 16.75 | 4.19 |
| P1245 | m | Tub de pp DN800 mm., SN 8 kN/m2 (material) | 1 | 44.45 | 44.45 |
| P%1615 | % | Part proporcional accessoris | 30 % | 44.45 | 13.34 |
| %1613 | % | Despeses indirectes | 6 % | 68.34 | 4.10 |
|  |  | Total |  |  | 72.45 |

**E0879** m Tub de PP corrugat doble capa Ø1000 mm
12 m × 116.94 = 1403.28
Tub de PP corrugat doble capa de 1000 mm. de diàmetre nominal i SN 8 kN/m2, inclòs pp de peces especials i accessoris, col·locat.

| Codi | Ut | Descripció | Rendiment | Preu | Import |
|---|---|---|---|---|---|
| O0101 | h | Cap de colla | 0.08 | 20.6 | 1.65 |
| O0102 | h | Oficial 1ª | 0.3 | 20.46 | 6.14 |
| O0110 | h | Peó | 0.3 | 16.75 | 5.03 |
| P1246 | m | Tub de pp DN1000 mm., SN 8 kN/m2 (material) | 1 | 75 | 75.00 |
| P%1615 | % | Part proporcional accessoris | 30 % | 75.00 | 22.50 |
| %1613 | % | Despeses indirectes | 6 % | 110.32 | 6.62 |
|  |  | Total |  |  | 116.94 |

**E0879A** m Tub de PP corrugat doble capa Ø1200 mm
12 m × 147.95 = 1775.40

| Codi | Ut | Descripció | Rendiment | Preu | Import |
|---|---|---|---|---|---|
| O0101 | h | Cap de colla | 0.08 | 20.6 | 1.65 |
| O0102 | h | Oficial 1ª | 0.3 | 20.46 | 6.14 |
| O0110 | h | Peó | 0.3 | 16.75 | 5.03 |
| P1247 | m | Tub de pp DN1000 mm., SN 8 kN/m2 (material) | 1 | 97.5 | 97.50 |
| P%1615 | % | Part proporcional accessoris | 30 % | 97.50 | 29.25 |
| %1613 | % | Despeses indirectes | 6 % | 139.57 | 8.37 |
|  |  | Total |  |  | 147.95 |

| Codi | Ut | Descripció | Quantitat | Preu | Import |
|---|---|---|---|---|---|
| E0891 | u | Connexió de canonada amb col·lector ó OD existent | 0 | 158.13 | 0.00 |

**E10100** m Tub de Polietile corrugat de Ø110
12 m × 3.25 = 39.00

**E101001** m Tub de Polietile corrugat de Ø125 (14/07/1995)
12 m × 4.03 = 48.36
Tub de PVC corrugat de 125 mm. de diàmetre nominal, enterrat amb grau de resistència al xoc 7, col.locat.

| Codi | Ut | Descripció | Rendiment | Preu | Import |
|---|---|---|---|---|---|
| O0102 | h | Oficial 1ª | 0.012 | 20.46 | 0.25 |
| O0110 | h | Peó | 0.012 | 16.75 | 0.20 |
| P09128 | m | Tub corrugat Ø125 mm. (material) | 1.05 | 3.19 | 3.35 |
| % | % | Despeses generals | 6 % | 3.80 | 0.23 |
|  |  | Total |  |  | 4.03 |

**E101002** m Tub de Polietile corrugat de Ø160 (14/07/1995)
12 m × 6.43 = 77.16
Tub de PVC corrugat de 160 mm. de diàmetre nominal, enterrat amb grau de resistència al xoc 7, col.locat.

| Codi | Ut | Descripció | Rendiment | Preu | Import |
|---|---|---|---|---|---|
| O0102 | h | Oficial 1ª | 0.015 | 20.46 | 0.31 |
| O0110 | h | Peó | 0.015 | 16.75 | 0.25 |
| P09129 | m | Tub corrugat Ø160 mm. (material) | 1.05 | 5.24 | 5.50 |
| % | % | Despeses generals | 6 % | 6.06 | 0.36 |
|  |  | Total |  |  | 6.43 |

**E10100A** m Tub de Polietile corrugat Ø63
50 m × 1.25 = 62.50

**E10103** m Conductor coure tetrapolar 4x10 mm2 soterrada (14/07/1995)
100 m × 7.61 = 761.00
Conductor de coure tetrapolar 4x10 mm2, de designació UNE RV 0,6/1 kV, col·locat en línia d'enllumenat soterrada, allotjat en tub corrugat.

| Codi | Ut | Descripció | Rendiment | Preu | Import |
|---|---|---|---|---|---|
| O0101 | h | Cap de colla | 0.01 | 20.6 | 0.21 |
| O0102 | h | Oficial 1ª | 0.04 | 20.46 | 0.82 |
| O0110 | h | Peó | 0.04 | 16.75 | 0.67 |
| P10103 | m | Conductor Cu tetrapolar 4x10 rv 0,6/1 kV (material) | 1.05 | 5.22 | 5.48 |
| % | % | Despeses generals | 6 % | 7.18 | 0.43 |
|  |  | Total |  |  | 7.61 |

**E10121B** m Conductor coure nu de 16 mm2, unipolar soterrada (14/07/1995)
100 m × 3.02 = 302.00
Conductor de coure nu de 16 mm2, unipolar, col·locat al fons de la rasa i sortint a punts de llum, compresa la part proporcional de tub protector dels sortints i soldadures als punts metàl·lics o a les derivacions.

| Codi | Ut | Descripció | Rendiment | Preu | Import |
|---|---|---|---|---|---|
| O0101 | h | Cap de colla | 0.01 | 20.6 | 0.21 |
| O0102 | h | Oficial 1ª | 0.03 | 20.46 | 0.61 |
| O0110 | h | Peó | 0.03 | 16.75 | 0.50 |
| P10111B | m | Conductor Cu nu unipolar 1x16 mm2 (material; 10/01/2018) | 1.05 | 0.59 | 0.62 |
| P10207 | pp | Soldadures a xarxa i petit mat. | 1 | 0.9078 | 0.91 |
| % | % | Despeses generals | 6 % | 2.85 | 0.17 |
|  |  | Total |  |  | 3.02 |

**E10130** u Desplaçament de farola (12/01/2009)
5 u × 268.34 = 1341.70
Desplaçament de farola, fonamentació i connexions incloses, totalment acabat i en servei

| Codi | Ut | Descripció | Rendiment | Preu | Import |
|---|---|---|---|---|---|
| O0101 | h | Cap de colla | 1 | 20.6 | 20.600 |
| O0110 | h | Peó | 6 | 16.75 | 100.500 |
| P1609 | m3 | Excavació de terres | 0.64 | 11.118 | 7.116 |
| P0504 | m3 | Formigó HM-20 posat a l'obra | 0.64 | 52 | 33.280 |
| P1680 | u | Placa, perns i cargoleria per ancoratge | 1 | 7.510158 | 7.510 |
| M0214 | h | Camió grua | 2 | 42.073368 | 84.147 |
| %1613 | % | Despeses indirectes | 6 % | 253.153 | 15.189 |
|  |  | Total |  |  | 268.34 |

**E10207** u Desplaçament llumenera h>8m, dist<100m (12/01/2009)
5 u × 253.78 = 1268.90
Desplaçament i col·locació de llumenera de més de 8 m d'alçada a menys de 100 m de distància, totalment instal·lada i connexionada.

| Codi | Ut | Descripció | Rendiment | Preu |
|---|---|---|---|---|
| O0101 | h | Cap de colla | 0.1 | 20.6 |
| O0102 | h | Oficial 1ª | 0.8 | 20.46 |
| O0110 | h | Peó | 1.2 | 16.75 |
| P1609 | m3 | Excavació de terres | 0.64 | 11.118 |
| P0504 | m3 | Formigó HM-20 posat a l'obra | 0.64 | 52 |
| P1680 | u | Placa, perns i cargoleria per ancoratge | 1 | 7.510158 |
| P10209 | pp | Petit material | 4 | 29.834592 |
| M0214 | h | Camió grua | 0.8 | 42.073368 |
| %1613 | % | Despeses indirectes | 6 % |  |

**E1101** u Banc de fusta 2 m pintat i envernissat, 10 llistons (12/01/2009)
2 u × 291.18 = 582.36
Banc de fusta pintat i envernissat, de 2 m de llargària, 10 llistons de 2,5x5,2 cm., cargols passadors d'acer cadmiat i suports de passamà, ancorat amb daus de formigó de 30x30x30 cm.

| Codi | Ut | Descripció | Rendiment | Preu | Import |
|---|---|---|---|---|---|
| O0101 | h | Cap de colla | 0.05 | 20.6 | 1.03 |
| O0102 | h | Oficial 1ª | 0.155 | 20.46 | 3.17 |
| O0110 | h | Peó | 0.91 | 16.75 | 15.24 |
| P1501 | u | Banc de fusta de 2 m. llarg. (material; 12/01/2009) | 1 | 247.690986 | 247.69 |
| P1609 | m3 | Excavació de terres | 0.12 | 11.118 | 1.33 |
| P0504 | m3 | Formigó HM-20 posat a l'obra | 0.12 | 52 | 6.24 |
| %1613 | % | Despeses indirectes | 6 % | 274.70 | 16.48 |
|  |  | Total |  |  | 291.18 |

**E1104** u Escocell 106x106x25 cm amb paviment drenant epoxi
4 u × 182.3 = 729.20
Escocell de 106x106 cm. de llum i 25 cm. de fondària, amb 4 peces de morter de ciment de 113x20x7 cm. d'un cantell bisellat, rejuntades amb morter de ciment i base de formigó HM-20, inclosa i la seva excavació i paviment drenant epoxi amb repelent de gossos i capa de 10 cm. de tot-u, col·locat.

| Codi | Ut | Descripció | Rendiment | Preu | Import |
|---|---|---|---|---|---|
| O0101 | h | Cap de colla | 0.15 | 20.6 | 3.09 |
| O0102 | h | Oficial 1ª | 0.4 | 20.46 | 8.18 |
| O0110 | h | Peó | 0.7 | 16.75 | 11.73 |
| P1609 | m3 | Excavació de terres | 0.5 | 11.118 | 5.56 |
| P0504 | m3 | Formigó HM-20 posat a l'obra | 0.134 | 52 | 6.97 |
| P1006 | m | Vorada pref. form. 8x20 cm. tipus tauló | 5 | 3.03 | 15.15 |
| E0108 | m3 | Morter de ciment elaborat a l'obra | 0.002 | 50.96 | 0.10 |
| P1520 | m2 | Paviment drenant epoxi tot inclòs (material; 09/03/2009) | 1 | 121.2 | 121.20 |
| %1613 | % | Despeses indirectes | 6 % | 171.98 | 10.32 |
|  |  | Total |  |  | 182.3 |

**E1104B** u Escocell de 106x106x15 amb llambordins permeables
3 u × 104.7 = 314.10
Escocell de 106x106 cm. de llum i 15 cm. de fondària, amb llambordins 160x160x80 mm permeables, color gris, amb una capa de rejuntament de sorra de diàmetre inferior a 2 mm, sobre 3 cm de llit de sorra i base de 5 cm de gruix de grava compactada, i vorada tipus tauló de 7x20 cm de formigó, rejuntades amb morter de ciment i base de formigó HM-20, i inclosa la seva excavació, col·locat, segons plànols.

| Codi | Ut | Descripció | Rendiment | Preu | Import |
|---|---|---|---|---|---|
| O0101 | h | Cap de colla | 0.15 | 20.6 | 3.09 |
| O0102 | h | Oficial 1ª | 0.6 | 20.46 | 12.28 |
| O0110 | h | Peó | 0.8 | 16.75 | 13.40 |
| P1609 | m3 | Excavació de terres | 0.55 | 11.118 | 6.11 |
| P1530 | u | Llambordí permeable de 160x160x80mm (material) | 24 | 1.58 | 37.92 |
| P0308 | m3 | Material filtrant | 0.05 | 16.362 | 0.82 |
| P0315 | m3 | Sorra de riu a peu d'obra (material) | 0.04 | 13.19 | 0.53 |
| P1006 | m | Vorada pref. form. 8x20 cm. tipus tauló | 5 | 3.03 | 15.15 |
| E0108 | m3 | Morter de ciment elaborat a l'obra | 0.002 | 50.96 | 0.10 |
| P0504 | m3 | Formigó HM-20 posat a l'obra | 0.18 | 52 | 9.36 |
| %1613 | % | Despeses indirectes | 6 % | 98.76 | 5.93 |
|  |  | Total |  |  | 104.7 |

**E1107** m Vorada de peces de formigó de 8x20 cm tipus tauló
25 m × 15.61 = 390.25

**E1108** m Vorada de peces de formigó de 8x20 cm tipus jardí
20 m × 15.73 = 314.60

**E1109** m Vorada de peces de formigó de 15x30 cm tipus J-1
20 m × 16.85 = 337.00
Vorada de peces de formigó de 15x30 cm. tipus J-1, col·locat, inclosa l'excavació i la seva base de formigó HM-20, i rejuntat amb morter de ciment.

| Codi | Ut | Descripció | Rendiment | Preu | Import |
|---|---|---|---|---|---|
| O0101 | h | Cap de colla | 0.03 | 20.6 | 0.62 |
| O0102 | h | Oficial 1ª | 0.06 | 20.46 | 1.23 |
| O0110 | h | Peó | 0.18 | 16.75 | 3.02 |
| P1609 | m3 | Excavació de terres | 0.06 | 11.118 | 0.67 |
| P1109 | m | Vorada pref. form. 15x30 cm. tipus J-1 (material) | 1 | 4.2 | 4.20 |
| P0504 | m3 | Formigó HM-20 posat a l'obra | 0.04 | 52 | 2.08 |
| E0108 | m3 | Morter de ciment elaborat a l'obra | 0.08 | 50.96 | 4.08 |
| %1613 | % | Despeses indirectes | 6 % | 15.90 | 0.95 |
|  |  | Total |  |  | 16.85 |

**E1188** m2 Malla antiherba gramatge de 140 g/m2
25 m2 × 3.53 = 88.25
Subministrament i col·locació de malla antiherba de 140 gr/m2 de gramatge, inclou transport.

| Codi | Ut | Descripció | Rendiment | Preu | Import |
|---|---|---|---|---|---|
| O0102 | h | Oficial 1ª | 0.04 | 20.46 | 0.82 |
| O0110 | h | Peó | 0.06 | 16.75 | 1.01 |
| P50018 | m2 | Malla antiherba gramatge de 140 g/m2 (material) | 1 | 1.5 | 1.50 |
| %1613 | % | Despeses indirectes | 6 % | 3.33 | 0.20 |
|  |  | Total |  |  | 3.53 |

| Amidament | Uts. | Llarg | Ample | Parcial |
|---|---|---|---|---|
|  | 1 | 5 | 5 | 25.00 |
| Total |  |  |  | 25 |

**E1196** m Tanca de fusta "texana" o similar h=1m (10/01/2018)
10 m × 66.13 = 661.30
Tanca de fusta tipus "texana" o similar d'1 m. d'alçada, amb pals d'1,5 metres i 10 cm de diàmetre i dos pals horitzontals de 2,5 m de llargada i 8 cm de diàmetre separats entre ells 45 cm, incloses les unions mètal·liques, materials auxiliars, enclavament, col·locat.

| Codi | Ut | Descripció | Rendiment | Preu | Import |
|---|---|---|---|---|---|
| O0101 | h | Cap de colla | 0.05 | 20.6 | 1.03 |
| O0102 | h | Oficial 1ª | 0.25 | 20.46 | 5.12 |
| O0110 | h | Peó | 0.25 | 16.75 | 4.19 |
| P1196 | m | tanca de fusta tipus texana (material; 10/01/2018) | 1 | 45.4 | 45.40 |
| P1609 | m3 | Excavació de terres | 0.13 | 11.118 | 1.45 |
| P0504 | m3 | Formigó HM-20 posat a l'obra | 0.1 | 52 | 5.20 |
| %1613 | % | Despeses indirectes | 6 % | 62.39 | 3.74 |
|  |  | Total |  |  | 66.13 |

**E1211B** u Pericó registre (A) 60x60x90 cm, amb tapa (semàf i enllum, s/base formigó)
1 u × 150.22 = 150.22
Pericó registre tipus A de 60x60x90 cm, amb tapa, per instal·lacions semafòriques o d'enllumenat, i parets de totxo gero arrebossat i lliscat interiorment.

| Codi | Ut | Descripció | Rendiment | Preu | Import |
|---|---|---|---|---|---|
| O0101 | h | Cap de colla | 0.09 | 20.6 | 1.854 |
| O0102 | h | Oficial 1ª | 0.65 | 20.46 | 13.299 |
| O0110 | h | Peó | 1.2 | 16.75 | 20.100 |
| P0805 | u | Maó massís 29x14x5 cm. a rev. | 185 | 0.12 | 22.200 |
| E0108 | m3 | Morter de ciment elaborat a l'obra | 0.1 | 50.96 | 5.096 |
| P0841 | m2 | Enlluïment parets exteriors | 2.16 | 20.006484 | 43.214 |
| P0622A | u | Tapa fosa 680x680x40, marc 700x700, classe B-125 (material) | 1 | 35.95 | 35.950 |
| %1613 | % | Despeses indirectes | 6 % | 141.713 | 8.503 |
|  |  | Total |  |  | 150.22 |

**E1601** pa A justificar obres no previstes i imprescindibles (13/02/2017)
1 pa × 12000 = 12000.00
Partida alçada a justificar per a obres no previstes i imprescindibles de realitzar.

**E1606** pa A justificar afectació o desviament de serveis existents (13/02/2017)
1 pa × 6000 = 6000.00
Partida alçada a justificar per afectació o desviament de serveis existents.

| Codi | Ut | Descripció | Quantitat | Preu | Import |
|---|---|---|---|---|---|
| E0213Z | m | Picat manual de façana | 0 | 7.91 | 0.00 |

### 1101 Abalissament i sistemes de contenció
Import: 61490.06

| Codi | Ut | Descripció | Quantitat | Preu | Import |
|---|---|---|---|---|---|
| E0214 | m | Desmuntatge barrera de seguretat flexible i demolició ancoratges | 0 | 6.72 | 0.00 |

**E0701** m Barana d'acer tipus EG,amb passamà 120x60 mm.
6 m × 118.27 = 709.62
Barana d'acer tipus EG, amb passamà 120x60 mm., travessers inferior i superior de 60x30 mm.,muntants cada 100 cm. i brendoles de 40x20 mm. cada 10 cm., de 100 cm. d'alçària, emprimació i 2 capes de pintura color RAL 5009 incloses, amb ancoratges i soldadures, col·locada i totalment acabada.

| Codi | Ut | Descripció | Rendiment | Preu |
|---|---|---|---|---|
| O0101 | h | Cap de colla | 0.05 | 20.6 |
| O0102 | h | Oficial 1ª | 0.25 | 20.46 |
| O0110 | h | Peó | 0.6 | 16.75 |
| P1423 | m | Barana acer.passa.trave. (material) | 1 | 87.45 |
| P1903 | kg | Pintura d'emprimació | 0.17 | 6.397542 |
| P1904 | kg | Pintura | 2 × 0.34 | 7.201098 |
| M0235 | h | Equip de soldadura elèctrica | 0.1 | 14.546424 |
| M0226 | h | Grup electrògen de 20/30 kVA | 0.1 | 4.73892 |
| %1613 | % | Despeses indirectes | 6 % |  |

**E0701C** m Pantalla de protecció de motociclistes SPM-ES4TUB
1500 m × 19.47 = 29205.00

| Amidament | Uts. | Llarg | Parcial |
|---|---|---|---|
| Varies actuacions | 1 | 1500 | 1500.00 |
| Total |  |  | 1500 |

**E07033** m Barrera de seguretat doble BMDNA2/T
50 m × 62.54 = 3127.00

| Amidament | Uts. | Llarg | Parcial |
|---|---|---|---|
| Varies actuacions | 1 | 50 | 50.00 |
| Total |  |  | 50 |

| Codi | Ut | Descripció | Quantitat | Preu | Import |
|---|---|---|---|---|---|
| E0703B | m | Muntatge de barrera aprofitada amb nou poste tubular | 0 | 14.09 | 0.00 |

**E0735** ut Increment dificultat per fonamentació (diferent a enclavament tipus)
100 ut × 16.51 = 1651.00

| Amidament | Uts. | Llarg | Parcial |
|---|---|---|---|
| Varies actuaciions | 1 | 100 | 100.00 |
| Total |  |  | 100 |

**E0735B** u Suplement per col·locació de poste soldat a placa lateral i separador collat amb tacos d'ancoratge
50 u × 38.03 = 1901.50

| Amidament | Uts. | Llarg | Parcial |
|---|---|---|---|
| Varies actuacions | 1 | 50 | 50.00 |
| Total |  |  | 50 |

**E07361V** m Barrera de seguretat enclavada BMSNA4/T termolacada en RAL verd-marró
16 m × 38.56 = 616.96
Barrera de seguretat metàl·lica simple amb separador, tipus BMSNA4/T o similar, inclòs enclavament, soldadures i material auxiliar, pal de perfil tubular de 120x55 mm cada 4 m, peça reflectora a dues cares cada 8m, topall final si s'escau, totalment col·locada en recta o corba de qualsevol radi, termolacada en RAL verd-marró a definir per la Propietat.

| Codi | Ut | Descripció | Rendiment | Preu | Import |
|---|---|---|---|---|---|
| O0101 | h | Cap de colla | 0.02 | 20.6 | 0.41 |
| O0102 | h | Oficial 1ª | 0.04 | 20.46 | 0.82 |
| O0110 | h | Peó | 0.04 | 16.75 | 0.67 |
| P14141 | m | Barrera seguretat doble ona termolacada en RAL verd-marró (material) | 1 | 26.44 | 26.44 |
| P1424 | u | Part proporc. mater. barreres | 1 | 6.28 | 6.28 |
| M0253 | h | Màquina per a clavar muntants metàl·lics | 0.04 | 43.968936 | 1.76 |
| %1613 | % | Despeses indirectes | 6 % | 36.38 | 2.18 |
|  |  | Total |  |  | 38.56 |

**E0736B** u Extrem de 8 m de barrera de seguretat metàl·lica
20 u × 331.7 = 6634.00

| Amidament | Uts. | Parcial |
|---|---|---|
| Varies actuacions | 20 | 20.00 |
| Total |  | 20 |

**E0736B1V** u Extrem de 8 m de barrera de seguretat metàl·lica termolacat en RAL verd-marró
2 u × 365.09 = 730.18
Extrem de 8 m mínim de barrera de seguretat metàl·lica de qualsevol tipus, amb abatiment o encastament en talús del desmunt, termolacat en RAL verd-marró a definir per la Propietat, incloent tanca de secció doble ona, pals cada 2 m, xapes de reforç, peça en angle, topall final, elements de fixació, peça reflectora a dues cares, inclòs enclavament i soldadures, totalment col·locat.

| Codi | Ut | Descripció | Rendiment | Preu | Import |
|---|---|---|---|---|---|
| O0101 | h | Cap de colla | 0.2 | 20.6 | 4.120 |
| O0102 | h | Oficial 1ª | 0.8 | 20.46 | 16.368 |
| O0110 | h | Peó | 0.8 | 16.75 | 13.400 |
| P14451 | u | Extrem de 8 metres termolacat en RAL verd-marró (material) | 1 | 302.5 | 302.500 |
| P1424 | u | Part proporc. mater. barreres | 1 | 6.28 | 6.280 |
| M0253 | h | Màquina per a clavar muntants metàl·lics | 0.04 | 43.968936 | 1.759 |
| %1613 | % | Despeses indirectes | 6 % | 344.427 | 20.666 |
|  |  | Total |  |  | 365.09 |

**E0736C** u Extrem de 12 m de barrera de seguretat metàl·lica
2 u × 484.84 = 969.68

**E0736C1V** u Extrem de 12 m de barrera de seguretat metàl·lica termolacat en RAL verd-marró
2 u × 435.02 = 870.04
Extrem de 12 m mínim de barrera de seguretat metàl·lica de qualsevol tipus, amb abatiment o encastament en talús del desmunt, termolacat en RAL verd-marró a definir per la Propietat, incloent tanca de secció doble ona, pals cada 2 m, xapes de reforç, peça en angle, topall final, elements de fixació, peça reflectora a dues cares, inclòs enclavament i soldadures, totalment col·locat.

| Codi | Ut | Descripció | Rendiment | Preu | Import |
|---|---|---|---|---|---|
| O0101 | h | Cap de colla | 0.25 | 20.6 | 5.15 |
| O0102 | h | Oficial 1ª | 1 | 20.46 | 20.46 |
| O0110 | h | Peó | 1 | 16.75 | 16.75 |
| P14461 | u | Extrem de 12 metres termolacat en RAL verd-marró (material) | 1 | 360 | 360.00 |
| P1424 | u | Part proporc. mater. barreres | 1 | 6.28 | 6.28 |
| M0253 | h | Màquina per a clavar muntants metàl·lics | 0.04 | 43.968936 | 1.76 |
| %1613 | % | Despeses indirectes | 6 % | 410.40 | 24.62 |
|  |  | Total |  |  | 435.02 |

**E0736D** u Extrem de barrera en accessos i altres, col·locat en corba a 90º o 180º
16 u × 150.28 = 2404.48

| Amidament | Uts. | Parcial |
|---|---|---|
| Varies actuacions | 16 | 16.00 |
| Total |  | 16 |

**E0736DV** u Extrem de barrera en accessos i altres, col·locat en corba a 90º termolacat en RAL verd-marró
2 u × 150.28 = 300.56
Extrem de barrera de seguretat en accessos i altres termolacat en RAL verd-marró a definir per la Propietat, col·locat en corba a 90º o radi similar, incloent 4 m de tanca de secció doble ona, pals, separadors, topall final, elements de fixació, peça reflectora, inclòs enclavament i soldadures, totalment col·locat.

| Codi | Ut | Descripció | Rendiment | Preu | Import |
|---|---|---|---|---|---|
| O0101 | h | Cap de colla | 0.1 | 20.6 | 2.06 |
| O0102 | h | Oficial 1ª | 0.3 | 20.46 | 6.14 |
| O0110 | h | Peó | 0.3 | 16.75 | 5.03 |
| P1447 | u | Extrem de barrera, forma de corba, de 4 m de llargada | 1 | 120.5 | 120.50 |
| P1424 | u | Part proporc. mater. barreres | 1 | 6.28 | 6.28 |
| M0253 | h | Màquina per a clavar muntants metàl·lics | 0.04 | 43.968936 | 1.76 |
| %1613 | % | Despeses indirectes | 6 % | 141.77 | 8.51 |
|  |  | Total |  |  | 150.28 |

**E0736E** u Terminal en forma de cua de peix o de ganxo
16 u × 28.27 = 452.32

| Amidament | Uts. | Parcial |
|---|---|---|
| Varies actuacions | 16 | 16.00 |
| Total |  | 16 |

**E0736EV** u Terminal en forma de cua de peix termolacat en RAL verd-marró
2 u × 28.27 = 56.54
Terminal en forma de cua de peix, termolacat en RAL verd-marró a definir per la Propietat, per a barrera de seguretat secció doble ona, inclòs elements de fixació, peça reflectora, totalment col·locat.

| Codi | Ut | Descripció | Rendiment | Preu | Import |
|---|---|---|---|---|---|
| O0101 | h | Cap de colla | 0.02 | 20.6 | 0.41 |
| O0102 | h | Oficial 1ª | 0.05 | 20.46 | 1.02 |
| O0110 | h | Peó | 0.05 | 16.75 | 0.84 |
| P1448 | u | Terminal en forma de cua de peix | 1 | 18.12 | 18.12 |
| P1424 | u | Part proporc. mater. barreres | 1 | 6.28 | 6.28 |
| %1613 | % | Despeses indirectes | 6 % | 26.67 | 1.60 |
|  |  | Total |  |  | 28.27 |

**E0759** m Barrera de seguretat simple BMSNC2/T 2 tanques sobreposades
50 m × 61.14 = 3057.00
Barrera de seguretat metàl·lica simple amb separador, tipus BMSNC2/T o similar, amb 2 tanques sobreposades, inclòs enclavament soldadures i material auxiliar, pal de perfil tubular de 120x55 mm cada 2 m, peça reflectora a dues cares cada 8 m, topall final si s'escau, totalment col·locada en recta o corba de qualsevol radi.

| Codi | Ut | Descripció | Rendiment | Preu | Import |
|---|---|---|---|---|---|
| O0101 | h | Cap de colla | 0.03 | 20.6 | 0.62 |
| O0102 | h | Oficial 1ª | 0.06 | 20.46 | 1.23 |
| O0110 | h | Peó | 0.06 | 16.75 | 1.01 |
| P1414 | m | Barrera seguretat doble ona | 2 | 20.66 | 41.32 |
| P1424 | u | Part proporc. mater. barreres | 1.8 | 6.28 | 11.30 |
| M0253 | h | Màquina per a clavar muntants metàl·lics | 0.05 | 43.968936 | 2.20 |
| %1613 | % | Despeses indirectes | 6 % | 57.68 | 3.46 |
|  |  | Total |  |  | 61.14 |

| Amidament | Uts. | Llarg | Parcial |
|---|---|---|---|
| Varies actuacions | 1 | 50 | 50.00 |
| Total |  |  | 50 |

**E0759V** m Barrera de seguretat simple BMSNC2/T 2 tanques sobreposades termolacada en RAL verd-marró
4 m × 73.39 = 293.56
Barrera de seguretat metàl·lica simple amb separador, tipus BMSNC2/T o similar, amb 2 tanques sobreposades, termolacat en RAL verd-marró, inclòs enclavament soldadures i material auxiliar, pal de perfil tubular de 120x55 mm cada 2 m, peça reflectora a dues cares cada 8 m, topall final si s'escau, totalment col·locada en recta o corba de qualsevol radi.

| Codi | Ut | Descripció | Rendiment | Preu | Import |
|---|---|---|---|---|---|
| O0101 | h | Cap de colla | 0.03 | 20.6 | 0.62 |
| O0102 | h | Oficial 1ª | 0.06 | 20.46 | 1.23 |
| O0110 | h | Peó | 0.06 | 16.75 | 1.01 |
| P14141 | m | Barrera seguretat doble ona termolacada en RAL verd-marró | 2 | 26.44 | 52.88 |
| P1424 | u | Part proporc. mater. barreres | 1.8 | 6.28 | 11.30 |
| M0253 | h | Màquina per a clavar muntants metàl·lics | 0.05 | 43.968936 | 2.20 |
| %1613 | % | Despeses indirectes | 6 % | 69.24 | 4.15 |
|  |  | Total |  |  | 73.39 |

**E0781A** m Desmuntatge i trasllat al magatzem de la Diputació de barrera de seguretat existent (29/03/2019)
100 m × 6.59 = 659.00
Desmuntatge de barrera de seguretat flexible i demolició d'ancoratges amb base de formigó, inclòs p.p. de suports i trasllat al magatzem de la Diputació.

| Codi | Ut | Descripció | Rendiment | Preu | Import |
|---|---|---|---|---|---|
| O0102 | h | Oficial 1ª | 0.058 | 20.46 | 1.19 |
| O0110 | h | Peó | 0.3 | 16.75 | 5.03 |
| %1613 | % | Despeses indirectes | 6 % | 6.22 | 0.37 |
|  |  | Total |  |  | 6.59 |

**E1160** m Tanca mixta ferro-fusta fabricada per mòduls travessers de ferro galvanitzat
20 m × 144.66 = 2893.20
Tanca mixta de ferro-fusta fabricada per mòduls travessers de ferro galvanitzat amb pilars de fusta cada 2 m amb un tap metàl.lic galvanitzat a la testa i llistons de fusta rectangulars col·locats verticalment de pi flandes tractat a l’autoclau nivell IV amb la impregnació realitzada per mitjà del sistema Bethel buit-pressió a base de sals hidrosolubles lliures de crom i arsèni, d' 1 m d'alçària, inclòs el subministrament i transport a l'obra, completament muntada i instal·lada.

| Codi | Ut | Descripció | Rendiment | Preu | Import |
|---|---|---|---|---|---|
| O0101 | h | Cap de colla | 0.05 | 20.6 | 1.03 |
| O0102 | h | Oficial 1ª | 0.3 | 20.46 | 6.14 |
| O0110 | h | Peó | 0.3 | 16.75 | 5.03 |
| M0214 | h | Camió grua | 0.3 | 42.073368 | 12.62 |
| P2196 | m | Tanca mixta ferro-fusta 1m alçària (material) | 1 | 105 | 105.00 |
| P1609 | m3 | Excavació de terres | 0.13 | 11.118 | 1.45 |
| P0504 | m3 | Formigó HM-20 posat a l'obra | 0.1 | 52 | 5.20 |
| %1613 | % | Despeses indirectes | 6 % | 136.47 | 8.19 |
|  |  | Total |  |  | 144.66 |

**E1197** m Barrera de seguretat mixta de fusta-metall, nivell contenció N2
8 m × 91.26 = 730.08
Barrera de seguretat mixta de fusta-metall homologada, nivell de contenció N2, formada per trams de 4 metres amb ànima de ferro galvanitzada en calent i recoberta de fusta. Verticals de 160 mm de diàmetre i alçada de 700 mm i els horitzontals de 18 mm. de diàmetre, inclòs elements de fixació, materials auxiliars, enclavament i soldadures.

| Codi | Ut | Descripció | Rendiment | Preu | Import |
|---|---|---|---|---|---|
| O0101 | h | Cap de colla | 0.05 | 20.6 | 1.03 |
| O0102 | h | Oficial 1ª | 0.25 | 20.46 | 5.12 |
| O0110 | h | Peó | 0.25 | 16.75 | 4.19 |
| P1609 | m3 | Excavació de terres | 0.13 | 11.118 | 1.45 |
| P1197 | m | Barrera de seguretat de fusta-metall amb ànima d'acer galv. (material) | 1 | 72.54 | 72.54 |
| M0253 | h | Màquina per a clavar muntants metàl·lics | 0.04 | 43.968936 | 1.76 |
| %1613 | % | Despeses indirectes | 6 % | 86.09 | 5.17 |
|  |  | Total |  |  | 91.26 |

**E1197A** u Extrem de 12 m de barrera de seguretat mixta de fusta-metall
2 u × 1568.19 = 3136.38
Extrem de 12 m mínim de barrera de seguretat mixta de fusta-metall, amb abatiment o encastament en talús del desmunt, galvanitzada en calent, incloent tanca de secció doble ona, pals cada 2 m, xapes de reforç, peça en angle, topall final, elements de fixació, peça reflectora a dues cares, inclòs enclavament i soldadures, totalment col·locat.

| Codi | Ut | Descripció | Rendiment | Preu | Import |
|---|---|---|---|---|---|
| O0101 | h | Cap de colla | 0.25 | 20.6 | 5.1500 |
| O0102 | h | Oficial 1ª | 1 | 20.46 | 20.4600 |
| O0110 | h | Peó | 1 | 16.75 | 16.7500 |
| P1424A | u | Extrem de 12 metres de fusta-metall (material) | 1 | 1429.03 | 1429.0300 |
| P1424 | u | Part proporc. mater. barreres | 1 | 6.28 | 6.2800 |
| M0253 | h | Màquina per a clavar muntants metàl·lics | 0.04 | 43.968936 | 1.7588 |
| %1613 | % | Despeses indirectes | 6 % | 1479.4288 | 88.7657 |
|  |  | Total |  |  | 1568.19 |

**E1197B** u Terminal en forma de cua de peix mixt de fusta-metall
2 u × 76.48 = 152.96
Terminal en forma de cua de peix per a barrera de seguretat mixta de fusta-metall, secció doble ona, inclòs elements de fixació, peça reflectora, totalment col·locat.

| Codi | Ut | Descripció | Rendiment | Preu | Import |
|---|---|---|---|---|---|
| O0101 | h | Cap de colla | 0.02 | 20.6 | 0.41 |
| O0102 | h | Oficial 1ª | 0.05 | 20.46 | 1.02 |
| O0110 | h | Peó | 0.05 | 16.75 | 0.84 |
| P1448A | u | Terminal en forma de cua de peix mixta de fusta-metall (material) | 1 | 63.6 | 63.60 |
| P1424 | u | Part proporc. mater. barreres | 1 | 6.28 | 6.28 |
| %1613 | % | Despeses indirectes | 6 % | 72.15 | 4.33 |
|  |  | Total |  |  | 76.48 |

**E1198** m Barrera de seguretat mixta de fusta i acer tipus BEAM-N2-S4R
10 m × 93.9 = 939.00
Barrera de seguretat mixta de fusta i acer tipus BEAM-N2-S4R, nivell de conteniment N2, amplada de treball W5 i classe de severirtat A, d'acer galvanitzat i fusta segons norma UNE 56544 amb tractament de preservació de classe 4, amb suports tipus C-100 d'acer galvanitzat amb funda de fusta cada 4 metres, inclòs elements de fixació, materials auxiliars, enclavament, soldadures, totalment col·locada en recta o corba de qualsevol radi, inclòs extrems, abatiments i topall final si s'escau.

| Codi | Ut | Descripció | Rendiment | Preu | Import |
|---|---|---|---|---|---|
| O0101 | h | Cap de colla | 0.05 | 20.6 | 1.03 |
| O0102 | h | Oficial 1ª | 0.25 | 20.46 | 5.12 |
| O0110 | h | Peó | 0.25 | 16.75 | 4.19 |
| P1609 | m3 | Excavació de terres | 0.13 | 11.118 | 1.45 |
| P2197 | m | Barrera mixta de fusta i acer BEAM-N2-S4R (material) | 1 | 75.03 | 75.03 |
| M0253 | h | Màquina per a clavar muntants metàl·lics | 0.04 | 43.968936 | 1.76 |
| %1613 | % | Despeses indirectes | 6 % | 88.58 | 5.31 |
|  |  | Total |  |  | 93.9 |

| Codi | Ut | Descripció | Quantitat | Preu | Import |
|---|---|---|---|---|---|
| E0736 | m | Barrera de seguretat enclavada BMSNA4/T | 0 | 32.44 | 0.00 |

## 12 Mesures correctores d'impacte ambiental
Import: 4061.57

**E1143** m2 Hidrosembra projectada en 2 fases
450 m2 × 1.18 = 531.00
Hidrosembra projectada en dues fases amb espècies adaptades agroclimàticament a la zona, inclòs el subministrament de tots els components necessaris (aigua, llavors, estabilitzant, adobs, mulch) i regs d'arrelament; totalment acabada segons les característiques especificades al plec de condicions.

| Codi | Ut | Descripció | Rendiment | Preu | Import |
|---|---|---|---|---|---|
| O0110 | h | Peó | 0.02 | 16.75 | 0.34 |
| P1601 | m3 | Aigua | 0.04 | 0.65 | 0.03 |
| P1101 |  | Adob mineral d'anivellament lent (material; 12/01/2009) | 1 | 0.030906 | 0.03 |
| P1122 |  | Fixador sintètic base acrílica (material; 12/01/2009) | 1.2 | 0.072114 | 0.09 |
| P1120 |  | Bioactivador microbià (material; 12/01/2009) | 1 | 0.123624 | 0.12 |
| P1505 |  | Barreja llavors herbàcies hidros (material; 12/01/2009) | 1 | 0.123624 | 0.12 |
| P1123 |  | Mulch prot hidros fibra semi-cur (material; 12/01/2009) | 3 | 0.010302 | 0.03 |
| M0213 | h | Camió cisterna de 8 m3 | 0.003 | 47.997018 | 0.14 |
| P1126 | u | Altres conceptes (12/01/2009) | 1 | 0.2856 | 0.29 |
|  |  | Total |  |  | 1.18 |

**E0327** m2 Estesa terra vegetal en talussos (material aportació)
450 m2 × 3.01 = 1354.50
Estesa de terra vegetal procedent de préstec per talussos, inclòs càrrega i transport.

| Codi | Ut | Descripció | Rendiment | Preu | Import |
|---|---|---|---|---|---|
| O0101 | h | Cap de colla | 0.001 | 20.6 | 0.02 |
| O0102 | h | Oficial 1ª | 0.004 | 20.46 | 0.08 |
| O0110 | h | Peó | 0.025 | 16.75 | 0.42 |
| P1503 | m3 | Terra veg. adobada i garbell. (material; 12/01/2009) | 0.13 | 11.187972 | 1.45 |
| M0250 | h | Dumper 2 tn descàrrega hidrau. (maquinària; 12/01/2009) | 0.01 | 49.882284 | 0.50 |
| M0212B | h | Camió de trabuc de 20 t | 0.01 | 37.33 | 0.37 |
| %1613 | % | Despeses indirectes | 6 % | 2.84 | 0.17 |
|  |  | Total |  |  | 3.01 |

**E1181** u Transplantament d'arbre dins de l'obra
5 u × 268.31 = 1341.55
Transplantament dins de l'obra d'arbre, inclou repicat amb retroexcavadora i mitjans manuals, formació de pa de terra amb mitjans manuals, excavació de clot de plantació de 120x120x60 cm amb retroexcavadora, plantació amb camió grua en el nou lloc d'ubicació, reblert del clot amb sorra, terra i compost, primer reg i càrrega de les terres sobrants a camió.

| Codi | Ut | Descripció | Rendiment | Preu | Import |
|---|---|---|---|---|---|
| O0101 | h | Cap de colla | 0.25 | 20.6 | 5.15 |
| O0102 | h | Oficial 1ª | 2 | 20.46 | 40.92 |
| O0110 | h | Peó | 4 | 16.75 | 67.00 |
| P1503 | m3 | Terra veg. adobada i garbell. | 0.5 | 11.187972 | 5.59 |
| BR3A2000 | kg | Adob mineral simple, sulfat amoni (material; 12/01/2009) | 1.1 | 0.123624 | 0.14 |
| P1601 | m3 | Aigua | 0.25 | 0.65 | 0.16 |
| M0207 | h | Retroexcavadora | 1.5 | 59.41 | 89.12 |
| M0215 | h | Grua autopropulsada de 12 t | 0.6 | 50.181042 | 30.11 |
| M0212B | h | Camió de trabuc de 20 t | 0.4 | 37.33 | 14.93 |
| %1613 | % | Despeses indirectes | 6 % | 253.12 | 15.19 |
|  |  | Total |  |  | 268.31 |

**E0217** u Tall d'arbre de diàmetre inferior a 25 cm i extracció de la soca
1 u × 29.15 = 29.15

**E0221B** u Tall d'arbre de diàmetre entre 10 i 25 cm. i extracció de la soca
1 u × 103.99 = 103.99

**E0221C** u Tall d'arbre de diàmetre superior a 25 cm. i extracció de la soca
1 u × 204.94 = 204.94

**E0221** u Tall d'arbre de grans dimensions i extracció de la soca
1 u × 454.24 = 454.24
Tall d'arbre de grans dimensions i extracció de la soca, retirada de branques i runes i tapat del forat, inclòs transport de restes a planta de compostatge, i neteja de l'obra

| Codi | Ut | Descripció | Rendiment | Preu | Import |
|---|---|---|---|---|---|
| O0101 | h | Cap de colla | 0.5 | 20.6 | 10.30 |
| O0102 | h | Oficial 1ª | 4 | 20.46 | 81.84 |
| O0110 | h | Peó | 8 | 16.75 | 134.00 |
| M0212B | h | Camió de trabuc de 20 t | 4 | 37.33 | 149.32 |
| M0214 | h | Camió grua | 1 | 42.073368 | 42.07 |
| M0350 | h | Motoserra | 4 | 2.55 | 10.20 |
| P1613 | u | Cànon d'abocador | 1 | 0.8 | 0.80 |
| %1613 | % | Despeses indirectes | 6 % | 428.53 | 25.71 |
|  |  | Total |  |  | 454.24 |

**E0333** m2 Reperfilat de talussos
20 m2 × 2.11 = 42.20

| Amidament | Uts. | Llarg | Ample | Parcial |
|---|---|---|---|---|
|  | 1 | 2 | 10 | 20.00 |
| Total |  |  |  | 20 |

## 13 Gestió de residus
Import: 1568.31

**E1551** u Acondicionament de la zona de residus
4 u × 190 = 760.00
Acondicionament del terreny per la implementació dels residus, inclou l'excavació i reperfilat de la superfície del terreny per col·locar posteriorment els diferents contenidors, zones d'apilament i aïllament, i la seva posterior retirada per deixar la zona en un correcte estat.

**E1552** m3 Classificació a peu d'obra de residus
10 m3 × 19.88 = 198.80
Classificació a preu d'obra de residus de la construcció o demolició en residus inerts, no especials i especials, amb mitjans manuals o mecànics.

**E1561** m3 Càrrega i transport residus inerts o no especials barrejats, contenidor 5 m3
5 m3 × 27.48 = 137.40
Càrrega amb mitjans manuals o mecànics i transport de residus inerts o no especials a instal·lació autoritzada de gestió de residus, amb contenidor de 5 m3 de capacitat, inclòs el seu subministrament.

**E1563** m3 Càrrega i transport residus (ferralla i plàstic), contenidor 1 m3
5 m3 × 32.99 = 164.95
Càrrega amb mitjans manuals o mecànics i transport de residus de plàstic i/o ferralla a instal·lació autoritzada de gestió de residus, amb contenidor d'1 m3 de capacitat, inclòs el seu subministrament.

**E1564** m3 Càrrega i transport residus especials, bidó 200 l
1 m3 × 143 = 143.00
Càrrega amb mitjans manuals o mecànics i transport de residus especials a instal·lació autoritzada de gestió de residus, amb bidó de plàstic de 200 l de capacitat, inclòs el seu subministrament.

**E1571** m3 Disposició controlada residus inerts o no especials barrejats
5 m3 × 5.9 = 29.50
Disposició controlada a centre de reciclatge de residus inerts o no especials barrejats, procedents de construcció o demolició.

**E1572** m3 Disposició controlada residus de metalls no especials barrejats
1 m3 × 13.25 = 13.25
Disposició controlada a centre de reciclatge de residus de metalls no especials barrejats, procedents de construcció o demolició.

**E1573** m3 Disposició controlada residus de plàstics no especials
4 m3 × 8.2 = 32.80
Disposició controlada a centre de reciclatge de residus de plàstics no especials, procedents de construcció o demolició.

**E1574** m3 Disposició controlada residus de fusta no especials
1 m3 × 7.35 = 7.35
Disposició controlada a centre de reciclatge de residus de fusta no especials, procedents de construcció o demolició.

**E1575** m3 Disposició controlada residus especials barrejats
1 m3 × 81.26 = 81.26
Disposició controlada a centre de selecció i transferència de residus especials barrejats, procedents de construcció o demolició.

## 14 Seguretat i salut (29/03/2019)
Import: 25196.7

| Codi | Descripció | Preu |
|---|---|---|
| 14.01 | Seguretat i salut (29/03/2019) | 25196.7 |

## Amidaments

**E10101C** m Canalització d'infraestructura de comunicacions soterrada
500 m × 31.75

| Amidament | Uts. | Llarg | Parcial |
|---|---|---|---|
| Canalització enterrada | 1 | 500 | 500.00 |
| Total |  |  | 500 |

**E10102C** u Pericó de registre de formigó pref. 70x70x80 cm
1 u × 802.5

| Amidament | Uts. | Parcial |
|---|---|---|
| Escomeses | 1 | 1.00 |
| Total |  | 1 |

**E10103C** u Pericó de registre de formigó pref. 140x70x80 cm
2 u × 1135.5

| Amidament | Uts. | Parcial |
|---|---|---|
| Inic i fi línia | 2 | 2.00 |
| Total |  | 2 |

## Preus auxiliars

**E0515** m2 Encofrat de fusta per a fonaments i/o formigó ocult (12/01/2009)
Preu: 24.49
Encofrat de fusta per a fonaments i formigó ocult, col·locat.

| Codi | Ut | Descripció | Rendiment | Preu | Import |
|---|---|---|---|---|---|
| O0101 | h | Cap de colla | 0.02 | 20.6 | 0.41 |
| O0102 | h | Oficial 1ª | 0.11 | 20.46 | 2.25 |
| O0110 | h | Peó | 0.11 | 16.75 | 1.84 |
| P0602 | kg | Filferro recuit | 0.3 | 1.565904 | 0.47 |
| P0604 | kg | Claus d'acer | 0.15 | 1.710132 | 0.26 |
| P0701 | m | Tauló de fusta de pi | 2 | 0.422382 | 0.84 |
| P0702 | m3 | Llata de fusta de pi | 0.001 | 288.456 | 0.29 |
| P0704 | m2 | Tauler de fusta de pi 22 mm. | 1 | 15.049 | 15.05 |
| P0706 | u | Puntal telescòpic. | 0.05 | 11.290992 | 0.56 |
| P0707 | l | Desencofrant | 0.05 | 1.59681 | 0.08 |
| M0214 | h | Camió grua | 0.025 | 42.073368 | 1.05 |
| %1613 | % | Despeses indirectes | 6 % | 23.10 | 1.39 |
|  |  | Total |  |  | 24.49 |

**E0108** m3 Morter de ciment elaborat a l'obra
Preu: 50.96

| Codi | Ut | Descripció | Rendiment | Preu | Import |
|---|---|---|---|---|---|
| O0110 | h | Peó | 1 | 16.75 | 16.75 |
| P1601 | m3 | Aigua | 0.2 | 0.65 | 0.13 |
| P0301 | m3 | Sorra per a formigons i morters | 0.67 | 22.15 | 14.84 |
| P0401 | kg | Ciment pòrtland P-350 | 200 | 0.07 | 14.00 |
| M0218 | h | Formigonera de 250 l (maquinària; 10/07/2006) | 0.7 | 7.48 | 5.24 |
|  |  | Total |  |  | 50.96 |

## Recursos

**P1613** u Cànon d'abocador
Canon d'abocador

**P1615** u Condicionament de l'abocador
Acondiciament de l'abocador

**P0632** m2 Tapa tràmex de 0.03x0.03m
Reixa de 0.03x0.03m

**P0616B** u Reixa i bastiment 750x490x70 mm
Reixa i bastiment 750x500x50 mm.

**P1242** m Tub de pp DN400 mm., SN 8 kN/m2
Tub de pp d 400 mm., SN 8 kN/m2

**P1243** m Tub de pp DN500 mm., SN 8 kN/m2
Tub de pp d 500 mm., SN 8 kN/m2

**P0327** m3 Matacà de pedra gran. fonaments
Matacà de pedra gran. foname.

**P1019** m Baixant prefabricat en forma d'U, 60x35 cm
Baixant prefabricat secció en forma d'U, 60x35 cm.

**P1007** m Vorada pref. form. 8x20 cm. tipus jardí
Vorada pref. form. 8x20 cm. jardí

**P1497** m2 Placa d'alumini de 0,50 m2 a 1,00 m2
Placa d'alumini de 0,50 m2 a 1.00 m2

**P1472** m Pal alumini diàmetre 90 mm. MC
Pal alumini 90 mm. diàmetre

**P101231** u Pericó 70x70x80 mm pref. tipus B amb marc i tapa D-400
Pericó de formigó de 700x700 mm interiors, amb tapa de fosa dúctil D400 serigrafiada amb logo de la Diputació de Tarragona.

**P101232** u Pericó 140x70x80 mm pref. tipus C amb marc i tapa D-400
Pericó de formigó de 700x1400 mm interiors, amb tapa de fosa dúctil D400 serigrafiada amb logo de la Diputació de Tarragona.

**P0616B0** u Reixa i bastiment 973x490x70 mm
Reixa i bastiment 973x500x70 mm.

**P1444** m Sistema prot. motociclistes SPM-ES4TUB inclòs suports
Sistema prot. motociclistes SPM-ES4 inclòs suports

**P0632B** m2 Reixa tràmex acer galvanitzat 30x30x30mm, gruix pletina 2 mm
Reixa tràmex acer galvanitzat 50x50x30mm, gruix pletina 2 mm

**P1244** m Tub de pp DN630 mm., SN 8 kN/m2
Tub de pp d 630 mm., SN 8 kN/m2

**P1239** m Tub de pp DN200 mm., SN 8 kN/m2
Tub de pp d 200 mm., SN 8 kN/m2

**P0620B** u Tapa fosa Ø650 mm. exterior, marc Ø800 mm., classe D-400
Tapa Ø650 mm. exterior i bastiment, pou Ø800 mm., estanca i insonora

**P0651** u Graó d'acer revestit de polipropilè, 40 cm d'amplada
Graó per a pou de registre 300x300x300 mm

**P091271** m Tub corrugat Ø63 mm
Tub corrugat Ø65 mm.

**P1423M** m Barana acer .passa.trave
Barana acer galv.passa.trave.

**P1485** u Placa quadrada alumini reflect. 60 cm
Placa quadrada alumini reflect.60 cm.

**P1481** m Pal alumini diàmetre 76 mm. MB
Pal alumini 76 mm. diàmetre

**P0603** m2 Tela metàl·lica galv. i plast
Tela metàl.lica galv. i plast

**P0906** m Pal tub acer galvanitzat DN48 mm
Pal tub acer galv. d 48 mm.

**P10109** m Conductor Cu tripolar 3x2,5 rv 0,6/1 kV
Conductor Cu 3x2,5 rv 0,6/1 kV

**P10110** m Conductor Cu bipolar 2x2,5 rv 0,6/1 kV
Conductor Cu 2x2,5 rv 0,6/1 kV

**P10104** m Conductor Cu tetrapolar 4x6 rv 0,6/1 kV
Conductor Cu tetrapolar de 4x6 mm2

**P10111** m Conductor Cu nu unipolar d'1x35 mm2
Conductor Coure nu de 1x35 mm2

**P1902** u Rigola blanca 20x20x8 cm
Rigola blanca 20x20x8

**P0812** m2 Rajola hidr. gris 20x20x4 cm
Rajola hidr. gris 20x20x4 c

**P06212** u Reixa i bastiment 648x300x46 mm
Reixa i bastiment 650x330x40 mm.

**P1240** m Tub de pp DN250 mm., SN 8 kN/m2
Tub de pp d 250 mm., SN 8 kN/m2

**P10094** u Peça cantonada 570x400x280 mm per a gual de vehicles ó vianants
Gual vehicles, peça cantonada 570x400x280 mm

**P1414B** m Barrera seguretat doble tipus BMDNA4
Barrera seguretat doble tipus BMDRA4

**P1473** m Pal alumini diàmetre 114 mm. MD
Pal alumini diàmetre 114 o 140 mm. ME

**P1497DG** m2 Placa d'alumini de 0,50 m2 a 1,00 m2 nivell 3 DG
Placa d'alumini de 0,50 m2 a 1.00 m2 nivell 3 DG

**P1409** u Placa infor. refl. 60x90 cm
Placa reflectora rectangular de 90x60 cm.,per a senyals de

**P0301** m3 Sorra per a formigons i morters
Sorra per a formigons i mort.

**P0312A** t Bloc pedra calcària esc. 15-40 kg
Bloc pedra calcària esc. 400 kg

**P0325** t Bloc pedra granítica esc.400-800 kg
Bloc pedra gra.esc.400-800 kg

**P0313** m3 Pedra calcària posada a l'obra
Pedra calcàr. posada a l'obra

**P1020D** m Vorada remuntable formigó 20X15-7 TIPUS BORE720
Vorada remuntable formigó 20X15-8 TIPUS BORE720

**P19022** u Rigola blanca 30x30X7 cm
Rigola blanca 30x30X7

**P0814** m2 Rajola hidràulica color 25x25x4 cm
Rajola hidr. color 25x25x4 cm.

**P0642D** m2 Geotèxtil 250 g/m2 resist>= 2900 N
Geotextil 250 g/m2 resist>= 2900 N

**P1440** m Suport acer galv. 100x50x3 mm
Suport acer galv. 100x50x3mm

**P1107** m Tub formigó DN 1000 mm
Tub formigó diàmetre 100 cm.

**P1108** m Tub formigó DN 1200 mm
Tub formigó diàmetre 1200 mm.

**P0620C** u Tapa fosa Ø650 mm. exterior, marc 850x850 mm.,classe D-400
Tapa Ø650 mm. exterior i bastiment, pou 850x850 mm., estanca i insonora

**P1151** m Tub porós de DN200 mm
Tub porós de Ø200mm

**P1241** m Tub de pp DN315 mm., SN 8 kN/m2
Tub de pp d 315 mm., SN 8 kN/m2

**P1245** m Tub de pp DN800 mm., SN 8 kN/m2
Tub de pp d 800 mm., SN 8 kN/m2

**P1246** m Tub de pp DN1000 mm., SN 8 kN/m2
Tub de pp d 1000 mm., SN 8 kN/m2

**P1247** m Tub de pp DN1000 mm., SN 8 kN/m2
Tub de pp d 1200 mm., SN 8 kN/m2

**P10103** m Conductor Cu tetrapolar 4x10 rv 0,6/1 kV
Conductor Cu 4x10 rv 0,6/1 kV

**P0622A** u Tapa fosa 680x680x40, marc 700x700, classe B-125
Tapa fosa 680x680x40, marc 700x700, classe B125

**P1423** m Barana acer.passa.trave
Barana acer galv.passa.trave.

**P14141** m Barrera seguretat doble ona termolacada en RAL verd-marró
Barrera seguretat doble ona

**P14451** u Extrem de 8 metres termolacat en RAL verd-marró
Extrem de 8 metres

**P14461** u Extrem de 12 metres termolacat en RAL verd-marró
Extrem de 12 metres

**BR3A2000** kg Adob mineral simple, sulfat amoni
Adob mineral solid de fons simple, sulfat amonic 21% gr
